# MON-HAL
Angebotsaufforderung (GAEB 90, DA83)
DV-Nummer: 287
Währung: EUR
Auftraggeber: Montessori Bamberg e.V., Weiße Martererstraße 4, 96049 Bambe

## Baumeisterarbeiten Bauteil 1-4
Datum: 27.05.26

*Hinweis*
Projektbeschreibung
Das bestehende Gebäude befindet sich in der
Emil-Kemmer-Straße 33 in 96103 Hallstadt
Nach einer umfassenden Voruntersuchung wird das
bestehende, ehemalige Verwaltungs- und
Laborgebäude der Dr. Pfleger Arzneimittel GmbH, des
künftigen Dr. Pfleger Campus zum neuen Standort
der Montessorischule Bamberg umgenutzt.
Am Standort soll künftig die Montessori-Grundschule
sowie die Sekundarstufe etabliert werden.

Es wird dringend empfohlen, die Örtlichkeiten vorab zu
besichtigen, um sich über eventuell für die Kalkulation
beeinflussende Faktoren zu informieren.
Nachforderungen aus Unkenntnis der örtlichen Situation
werden
nicht berücksichtigt.

Lage und Zufahrt zum Gebäude
Die Emil-Kemmer-Straße in 96103 Hallstadt befindet
sich am östlichen Rand eines Gewerbegebiets nördlich
der Bamberger Innenstadt, nahe der Bahnstrecke
BambergSchweinfurt und der Autobahn A70.
Die Emil-Kemmer-Straße ist eine gut ausgebaute,
asphaltierte Erschließungsstraße mit beidseitigen
Gehwegen und teilweise separaten Radwegen.
Die Zufahrt zum Grundstück erfolgt über eine Einfahrt
im nordwestlichen Grundstücksbereich.
Es gelten die öffentlich-rechtlichen Vorschriften für
Fußgänger, Straßenverkehr etc.
Zu den Einschränkungen der Zufahrt siehe verkehrliche
Betrachtung, Anlage LV.
Entsprechende Schutzmaßnahmen für den Abbruch oder die
Bauarbeiten sind selbstständig nach den
öffentlich-rechtlichen Vorschriften für die
entsprechenden Gewerke zu veranlassen.
Gebäude
Der vorhandene Komplex besteht aus Bauteilen
verschiedener Bauzeiten (siehe Lageplan). BA 1, 2 und 3
stammen aus den 50er Jahren des 20. Jahhunderts. Die
beiden rückwärtigen Erweiterungen (BA 4.1 und
4.2) sind von ca. 1987. Das Gebäude diente als
Verwaltungsgebäude mit Büronutzung sowie für Labore und
Arzneimittelproduktion,
Das bestehende Ensemble setzt sich aus zwei
zweistöckigen Gebäudeflügeln im Nordwesten und Südosten
(je zuzüglich eines Untergeschosses), die durch einen
zentralen einstöckigen Mittelbau verbunden sind
zusammen. Das Gebäude ist gesamtheitlich unterkellert.
Das bestehende Tragwerk besteht aus StB-Stützen und
StB-Decken, z.T. Flachdecken, Rippen- und
Hohlkörperdecken, z.T. massive Wände aus Stampfbeton
und Mauerwerk.
Dächer sind flach geneigte Massivdächer (Beton,
Porenbeton) mit bituminöser Abdichtung (BA 1 und 3)
ohne
bzw.mit nur minimaler Dämmstärke bzw. flach geneigte
Holzdachstühle mit gedämmter Blechdeckung
(Sandwichplatte, BA4).
Im Innenausbau bestehen die nichttragenden
Wandkonstruktionen aus Trockenbauwänden mit
Metallständerwerk sowie teilweise aus vormontierten
Elementwänden mit Glaseinsätzen.
Bestandsfassaden bestehen aus Aluminiumfenstern und
Pfosten-Riegelfassaden. Die Außenwände sind
ungedämmt.
Die Decken sind mit Trockenbau in
Metallunterkonstruktion abgehängt.
Der Fußbodenbelag variiert (PVC, Teppich, Fliesen,
Parkett)
Im Rahmen der Maßnahme werden BA 1 bis 4 entkernt. Bei
Gebäudeteil BA2 wird das Dach mit Dachaufbau
komplett zurückgebaut. Die Decken über den Räumen im
UG werden durch neue Decken ersetzt. Auf der
Decke wird ein neuer zweigeschossiger Baukörper als
Holzbau (Holzstützen und BSH-Decken z.T. auf
Stahlunterzügen mit aussteifenden Holzwänden)
aufgesetzt.
Bodenaufbauten bleiben wo möglich erhalten, Beläge
werden erneuert.
Neuer Innenausbau: Trockenbau- und Elementwände, feste
Einbaumöbel (Schreiner), Heizdecken als Segel,
Akustikdeckensegel.
Fenster und Fassade: Rückbau der bestehenden Fenster
und Brüstungen, neue Holzfenster und
Holz-Pfosten-Riegel-Fassaden. Die bestehenden massiven
Fassaden werden überarbeitet.
Dächer: z.T. Rückbau, neue Wärmedämmung und Abdichtung
auf BA1 und 3, neuer Dachstuhl mit
Metalleindeckung auf BA4. Extensives Gründach auf dem
Mittelbau (Gebäudeteil 2).

Baufristen
Nachfolgender Bauablauf ist vorgesehen:
Eckdaten:
Beginn Abbrucharbeiten: Juli 2026
Ende Abbrucharbeiten: Oktober 2026
Nachlaufend Abbruch: Oktober-November 2026
(Brüstungen, mit AN Fenster)
Beginn Baumeisterarbeiten: September 2026
Der Abbruch besteht aus dem Komplettabbruch des
Mittelbaus ab EG, z.T. einschl. der Decke über UG und
dem Rückbau der Innenausbauten der beiden
dreigeschossigen Gebäudeteile und beginnt vor den
Baumeisterarbeiten.
Bei den Baumeisterarbeiten handelt es sich um einzelne
neue Decken, Wand- und Türöffnungen,
Durchbrüche, Stahlkonstruktionen etc.
Aufgrund der abschnittsweisen Ausführung erfolgt die
Ausführung z.T. gleichzeitig mit dem Abbruch.
Es ist ebenso zu berücksichtigen, dass ab November
2026 weitere Auftragnehmer zeitgleich auf der
Baustelle tätig sind (Fenster, Dach). Die Arbeiten
sind daher abschnittsweise nach Abstimmung mit der
Bauleitung auszuführen, einschl. Abtransport der
ausgebauten Materialien, um Baufreiheit für
Nachfolgegewerke zu schaffen.
Während der Bauausführung sind die Arbeiten zwischen
den beteiligten Firmen abzusprechen und
entsprechend zu koordinieren. Erschwernisse und
Mehraufwendungen hierdurch sind einzurechnen.

Transport und Anlieferung
Für den Transport zur Baustelle, das Abladen und
Lagern, sowie den Transport zur Einbaustelle hat der
Auftragnehmer selbst zu sorgen. Bauseitige
Aufzugshilfen und Baukräne stehen nicht zur Verfügung.
Diese Leistungen sind in den Einheitspreisen
einzukalkulieren und werden nicht gesondert vergütet.
Zu berücksichtigen sind ebenfalls die Sperrzeiten der
angrenzenden Autobahnauffahrt (A70, Hallstadt)
einschl. daraus entstehender zusätzlicher Wege und
Zeiten, siehe beiliegender Plan.

Materialanlieferung an die Baustelle
Die örtliche Objektüberwachung nimmt für den
Auftragnehmer keine Lieferungen an. Für Lagerräume hat
der
Auftragnehmer selbst zu sorgen. Der Auftragnehmer hat
entsprechend die Anlieferung von Maschinen,
Werkzeugen, Baustoffen usw. so zu steuern, dass diese
erst dann an die Baustelle geliefert werden, wenn
ausreichend geeignetes und befugtes Personal des
Auftragnehmers zum Empfang und zur sicheren
Lagerung und Aufbewahrung auf der Baustelle bereit
steht. Anzuliefernde Materialien sind umgehend für den
Einbau auf die Gebäudeebene weiter zu transportieren.
Eine größere Zwischenlagerung vor Ort ist nicht
möglich.
Ausgebaute Materialien sind zügig zu entsorgen.

Straßenverunreinigungen
Es wird ausdrücklich darauf hingewiesen, dass
sämtliche Verkehrswege, Zufahrten und Lagerplätze von
Verschmutzungen durch Baustellenverkehr sauber
gehalten werden müssen. Verunreinigungen der Ab- und
Zufahrtswege, vor allem der öffentlichen Straßen, sind
umgehend und unaufgefordert vom AN kostenlos zu
beseitigen. Auf § 41 der Straßenverkehrsordnung wird
hingewiesen. AN, die dieser Aufforderung nicht
nachkommen, werden alle anfallenden Kosten für die
Reinigung in Abzug gebracht. Für Unfälle, die sich aus
der Verletzung obiger Verpflichtungen ergeben, haftet
der AN.
Offenes Feuer und das Verbrennen von Abfällen,
Verpackungsmaterialien usw. ist auf der Baustelle
verboten.

Baustellenbereich
Verkehrssicherungspflicht:
Die Verkehrssicherungspflicht obliegt dem
Auftragnehmer. Feuerwehrzufahrtswege und Standflächen
sind
immer freizuhalten.
Die Zugänge zum Bauwerk und zum Baugelände sind
während der Ausführungszeit und nach Beendigung
der Tagesleistungen so zu verschließen, dass Unbefugte
das Bauwerk nicht betreten können.

Baustelleneinrichtung
Materiallagerung ist auf den umliegenden Freiflächen
nur begrenzt möglich, nach Abschluss der Arbeiten
sind die Oberflächen wieder ordnungsgemäß
herzustellen, dies ist in die Einheitspreise
einzukalkulieren.
Abgesperrte Räume können nicht zur Verfügung gestellt
werden.
Stellflächen für KFZ sind auf dem Grundstück vorhanden.
Fahrzeuge von auf der Baustelle beschäftigten Personen
dürfen nicht im Baustellenbereich abgestellt
werden.

Die Einrichtung der Baustelle und der Arbeitsablauf
sind vor Baubeginn mit der Bauleitung bzw. dem
Auftraggeber abzustimmen. Im Zuge des Baufortschrittes
erforderlich werdende Umsetzungen der
Baustelleneinrichtung sind auf Anordnung der
Bauleitung auszuführen.
Das Stellen eines stationären Hochbaukranes ist
möglich. Der Baustelleneinrichtungsplan ist
entsprechend
vorzulegen.
Mobile Kräne können ebenfalls gestellt werden, sind
jedoch entsprechend mit der örtlichen Bauleitung
rechtzeitig abzustimmen.

Wasser- und Energieanschlüsse:
Anschlüsse für Strom und Wasser werden bauseits
gestellt. Das Heranführen an die Verbrauchsstellen ist
Sache des Auftragnehmer und von diesem
eigenverantwortlich abzuwickeln.

Anschlüsse für Geräte, Maschinen und sonstige
Hilfsmittel, die Energie oder Wasser benötigen, wie
z.B.
Kabel, Leitungen, Schläuche, Kabeltrommeln,
Scheinwerfer etc. sind vom Auftragnehmer
bereitzustellen und
werden nicht gesondert vergütet. Gleiches gilt für
Kräne, Aufzüge, Flaschenzüge, Förderbänder, etc.

Für die Verteilungs- und Verlängerungskabel ist der
Auftragnehmer selbst verantwortlich.
Absicherungsvorgaben gem. UVV sind zu beachten.
Sanitäranlagen
Eine Toilettenanlage ist zu erstellen (siehe Position
Baustelleneinrichtung)

Sicherheits- und Gesundheitsschutzplan:
Zur Durchführung der Maßnahme wird durch den AG und
den SIGE-Koordinator ein Sicherheits- und
Gesundheitsschutzplan erstellt. Der AN hat seine
Beschäftigten über den SIGE-Plan zu informieren. Der
SIGE-Plan ist zu beachten und in der Firmenbauleitung
bereitzuhalten. Der AN hat dessen Anordnungen vor
Ort bei akuter Unfallgefahr umgehend Folge zu leisten.
Schutzvorrichtungen anderer Auftragnehmer dürfen, wenn
die eigenen Arbeiten behindert werden,
keinesfalls, auch nicht vorübergehend, ohne Zustimmung
der Bauüberwachung eigenmächtig entfernt
werden. Bei Zustimmung sind sie nach Beendigung der
Arbeiten wieder in den ursprünglichen Zustand
aufzubauen.

Schadstoffe
Bezüglich im Gebäude vorhandener Schadstoffe wurden
vorab Proben entnommen und Untersuchungen
durchgeführt. Die Ergebnisse können dem angefügten
Gutachten entnommen werden.
Dazu siehe acuh gesonderte Vorbemerkungen.

Technische Vorbemerkungen
Eventuell benötigte Gerüste sind vom Auftragnehmer zu
erstellen und vorzuhalten, wenn nicht gesondert
beschieben. Dies ist in die Einheitspreise
einzukalkulieren.

Aufmaß
Feststellung der Massen:
Der Auftragnehmer ist verpflichtet, wenn nötig, Maße
an Ort und Stelle verantwortlich zu nehmen. Dies trifft
insbesondere dort zu, wo die Herstellung seiner
Leistung verbindlich davon abhängt.

Maßtoleranzen
Überschreitung von Maßtoleranzen:
Soweit Überschreitungen der Maßtoleranzen und sonstige
Fehler bei der Vorleistung festgestellt werden,
sind diese umgehend der Bauleitung mitzuteilen. Der AN
hat die Untergründe sowie die für sein Gewerk
bauseitigen Vorkehrungen rechtzeitig vor Arbeitsbeginn
verantwortlich zu überprüfen und abzunehmen.
Eventuelle Beanstandungen müssen der örtlichen
Bauleitung so rechtzeitig angegeben werden, dass sie
vor
Beginn der Arbeiten behoben werden können, ohne die
Fertigstellungstermine zu verzögern (rechtzeitige
Arbeitsvorbereitung).

Anlagen zum LV
Die beiliegenden Skizzen und Zeichnungen sind
Grundlage des LV und sind bei Kalkulation der
jeweiligen
Positionen zu berücksichtigen.

Anlagen:
- Grundrisse Bestand/Abbruch UG/EG/OG 1:100/1:50
- Schnitte Längs/Quer, TRH, Fassade
- Ansichten
- Übersichtslageplan/BE
- Schadstoffgutachten
- Bauablauf A70 AS Hallstadt

*Hinweis*
Vorbemerkungen

Kosten und Aufwendungen für das Liefern, Vorhalten und
Abtransportieren von Schutt-Containern oder anderen
Transportgebinden zur Einlagerung der separierten
Abfälle und anderer Baustoffe, wie auch im LV
beschrieben,
sind zur Gänze in die Einheitspreise einzurechnen,
soweit diese im LV nicht gesondert abgefragt werden.

Bei sämtlichen Arbeiten sind die einschlägigen Regeln
und Maßgaben hinsichtlich des zu treffenden Arbeits-
und Emissionsschutzes zu beachten.
Die Kosten hierfür sind in die angebotenen Preise
einzukalkulieren.

Sicherungsmaßnahmen

Bei der Ausführung der Arbeiten sind die einschlägigen
Unfallvorschriften zu beachten.
Baustoffe und Geräte sind so zu lagern bzw.
aufzustellen, dass die öffentl. Sicherheit und Ordnung
gewährleistet
sind.
Verkehrsrechtliche Anordnungen für die
Baustellenbeschilderung und -sicherung sind vom
Auftragnehmer
einzuholen und dem Auftraggeber vorzulegen.

Es gelten die Bestimmungen der VOB Teil C,
insbesondere bezüglich Nebenleistungen.

Die Baustelleneinrichtung muss einen optimalen
Bauablauf unter Beachtung sämtlicher Arbeitsrichtlinien
gewährleisten. Stillstandszeiten bzw. Schäden aufgrund
mangelnder Baustelleneinrichtung gehen zu Lasten des
Auftragnehmer.

Die Vorgaben der Unfallverhütungvorschriften - UVV -
sind zwingend einzuhalten

Die Angebotspreise gelten für die fertige Ausführung,
bzw. dem abgeschossenen Abbruch der
ausgeschriebenen Leistung, inkl. fertiger Montage,
notwendiger Sicherungsmaßnahmen, Lieferung, Transport,
ohne bauseitige Hilfen, inkl. aller Anschlüsse,
Nebenarbeiten, Hilfsmaterialien, Entsorgung und
sonstige
anfallende Nebenkosten.

Stoffe und Bauteile

Vom Auftragnehmer dürfen keine gesundheitsgefährdenden
Stoffe und Bauteile eingebaut werden. Die Werte
der derzeit gültigen MAK-Liste sind einzuhalten.
Die Vorschriften für nachhaltiges Bauen sind
einzuhalten.

Bauprodukte / Nachweise

Bauprodukte dürfen nur verwendet werden, wenn sie für
den Verwendungszweck:

Den Vorschriften des Bauproduktengesetzes, der
Bauprodukterichtlinien und der Umsetzung sonstiger
Richtlinien der Europäischen Gemeinschaften
entsprechen und das CE-Zeichen tragen (siehe auch
Bauregelliste B)
oder
Den in der Bauregelliste A aufgeführten Techn. Regeln
entsprechen und aufgrund des
Übereinstimmungsnachweises das Ü-Zeichen tragen
oder
Eine allgemeine bauaufsichtliche Zulassung besitzen
oder
Ein allgemeines bauaufsichtliches Prüfungszeugnis
erhalten haben
oder
eine Zustimmung im Einzelfall besitzen
oder
Einer Regelung für sonstige Bauprodukte (für die
vorgenannten Punkte nicht zutreffend) entsprechen, z.B.
Nachweis der Gleichwertigkeit.

Gem. Art. 52 Abs. 1 BayBO hat der Unternehmer die
erforderlichen Nachweise über die Verwendbarkeit der
eingesetzten Bauprodukte und Bauarten auf der
Baustelle bereitzuhalten.
Gem. Art. 77 Abs. 6 BayBO ist dem Architekturbüro, das
die Bauüberwachung durchführt, auf der Baustelle bzw.
Betriebsstätte Einblick in die Genehmigungen,
Zulassungen, Prüfzeugnisse,
Übereinstimmungs-Erklärungen,
Übereinstimmungs-Zertifikate, Überwachungsnachweise,
Zeugnisse und Aufzeichnungen über die Prüfung von
Bauprodukten usw. zu gewähren.
Diese Nachweise sind vor Baubeginn dem Auftraggeber
als Kopie zu übergeben.

Lieferung und Einbau

Soweit im Einzelfall keine abweichende Festlegung
getroffen wurde, beinhalten die Positionen die
Lieferung und
den Einbau, beim Abbruch ebenfalls die Entsorgung.

Anordnung von Stundenlohnarbeiten

Mit der Ausführung der im Leistungsverzeichnis
vorgesehenen Stundenlohnarbeiten ist erst nach
schriftlicher
Anordnung des Auftraggebers zu beginnen. Der Umfang
der im Einzelfall zu erbringenden Leistungen wird bei
der Anordnung festgelegt. Die Stundenlohnzettel sind
wöchentlich einzureichen.

Baubesprechungen

Der Auftragnehmer hat zu den Baustellenbesprechungen,
die der Auftraggeber regelmäßig durchführt, einen
bevollmächtigten Vertreter zu entsenden.
Die Besprechungen finden je nach Bedarf 1 - 2 mal je
Woche statt.
Die Kosten sind in die EP einzurechnen.

Bauleitung

Während der Arbeiten des Auftragnehmers an der
Baustelle muss ständig eine fachlich qualifizierte
Aufsichtsperson des Auftragnehmers anwesend sein. Die
Qualifikation ist auf Anforderung des AG durch den
Auftragnehmer nachzuweisen.

Bautagebuch

Vom AN sind auf Formblättern Beiträge für das
Bautagebuch täglich zu liefern. Diese Arbeitsberichte
sollen
Stand und Fortschritt der Arbeiten sowie alle
bemerkenswerten Ereignisse des Bauablaufes lückenlos
festhalten. Es dient als Grundlage für alle Meldungen
und Berichte, die über die Bauausführung zu erstatten
sind
und bildet nach Abschluss der Bauarbeiten einen
wichtigen Bestandteil der Bauakten.
Insbesondere sind in diesen Arbeitsberichten
einzutragen: die erbrachte Leistung und
Arbeitsfortschritt des AN
und die Zahl der eingesetzten Facharbeiter, Lehrlinge,
etc., außergewöhnliche Ereignisse (Unfälle,
Behinderungen, etc.).

Betriebszeiten

Auf der Baustelle darf ohne Sondergenehmigung zu
folgenden Zeiten gearbeitet werden:
Werktags im Allgemein 7.00 Uhr bis 19.00 Uhr

Brandschutz

Der Brandschutz ist entsprechend zu beachten.

Umweltschutz

Der Auftragnehmer hat zum Schutz der Umwelt,
Landschaft und Gewässer die durch dieArbeiten
verursachten
Beeinträchtigungen auf das unvermeidliche Mindestmaß
zu beschränken.
Verwiesen wird hier nur exemplarisch auf die Bereiche
Lärmschutz und Grundwasserschutz.

Der Auftragnehmer hat behördliche Anordnungen oder
Ansprüche Dritter dem Auftraggeber unverzüglich
mitzuteilen.

Ver- und Entsorgungsleitungen

Der AN hat sich vor Ausführung der Arbeiten über die
Lage von Leitungen, Kabeln, Dränen, Kanälen u.ä. beim
AG anhand der Bestandspläne und der dazu ergangenen
Anweisungen zu unterrichten.

Vor Beginn der Arbeiten hat sich der Auftragnehmer
außerdem bei allen zuständigen Stellen über eventuell
vorhandene Ver- und Entsorgungsleitungen sowie deren
Schutz zu informieren. Bei allen Arbeiten, mit oder
ohne Geräteeinsatz, im Bereich der Leitungstrassen
sind grundsätzlich die einschlägigen Vorschriften der
BayBO und der Berufsgenossenschaften, der VDE zwingend
einzuhalten. Schäden an Ver- und
Entsorgungsleitungen sowie daraus entstehende
Folgekosten gehen zu Lasten des Auftragnehmers.

Haftung und Verkehrssicherungspflicht

Der Auftragnehmer ist verpflichtet,
eigenverantwortlich alle notwendigen
Sicherheitsvorkehrungen im eigenen
Leistungsbereich zu treffen, um Schäden von Personen
und Sachen innerhalb des Baugeländes und des
Baubereichs abzuwenden (Verkehrssicherungspflicht).
Der Auftragnehmer stellt den Auftraggeber im
Innenverhältnis von sämtlichen
Schadensersatzansprüchen aus schuldhafter
Verkehrssicherungspflichtverletzung im eigenen
Leistungsbereich frei, insbesondere bei etwaigen von
ihm
schuldhaft verursachten Schäden an Nachbargebäuden
oder grundstücken.

Der Auftragnehmer hat Bauunfälle, bei denen Personen-
oder Sachschäden entstanden sind, dem Auftraggeber
unverzüglich mitzuteilen.

Abfallbeseitigung

Der bei der Ausführung der Arbeiten anfallende Abfall
aus dem Bereich des Auftragnehmers (Bauschutt,
Verpackungsmaterial, Reststoffe; Müll, usw.) ist
restlos zu beseitigen und entsprechend den rechtlichen
Vorschriften (z.B. örtliche Abfallsatzung) zu
entsorgen. Wertstoffe sind auszusondern, in getrennten
Fraktionen
zu erfassen und der Wiederverwertung zuzuführen
(Nebenleistung nach Nr.
4.4.11 DIN 18299).

Baureinigung

Die Baustelle ist täglich zu reinigen, incl. Reinigung
bei Fertigstellung einzelner Arbeitsabschnitte.

Die vom Auftragnehmer gelieferten Teile sind innen und
außen in sauberem Zustand zu montieren. Bei Teilen,
die mit besonderen Schutzvorrichtungen versehen sind,
dürfen die Schutzteile erst nach Abstimmung mit der
örtlichen Bauleitung entfernt und entsorgt werden.
Dies ist noch Leistung des Auftragnehmers.
Eine einmalige Erstreinigung hat als Feinreinigung der
montierten Teile nach Aufforderung der Bauleitung mit
den entsprechenden Vorschriften der Reinigung von
Bauteilen und Baustoffen im Bauwesen zu erfolgen. Die
nach den abfallrechtlichen Bestimmungen zum Nachweis
einer ordnungsgemäßen Entsorgung erforderlichen
Erklärungen, Bestätigungen, Belege, usw., sind dem
Auftraggeber vorzulegen.

Werbung

Firmentafeln und Werbebanner sind nicht zulässig.
Werbung auf der Baustelle ist nur nach vorherigen
schriftlicher Zustimmung des Auftraggebers zulässig.

Ende der Vorbemerkungen

*Hinweis*
BETON- UND STAHLBETONARBEITEN

Die DIN-Vorschriften DIN 18331, DIN EN 1992, 4123,
VOB Teil C sowie alle sonstigen zurzeit gültigen
Vorschriften
und der neueste Stand der Technik sind
Vertragsgrundlage.

Fundamente bzw. Bodenplatten sind auf tragfähigem Boden
zu gründen. Die vorgefundenen Bodenverhältnisse sind
gem.
den statischen Berechnungen zu prüfen. Bei
Abweichungen ist
der AG zu benachrichtigen.
Die Gründungssohlen sind durch den Baugrundgutachter
abnehmen zu lassen. Das ist so rechtzeitig durch den AN
anzumelden, dass keinerlei Behinderungen auftreten
können.

Werden durch Änderungsvorschläge des Bieters statische
Nachträge erforderlich, so gehen die entsprechenden
Kosten
einschl. der Prüfung durch den Prüfstatiker zu Lasten
des
Auftragnehmers.

Für die Betonüberdeckung gilt DIN EN 1992. Außerdem
sind
die "Empfehlungen zur Verbesserung der Dauerhaftigkeit
von
Außenbauteilen aus Stahlbeton" des Deutschen
Ausschusses
für Stahlbeton zu beachten.
Für in dieser Hinsicht mangelhafte Leistungen werden
Sanierungsmaßnahmen in der Regel nicht gestattet und
unter
Umständen eine Erneuerung der jeweiligen Bauteile
verlangt.

Sämtliche Stahlbetonteile sind unabhängig von der
späteren
Verkleidung mindestens in F90-Bauweise herzustellen.

Sämtliche Kanten aller Betonteile auch bei
Schalungsabsätzen,
Aussparungen usw. sind durch Einlegen von
Dreieckleisten oder
Trapezleisten und wo erforderlich Tropfleisten auch
ohne Angabe
in Werkplänen herzustellen.
Die in die Schalung einzulegenden Dreikantleisten sind
in ihrer
Größe durch den Architekten anzugeben (1/1 cm bzw.
0,7/0,7 cm).

Sämtliche Betonteile sind unmittelbar nach dem
Ausschalen
sauber zu entgraten. Eventuelle Fehlstellen sind
ebenso unverzüglich
mit einem Betonsanierungssystem gem. ZTV-SiB
nachzubehandeln.
Die Oberflächenqualität der Stahlbetonbauteile inkl.
Sichtbetonoberflächen wird durch den Architekten in seiner
Planung bzw.
der Ausschreibung angegeben und ist strikt mit allen
dafür erforderlichen
Mitteln und Maßnahmen umzusetzen.
Sämtliche Kosten dafür sind mit einzuplanen

Die Belastung von Bauteilen darf nur nach Erreichen
der Nennfestigkeit
mit den in der Statik ausgewiesenen Verkehrslasten
erfolgen.
Soweit durch den Unternehmer eine andere
Vorgehensweise geplant
ist, darf dieses nur in Abstimmung mit dem
Tragwerksplaner und dem
beauftragten Prüfingenieur geschehen. Ggf.
erforderliche Nachweise
sind Sache des AN. Sämtliche daraus resultierende
Kosten für zusätzliche
Durchsteifungen oder Abstützung von Bauteilen sind
einzukalkulieren.

Schalung und Anlegen von Aussparungen aller
Querschnittsformen,
Öffnungen, Schlitze (horizontal und vertikal) aller
Größen und Stärken
in Decken, Unterzügen, Wänden und Brüstungen sowie das
Schließen
nach Verlegen von Installationen etc. sind mit dem
Angebotspreis abgegolten.

Für Maßtoleranzen gelten die Vorschriften der DIN
18202,
Tabelle 3, Zeile 4 und Zeile 7 für fertige Oberflächen
mit
erhöhten Anforderungen.

Nach der derzeitigen Statik kommen nur Betone nach
DIN EN 1992-1-1, DIN EN 206-1 bzw. DIN 1045-2 zur
Anwendung:

Für die Begrenzung der Rissbreiten gemäß DIN EN
1992-1-1 wurde ein
Beton mit einer mittleren Festigkeitsentwicklung r <
0,5 und einer daraus
resultierenden Betonzugfestigkeit fct,eff bei Zwang
aus Abfließen der
Hydratationswärme von höchstens 0,65 . 0,75 (in
Abhängigkeit zur
Bauteildicke) der mittleren Zugfestigkeit fctm  (max.
fct,eff = 0,65 . 0,75 * fctm)
angenommen. Dies ist bei der Festlegung des Betons und
der
Bauausführung zu berücksichtigen.

Der gewählte Beton sollte mindestens einen E-Modul
gemäß
DIN EN 1992-1-1 Tab 3.1 mit kalkhaltiger
Gesteinskörnung aufweisen.

Die Baustelle muss als BII Baustelle
(Überwachungsklasse 2) geführt werden.
Sollte der AN höhere Festigkeiten z.B. für Fertigteile
verwenden wollen,
erfolgt dafür keine extra Vergütung.

Auf eine sorgfältige Nachbehandlung des jungen Betons
ist besonders
zu achten. Es sind Schutzmaßnahmen gegen zu starkes
Abkühlen oder
Erwärmen, Austrocknen, Wind, Regen o. a. entsprechend
der
Nachbehandlungsrichtlinie des DAfStb vorzusehen.

Für Ausschalfristen sind die Merkblätter des Deutschen
Betonvereins u.a.
"Betonschalungen und Ausschalfristen" zu beachten.
Grundsätzlich gilt
DIN 1045, Tabelle 8. Soweit Rissbildungen verhindert
werden sollen,
sind diese Fristen erforderlichenfalls zu verlängern.

Horizontale, weitgespannte, freitragende Platten und
Balken, sind um
den Wert l/250 der maximalen Stützweite bzw. nach den
einschlägigen
Forderungen der DIN EN 1992-1-1/NA schalungstechnisch
zu überhöhen.
Die Kosten für die Schalungsüberhöhung sind in die
einzelnen Positionen
einzukalkulieren. Die betreffenden Bereiche können den
beiliegenden
Positionsplänen entnommen werden.

Sämtliche Schalungsabstützungen, Hilfsunterstützungen
und
Hilfsgründungen von Bauteilen (z. B. auch wegen
Durchsteifen von
Frischbetonlasten) müssen in den jeweiligen Positionen
einkalkuliert werden.

Die Gerüste und Abstützungen sowie alle Traggerüste
und Hilfsgründungen
müssen von dem Unternehmer eigenverantwortlich geplant
und vorgelegt werden.
Sollten Planungsleistungen für Traggerüste oder
Hilfsgründungen der
Bemessungsklasse B nach DIN EN 12812 notwendig werden,
so hat diese der
Unternehmer inklusive aller Lastannahmen und
statischen Nachweise zu erbringen
und dem Prüfingenieur vorzulegen. Dies schließt
ausdrücklich die Lastermittlung
für alle betroffenen Bauteile (z.B. Wandartige Träger)
in allen Bauzuständen gem.
DIN EN 12812 mit ein. Alle hierfür anfallenden Kosten
muss der Unternehmer
in die jeweiligen Positionen einkalkulieren. Es wird
ausdrücklich vereinbart, dass
sämtliche Gerüst- und Abstützungsarbeiten keine
besonderen Leistungen sind.
Die Bereiche mit erforderlichen Abstützhöhen h > 3,50
m bzw. sonstigen
Kategorisierungen der Bemessungsklasse B nach DIN EN
12812, sind in den, dem
LV beigelegten Plänen nachzuvollziehen. Für die
Festlegung der erforderlichen
Traglasten der Gerüsttürme für die
Verbundträgerpositionen, sind die
Gesamtgewichtsangaben in der Ausschreibung zu
berücksichtigen.

Alle übrigen Bereiche sind mit der Bemessungsklasse A
zu kalkulieren.
Die Spannweite der Traggerüste ist dabei unabhängig
von der Deckenspannweite
auf max. 6,0 m zu begrenzen.

Wandartige Träger, Unter- und Überzüge und
Stahlverbundträger wirken erst,
wenn bei dem vollen Querschnitt und bei der über dem
Querschnitt liegende
Geschossdecke die Normfestigkeit erreicht ist.
Diese Bauteile müssen folglich so lange abgestützt
bleiben bis dieses Kriterium erfüllt ist.

Verformungen der Geschoßdecken und Unterzügen durch
Kriechen und Schwinden
sind durch zu belassende Hilfsunterstützungen gering
zu halten. Es sind die Ausschal-
und Abstützfristen gemäß DBV Merkblatt
"Betonschalungen und Ausschalfristen"
Fassung Juni 2013, zu beachten.

Der AN hat unaufgefordert sofort nach Fertigstellung
der Ausschalarbeiten
sämtliche betonkosmetischen Maßnahmen unverzüglich
durchzuführen.
Ausgelaufene Betonschlämme, Grate etc. sind sofort
nach Ausschalen zu
entfernen.

Streckmetall zur Abstellung der Fugen ist gestattet.
Arbeits- und
Dehnfugenschalungen sind mit dem Angebotspreis
abgegolten. Ev.
Sondermaßnahmen zur Fugenverzahnung sind mit den
Angebotspreisen
abgegolten.

Alle Arbeitsabschnitte sind eigenverantwortlich in
Abhängigkeit der
Kapazitäten des Bieters und der angewendeten
Technologien ggf.
in Absprache mit dem Tragwerksplaner einschl. aller
erforderlichen
Hilfsmittel (AF- Bänder, Streckmetall, .) zu planen
und einzukalkulieren.

Alle oben offenen Aussparungen sind im Winter zur
Vermeidung des
Auffrierens mit trockenem Sand zu verfüllen und
wasserdicht abzudecken.

Soweit der AN einzelne Bauteile in Fertigteilen
ausführen möchte,
hat er die statischen Berechnungen einschl. Prüfung
und die
Konstruktionszeichnungen hierfür ohne zusätzliche
Vergütung selbst
zu liefern. Aus diesen Konstruktionen bedingter
Stahlmehrverbrauch
wird nicht vergütet.

Schwindgassen sind planmäßig mindestens > 90
Kalendertage offen zu halten.
Die dabei entstehenden freien Deckenränder sind bis
zur Schließung und
ausreichenden Festigkeitsentwicklung des
Vergussbereichs durch
Bauhilfsstützen zu sicheren!

Herstellung der Schwindgasse
(siehe Skizze bzw. Ausführungspläne), beidseitige
Abstellung der Arbeitsfuge
durch Streckmetall mit Verzahnung

Schließen der Schwindgassen
Reinigen der Schwindgassen und Freiliegen der Körnung
der Betonflächen
durch Strahlen. Aufbringen von Haftbrücken z.B.:
Betonkontakt auf Altbetonoberfläche
aufbringen. Ausbetonieren der Schwindgasse mit Beton
C30/37,
Entfernen der Vertikalunterstützungen im Bereich der
Schwindgassen nach
dem der Füllbeton C30/37 eine Nenndruckfestigkeit von
fck = 30 N/mm² erreicht hat.

Decken:
Der größte Teil der Decken ist als zweiachsig
lastabtragende Decken
berechnet worden. Dafür sind flächendeckende
Bewehrungslagen in
Form von Rundstahl oder Bewehrungsmatten mit
Stabstahlzulagen
auf der Deckenober- und Deckenunterseite in beiden
Richtungen einzulegen.

Achtung: Für Geschossdecken Größtkorn der
Zuschlagstoffe 16mm!!

Betonstahl  hochduktiler Stabstahl B500B

Baustahl in verschiedenen Querschnitten, liefern,
schneiden, biegen (auch 3D !)
und verlegen. Verschnitt und erforderlicher Bindedraht
sowie Abstandshalter
werden nicht gesondert vergütet.

Betonstahl  Normalduktile Lagermatten B500A

Liefern, Schneiden, Biegen und Verlegen von
Baustahlgewebematten.
Verschnitt und erforderlicher Bindedraht sowie
Abstandshalter werden nicht
gesondert vergütet.

Unterstützungskorb U-Korb UKS - geprüft nach
DBV-Merkblatt "Unterstützungen" - zur Sicherung des
Abstandes zwischen Unter- und Oberbewehrung bei
Ortbetondecke bis h = 40 cm, in den Einheitspreis mit
einzukalkulieren ist die Verlegung bzw. das Befestigen
der Unterstützungskörbe an der Bewehrung.

Nachträglicher Bewehrungsanschluss

Nachträglicher Bewehrungsanschluss durch Einkleben von
Anschlussbewehrung
mit einem zugelassenen System. Ausführung und
Setztiefe gem. jeweiliger Zulassung
als EP- Position.

Mauerarbeiten

ZUSÄTZLICHE TECHNISCHE VERTRAGSBEDINGUNGEN
MAUERARBEITEN DIN 18330, DIN EN 19961053, 4103, 4117,
4165 105 Blatt 2, 18160 Teil 1, sowie alle sonstigen
zurzeit gültigen
Vorschriften und der neueste Stand der Technik sind
Vertragsgrundlage.

Das Aussparen von Schlitzen, Öffnungen,
Wanddurchbrüchen, Nischen,
usw. sowie deren späteres Schließen sind mit dem
Angebotspreis abgegolten.
Die Aussparungen sind vor Putzbeginn zu schließen. Es
wird besonderer Wert
daraufgelegt, dass insbesondere in sichtbar bleibenden
Bereichen des
Mauerwerks der Verschluss der Durchbrüche und Schlitze
im Verband soweit
wie möglich ausgeführt wird. Grobes Verputzen ist
grundsätzlich unzulässig.

Nichttragende Zwischenwände und Ausfachungen dürfen
erst nach dem
Erreichen der Normfestigkeit von Massivdecken bzw.
Unter- und Überzüge
ausgeführt werden. Bei nichttragendem Mauerwerk ist
besonders darauf zu
achten, dass eine einwandfreie Trennung zwischen Decke
und Mauerwerk
entsteht, um unkontrollierte Belastungen dieser Wände
zu verhindern.

Alle erforderlichen Maßnahmen zur Risseverhinderung
sind vorzusehen.
Großformatige Steine sind nicht zulässig, Stoß- und
Lagerfugen sind zu
vermörteln.

Die Verwendung von Frostschutz- oder sonstigen
Zusatzmitteln im
Mauermörtel ist mit dem AG abzustimmen. Die
vorgesehenen Zusatzmittel
sind unter Bezug auf die zu erstellenden Bauteile zu
benennen.

Am Übergang zwischen Stahlbetonbauteilen und Mauerwerk
ist ein
kraftschlüssiger Anschluss mittels
Maueranschlussschienen o.glw.
(zum Einlegen in Stahlbeton bzw. nachträglich
anzudübeln) und entsprechenden
Maueranschlussankern nach Wahl und Nachweis durch den
AN herzustellen.

Die zul. Druckspannungen und Wärmeleitfähigkeitswerte
der ausgeschriebenen
Materialien sind durch Zulassungsbescheide
nachzuweisen.

STAHLBAUARBEITEN

ZUSATZLICHE TECHNISCHE VERTRAGSBEDINGUNGEN
STAHLBAUARBEITEN DIN 18 355  NORMEN, RICHTLINIEN,
BESTIMMUNGEN NORMEN

DIN 1025 - Warmgewalzte l-Träger Blatt 1 u. 5
DIN 1028 - Stabstahl
DIN 1050 - Stahl im Hochbau
DIN 1624 -Stahlbänder
DIN 1625 -Stahl
DIN 1910 -Schweißen
DIN 1970 -Schlosserarbeiten
DIN 4100 - Geschweißte Konstruktionen im Hochbau
DIN 4102 - Brandverhalten von Baustoffen und Bauteilen
DIN 4114 -Stabilitätsfälle
DIN 4115 - Stahlleichtbau und Stahlrohrbau im Hochbau
DIN 4420 -Gerüstforderung
DIN 6935  Abkantarbeiten
DIN EN 10025  Warmgewalzte Erzeugnisse aus Baustählen
DIN 17100 - Allgemeine Baustähle, Gütevorschriften
DIN 50 975 - Korrosionsschutz
DIN 50 976 - Korrosionsschutz
DIN 55 928 - Schutzanstrich von Stahlbauwerken
DIN EN 1090  Ausführung von Stahltragwerken und
Aluminiumtragwerken
jeweils neueste Fassung.

Darüber hinaus gelten alle einschlägigen und hier
nicht genannten
DIN-Normen, Vorschriften, VDE- und VDI-Bestimmungen,
welche sich auf
das vorgesehene Material und dessen Verarbeitung nach
den neuesten
Regeln der Technik beziehen.

RICHTLINIEN UND BESTIMMUNGEN
Zusätzliche Vorschriften und Empfehlungen, soweit sie
mit
 den ausgeschriebenen Leistungen in Zusammenhang
stehen,
 müssen bei der Ausführung der Leistungen Beachtung
finden.
Vorschriften des Bauaufsichtsamtes und der
Berufsgenossenschaft.
Die Vorschriften und Empfehlungen der Hersteller der
zur Anwendung
 kommenden Materialien.

MATERIAL UND VERARBEITUNG VON STAHLPROFILEN SOWIE
SCHWEISSEN VON STAHL NACH DIN EN 10025 UND DIN EN 1090

Alle erforderlichen Lieferscheine und Gütenachweise
sind unaufgefordert
vorzulegen.

Die in der Prüfstatik nicht enthaltenen Nachweise,
z.B. der Knotenpunkte,
sind vom AN zu erbringen einschl. der damit
verbundenen Kosten für
Genehmigungen durch den Prüfstatiker.

Der Bieter erklärt mit der Abgabe des Angebots, dass
er die Zertifizierung
zum Schweißen von Stahlhochbauten der
Ausführungsklasse EXC 3 nach
DIN EN 1090 besitzt und dass er seine Schweißer
regelmäßig entsprechend
der genannten Norm überprüfen lässt. Die
entsprechenden Prüfzeugnisse /
Zertifikate des Schweißfachingenieurs und aller mit
den Werkstatt- und
Montagearbeiten für dieses Bauwerk beschäftigten
Schweißer sind dem
Auftraggeber / der Bauleitung rechtzeitig vorzulegen.

SCHWEISSEN VON STAHL AN DER BAUSTELLE
In konstruktiver Hinsicht ist darauf zu achten, dass
Schweißungen
 von Stahlteilen an der Baustelle vermieden, bzw. auf
ein Minimum
 beschränkt werden.
Sofern konstruktive Heftschweißungen an der Baustelle
unumgänglich
 sind, sind diese sofort nach der Ausführung mit einer
zweimaligen
 Kaltverzinkung zu überstreichen. Vorher sind die
Schweißstellen mit
 der Drahtbürste sauber zu entschlacken und zu
reinigen.

ANKERPLATTEN UND DÜBELUNGEN
Alle quer zur Materialdicke beanspruchten Stirn- und
Ankerplatten
 sind auf Walzfehler (Doppelung) bzw. die Gefahr von
Terrassenbrüchen
 zu überprüfen.
Es dürfen grundsätzlich nur zugelassene Dübel
verwendet werden.
 Ausführung in Edelstahl. In den aus Lastspannungen
erzeugten Zugzonen
 gelten besondere Bestimmungen und Zulassungen für die
Dübel.

BLITZSCHUTZ UND POTENTIALAUSGLEICH
Sämtliche Konstruktionsteile und Bleche sind
untereinander leitend
 zu verbinden, wenn der elektrische Überschlag nicht
gegeben ist.
Verbindungen sollen nicht im sichtbaren Bereich der
Fassade liegen.
Die notwendigen Angaben über Ort und Art sind vom
entsprechenden
 Fachplaner zu übernehmen und zu berücksichtigen.

WERKSTOFFE
Für die Werkstoffe gilt folgendes, soweit im
Leistungsbeschreibung
 nicht anders angeben:
Stahl:
Festigkeitsklasse Stahlsorte nach DIN EN 10025
S355JR scharfkantig

  Schrauben:
Schraubenverbindungen für den Metallbau nach
 DIN EN 15048-1 bzw. DIN EN 14399-1
Festigkeitsklassen entsprechend DIN EN ISO 898-1

Verankerungen:
bauaufsichtlich zugelassene Metalldübel

Für die Ausführung der Stahlbauarbeiten sind durch den
AN alle erforderlichen
Ausführungspläne, inkl. Werkstattpläne zu erstellen.
Das hat auf der
Grundlage der Architektenpläne, der Statik incl.
Positionspläne und den
Schalplänen für die Stahlbetonbauteile, an welche die
Stahlkonstruktion
ggf. anzuschließen ist, zu erfolgen. Sämtliche Kosten
dafür sind mit
einzukalkulieren.

### Titel 01 Allgemeines

**01.1 Baustelle einrichten, vorhalten, betreiben und räumen**
Baustelleneinrichtung herstellen,
umbauen bzw. anpassen der Einrichtung nach Erfordernis
und Baufortschritt,
betreiben und unterhalten während der gesamten Bauzeit,
sowie Räumen der Baustelle und Wiederherstellen des
Geländes entsprechend dem ursprünglichen Zustand,
mit folgenden in den Pauschalpreis einzurechnenden
Leistungen:

- Freimachen des Baugeländes
- Verkehrssicherung der Baustelle zum öffentlichen
 Verkehr, inkl. aller verkehrsrechtl. Anordnungen,
 inkl. Aufstellen, umsetzen, vorhalten aller erf.
 Verkehrszeichen, Erarbeiten und Vorstellen eines
 Verkehrszeichenplans
- Reinigen / Kehren von, durch den Baustellenbetrieb
 verschmutzter Verkehrsflächen mit einer Saug- und
 Kehrmaschine nach Bedarf
- Beschaffen von Lager- und Arbeitsflächen sowie von
 Zufahrtswegen zur Baustelle über die vom AG
 gestellten hinaus
- Anlegen der Lager- und Arbeitsplätze
- Geräte, Werkzeuge und sonstige Betriebsmittel
 anfahren und betriebsfertig aufstellen
- Geräte etc. für Zwischenlager/Brecherfläche
- Krane (stationär oder mobil) anfahren und
 betriebsfertig aufstellen, inkl. ggf. erforderliche
 Unterbauten/Stellflächen für Krane und deren
 Beseitigung, inkl. allen statischen Berechnungen
- Kommunikationseinrichtungen herstellen
- Tages- und Wohnunterkünfte einschl.
 Sanitäreinrichtungen, Bürocontainer, Dixi-WC,
 Lagerräume, Werkstätten, Magazine und
 Unterstelleinrichtungen und dgl. anfahren, aufbauen
 und einrichten
- Stromanschluss bauseits vorhanden,
 Anschlußschrank m. Zähler stellt AN
- Bauwasseranschluss mit Systemtrenner über
 Anschlussmöglichkeit im Keller, Zähler stellt AN.

Vom AN ist spätestens eine Wochen nach Auftragsvergabe
ein Baustelleneinrichtungsplan zur Prüfung und Freigabe
beim Bauherrn vorzulegen.

Außerhalb der zugewiesenen Flächen darf nichts gestellt
oder gelagert werden.
Menge: 1,000 psch

**01.2 Zustandsfeststellung (Fotodokumentation)**
Begehung von Straßen und Wegen im Umfeld der Baustelle,
Gehweg und Fahrbahn Emil-Kemmer-Straße,
Einfriedungen zur Straße und den Nachbargrundstücken

Begehung unter Beteiligung des AG und ggf. des
Straßenbaulastträgers/Eigentümers.
Dokumentationsunterlagen herstellen und 3fach an AG
übergeben (2x Papier, 1xdigital)
Menge: 1,000 psch

*Hinweis*
Schutzmaßnahmen für zu erhaltende Bauteile,
Treppenhäuser einschl. Beläge, Geländer, Handläufe,
Trennwände aus Glasbausteinen etc.
Anzahl und Lage der Treppen siehe Plan (4 Stück)

**01.3 Staubwand, folienbespannt**
Staubwand
aus Holzlatten 40/60, mit starker Folie bespannt,
herstellen, nach Bedarf und in Absprache mit der
Bauleitung vor
den Abbrucharbeiten aufstellen.
Inkl. abkleben der Fugen und Anschlüsse.
Inkl. erf. Klebebänder.
Bauhöhe bis 2,50m.
Nach den Arbeiten wieder abbauen und entsorgen
Menge: 100,000 m²

**01.4 Zulage Folientüre**
Zulage zur Staubwand der Vorposition
für fachgerechten Einbau/Ausbau einer Folientür
aus Kunststoffgewebefolie,
mit Reißverschluss,
als Durchgangsöffnung.
Menge: 2,000 St

**01.5 Abdecken Bodenbelag, Stöße verklebt**
Abdeckung Bodenbelag mit Malervlies-Bahnen

Lückenloses, lagegesichertes Verlegen der
Schutzabdeckung auf fertig verlegen Bodenbelag.

Das Entfernen und Entsorgen des Abdeckmaterials wird in
Abschnitten/Teilflächen erfolgen und ist mit
einzukalkulieren.

Abdeckmaterial: Malervlies

Die Freigabe für den Rückbau der Schutzabdeckung
erfolgt
durch die Bauüberwachung.
Menge: 50,000 m²

**01.6 Fussböden abdecken, Spanplatten**
Fußböden abdecken
Abdecken der vorhandenen Fussböden während der
beschriebenen Abbrucharbeiten
mit 20 mm Sperrholzplatten, einschl. lückenloses,
lagegesichertes Verlegen der Schutzabdeckung auf
Bodenbelag oder Malervlies.
Das Entfernen und Entsorgen des Abdeckmaterials wird in
Abschnitten/Teilflächen erfolgen und ist mit
einzukalkulieren.

Die Freigabe für den Rückbau der Schutzabdeckung
erfolgt
durch die Bauüberwachung.
Menge: 50,000 m²

**01.7 Provisorische Deckenunterstützung**
Abstützung für Stahlbetondecken
Abstützung vertikal
einschl. Joche
Belastung bis 2000 kg/m
Höhe bis 4,10 m.
herstellen, vorhalten und unterhalten,
wieder abbauen und beseitigen.

Grundvorhaltung bis 4 Wochen.

Ausführung in mehreren Einzellängen,
zeitversetzt, im gesamten Gebäude.
Menge: 250,000 m

**01.8 Deckenunterstützung, vorhalten**
Deckenunterstützung gem. Vor-Pos. vorhalten und
unterhalten,
über die Grundvorhaltung hinaus.

Abrechnung: Masse x Vorhaltedauer.
Menge: 500,000 mWo

**01.9 Provisorische Wandabsteifung**
Abstützung für senkrechte Wandbauteile
Abstützung schräg unter 45 Grad
mit ausziehbaren Richtstützen,
Länge über 2 bis 3 m,
einschl. Kopf- und Fußplatte,
jeweils mit chemischen Ankern an Wand und
Boden befestigt,
herstellen, vorhalten und unterhalten,
wieder abbauen und beseitigen.

Grundvorhaltung bis 4 Wochen.

Ausführung im UG des Gebäudes, als
Absteifung der Stampfbetonwände.
Menge: 50,000 St

**01.10 Wandabsteifung, vorhalten**
Wandabsteifung gem. Vor-Pos. vorhalten und
unterhalten, über
die Grundvorhaltung hinaus.

Abrechnung: Anzahl x Vorhaltedauer.
Menge: 200,000 StWo

**01.11 Schutzvorrichtung vor den Fenstern**
Schutzvorrichtung herstellen,
innen vor den Fenstern/Brüstungen
im BT 1, BT3, BT 4.1+4.3, UG, EG und OG,
zur Sicherung der Brüstungsöffnungen nach
Abbruch des Brüstungsmauerwerks,
durchgehende geschlossene Beplankung
mit aussteifender Unterkonstruktion herstellen,
Höhe ca. 1,00 m ab FFB,
Befestigung an den vorh. vertikalen Stb-Säulen
der Fassade
Beplankung mit Seekieferplatten ca. 20 mm.
Die Beplankung verbleibt.
Verschnitt ist einzurechnen,
Ausführung nach Wahl AN, die Anforderungen
an eine UVV-gerechte Absturzsicherung sind
zwingend zu erfüllen.
Menge: 10,000 m2

*Hinweis*
Durch die svt Brandschutz Gmbh, Bereich Umwelttechnik,
96450 Coburg, wurde im Jahr 2025 eine orientierende
Gebäudeschadstoffuntersuchung durchgeführt.

Der Schadstoffuntersuchungsbericht Nr. 5425010015,
1. Fortschreibung vom 18.11.2025, liegt den
Ausschreibungsunterlagen als Anlage bei.

Die durchgeführten Untersuchungen haben repräsentativen
Charakter, weshalb beim Rückbau vorgefundene
vergleichbare
Materialien und Bauteile aus nichtuntersuchten
Gebäudeteilen
gleichermaßen eingestuft und behandelt werden können.

Bei den Abbrucharbeiten sind durch den AN die im
Bericht
aufgeführten schadstoffhaltigen bzw. gefährlichen
Materialien und Bauteile analog den jeweils
vorgegebenen
Gefährdungsabschätzungen und Arbeitsschutzhinweisen
auszubauen. Alle erforderlichen Schutz- und
Vorsorgemaßnahmen sind in die jeweiligen Einheitspreise
einzurechnen. Gleiches gilt für ggf. erf. Sonderverpackungen etc..

Die Entsorgung von schadstoffhaltigen
Abbruchmaterialien wird
gemäß der vorgegebenen AVV-Nr. gesondert vergütet.

Die Entsorgung von nicht belastetem Abbruchmaterialien
ist
vom AN in die Abbruchkosten einzurechnen und wird nicht
gesondert vergütet.

*Hinweis*
Hinweis:

Die nachfolgenden Arbeiten sind in den Bestandsgebäuden
Bauteile 1, 2, 3, 1-4, 3-4 und 4 vom UG bis in das OG
auszuführen. Siehe hierzu beiliegende Planunterlagen.

Die Geschosshöhen variieren von ca. 2,50 bis 4,00 m
(UKRohdecke - OKRohboden). Erforderliche Gerüste sind
einzurechnen und werden nicht gesondert vergütet.

Das Abbruchgut ist in allen Geschossen vertikal und
horizontal bis zur Ausbringöffnung zu fördern und von
dort, ggf.  über entsprechende Hebezeuge (Kran nach
Wahl
AN), bereits separiert, in vom AN bereitzustellende
Container zu laden. Abtransport und Entsorgung sind
einzurechnen.

Die horizontalen und vertikalen Förderwege innerhalb
und außerhalb der Gebäude sind einzurechnen.

Es sind nachfolgende lichte Geschosshöhen
(FFB bis Rohdecke) vorhanden:

Untergeschoss ca.: über 2,40 bis 3,00 m
Erdgeschoss ca.: über 3,00 bis 3,50 m
Obergeschoss ca.:  über 3,00 bis 4,00 m

### Titel 02 Herstellen/Vergrößern von Türöffnungen

*Hinweis*
Im Bestand sind neue Türöffnungen in diversen
Innenwänden bzw. Gebäudeaußenwänden herzustellen.
Die Öffnungen werden durch Abbruch des Mauerwerks und
Einbau geeigneter Stürze bzw. Stahlträger hergestellt.

Die Hilfsunterstützungen der Decke beidseitig der
Türöffnung
werden gesondert vergütet.

Unterstützungsmaßnahmen innerhalb der Türöffnung
selber,
unterhalb des neuen Sturzes, sind einzurechnen.

**02.1 Türöffnung herstellen inkl. Sturz, B: ca. 1,26m, H: ca. 2,26m D: ca. 15,0 cm, MW**
Türöffnung in Wänden aus Ziegelmauerwerk
aller Festigkeiten,
beidseitig geputzt,
herstellen und Stürze bzw. Stahlträger einbauen.

Einschließlich aller erforderlichen Abstütz- und
Sicherungsmaßnahmen innerhalb der Türöffnung.

Die Leistung umfasst:
- Einschneiden der Abbruchkanten Türöffnung und
  Sturzträger inkl. Auflagertaschen beidseitig der Wand
- Abbruch des Mauerwerks für die Türöffnung und die
  Stürze
- Herstellen der neuen Auflagertaschen für die Stürze
  beidseitig der Öffnung (ca. je 25 x 25 x 15 cm)
- Herstellen eines Mörtelbetts als Sturzauflager in den
  Auflagertaschen aus leicht nachquellendem
Unterstopfmörtel
  z.B. PAGEL V14/40 oder gleichwertig herstellen,
  Einbaustärke 20 - 30 mm. Erschwernisse und
  Mehraufwendungen durch eingebaute Stürze mit
  Unterfütterung und Nachstopfen unterhalb der
  Stürze nach Erhärtung sind einzurechnen.
  Die Stürze müssen kraftschlüssig und vollflächig
unterstopft
  werden. Abschalungen sind einzurechnen.
- Einbau von 1 x Ziegelflachstürze B = 11,5 cm x D =
11,3 cm
  L = 150 cm
- Ausmauern der Auflagertaschen und der
  Sturzzwischenräume vollflächig mit mit geeignetem
Mörtel
  und Steinmaterial. Einschl. angleichender
Putzarbeiten.
- Ausmauerung oberhalb der Stürze bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  entfällt
Durchbruchsgröße neu:  bis ca.1,260 x 2,260 m
  lichtes Maß
Wanddicke:  ca. 11,5 cm MW + 2 x Putz
Auflagertiefe:  bis ca. 150 mm
Auflagerhöhe:  bis ca. 250 mm
Auflagerlänge  bis ca. 250 mm
Einbauort:  Bauteil 1, UG, Hausmeister
  Bauteil 3, UG Textil-PCB Lehrs
  Bauteil 3.4, UG, Reinigung
Menge: 4,000 St

**02.2 Türöffnung herstellen inkl. Sturz, B: ca. 1,135m, H: ca. 2,135m D: ca. 21,0 cm, MW**
Türöffnung in Wänden aus Ziegelmauerwerk
aller Festigkeiten,
beidseitig geputzt,
herstellen und Stürze bzw. Stahlträger einbauen.

Einschließlich aller erforderlichen Abstütz- und
Sicherungsmaßnahmen innerhalb der Türöffnung.

Die Leistung umfasst:
- Einschneiden der Abbruchkanten Türöffnung und
  Sturzträger inkl. Auflagertaschen beidseitig der Wand
- Abbruch des Mauerwerks für die Türöffnung und die
  Stürze
- Herstellen der neuen Auflagertaschen für die Stürze
  beidseitig der Öffnung (ca. je 25 x 25 x 25 cm)
- Herstellen eines Mörtelbetts als Sturzauflager in den
  Auflagertaschen aus leicht nachquellendem
Unterstopfmörtel
  z.B. PAGEL V14/40 oder gleichwertig herstellen,
  Einbaustärke 20 - 30 mm. Erschwernisse und
  Mehraufwendungen durch eingebaute Stürze mit
  Unterfütterung und Nachstopfen unterhalb der
  Stürze nach Erhärtung sind einzurechnen.
  Die Stürze müssen kraftschlüssig und vollflächig
unterstopft
  werden. Abschalungen sind einzurechnen.
- Einbau von 2 x Ziegelflachstürze B = 17,5 cm x D =
11,3 cm
  L = 150 cm
- Ausmauern der Auflagertaschen und der
  Sturzzwischenräume vollflächig mit mit geeignetem
Mörtel
  und Steinmaterial. Einschl. angleichender
Putzarbeiten.
- Ausmauerung oberhalb der Stürze bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  entfällt
Durchbruchsgröße neu:  ca.1,135 x 2,135 m lichtes Maß
Wanddicke:  ca. 17,5 cm MW + 2 x Putz
Auflagertiefe:  bis ca. 250 mm
Auflagerhöhe:  bis ca. 250 mm
Auflagerlänge  bis ca. 250 mm
Einbauort:  Bauteil 3, UG,
  Verwaltung + Textil
Menge: 2,000 St

**02.3 Türöffnung herstellen inkl. Sturz, B: ca. 1,135m, H: ca. 2,135-2,26m D: ca. 26,0 cm, MW**
Türöffnung in Wänden aus Ziegelmauerwerk
aller Festigkeiten,
beidseitig geputzt,
herstellen und Stürze bzw. Stahlträger einbauen.

Einschließlich aller erforderlichen Abstütz- und
Sicherungsmaßnahmen innerhalb der Türöffnung.

Die Leistung umfasst:
- Einschneiden der Abbruchkanten Türöffnung und
  Sturzträger inkl. Auflagertaschen beidseitig der Wand
- Abbruch des Mauerwerks für die Türöffnung und die
  Stürze
- Herstellen der neuen Auflagertaschen für die Stürze
  beidseitig der Öffnung (ca. je 25 x 25 x 25 cm)
- Herstellen eines Mörtelbetts als Sturzauflager in den
  Auflagertaschen aus leicht nachquellendem
Unterstopfmörtel
  z.B. PAGEL V14/40 oder gleichwertig herstellen,
  Einbaustärke 20 - 30 mm. Erschwernisse und
  Mehraufwendungen durch eingebaute Stürze mit
  Unterfütterung und Nachstopfen unterhalb der
  Stürze nach Erhärtung sind einzurechnen.
  Die Stürze müssen kraftschlüssig und vollflächig
unterstopft
  werden. Abschalungen sind einzurechnen.
- Einbau von 2 x Ziegelflachstürze B = 11,5 cm x D =
11,3 cm
  L = 150 cm
- Ausmauern der Auflagertaschen und der
  Sturzzwischenräume vollflächig mit mit geeignetem
Mörtel
  und Steinmaterial. Einschl. angleichender
Putzarbeiten.
- Ausmauerung oberhalb der Stürze bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  entfällt
Durchbruchsgröße neu:  ca.1,135 x 2,135-2,26 m
  lichtes Maß
Wanddicke:  ca. 24 cm MW + 2 x Putz
Auflagertiefe:  bis ca. 250 mm
Auflagerhöhe:  bis ca. 250 mm
Auflagerlänge  bis ca. 250 mm
Einbauort:  Bauteil 4, West, UG, Putzraum
  Bauteil 4.1, UG, WC-H
  Bauteil 4, Ost, UG, NR Werken
  Bauteil 3, OG, Inklusion
Menge: 4,000 St

**02.4 Türöffnung herstellen inkl. Sturz, B: ca. 1,135m, H: ca. 2,135m D: ca. 31,0 cm, MW**
Türöffnung in Wänden aus Ziegelmauerwerk
aller Festigkeiten,
beidseitig geputzt,
herstellen und Stürze bzw. Stahlträger einbauen.

Einschließlich aller erforderlichen Abstütz- und
Sicherungsmaßnahmen innerhalb der Türöffnung.

Die Leistung umfasst:
- Einschneiden der Abbruchkanten Türöffnung und
  Sturzträger inkl. Auflagertaschen beidseitig der Wand
- Abbruch des Mauerwerks für die Türöffnung und die
  Stürze
- Herstellen der neuen Auflagertaschen für die Stürze
  beidseitig der Öffnung (ca. je 25 x 25 x 25 cm)
- Herstellen eines Mörtelbetts als Sturzauflager in den
  Auflagertaschen aus leicht nachquellendem
Unterstopfmörtel
  z.B. PAGEL V14/40 oder gleichwertig herstellen,
  Einbaustärke 20 - 30 mm. Erschwernisse und
  Mehraufwendungen durch eingebaute Stürze mit
  Unterfütterung und Nachstopfen unterhalb der
  Stürze nach Erhärtung sind einzurechnen.
  Die Stürze müssen kraftschlüssig und vollflächig
unterstopft
  werden. Abschalungen sind einzurechnen.
- Einbau von 2 x Ziegelflachstürze B = 11,5/17,5 cm x
  D = 11,3 cm,  L = 150 cm
- Ausmauern der Auflagertaschen und der
  Sturzzwischenräume vollflächig mit mit geeignetem
Mörtel
  und Steinmaterial. Einschl. angleichender
Putzarbeiten.
- Ausmauerung oberhalb der Stürze bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  entfällt
Durchbruchsgröße neu:  ca.1,135 x 2,135 m lichtes Maß
Wanddicke:  ca. 30 cm MW + 2 x Putz
Auflagertiefe:  bis ca. 250 mm
Auflagerhöhe:  bis ca. 250 mm
Auflagerlänge  bis ca. 250 mm
Einbauort:  Bauteil 2, UG, Flur zu BT3
Menge: 1,000 St

**02.5 Türöffnung herstellen inkl. Sturz, B: ca. 1,26m, H: ca. 2,135m D: ca. 26,0 cm, MW**
Türöffnung in Wänden aus Ziegelmauerwerk
aller Festigkeiten,
beidseitig geputzt,
herstellen und Stürze bzw. Stahlträger einbauen.

Einschließlich aller erforderlichen Abstütz- und
Sicherungsmaßnahmen innerhalb der Türöffnung.

Die Leistung umfasst:
- Einschneiden der Abbruchkanten Türöffnung und
  Sturzträger inkl. Auflagertaschen beidseitig der Wand
- Abbruch des Mauerwerks für die Türöffnung und die
  Stürze
- Herstellen der neuen Auflagertaschen für die Stürze
  beidseitig der Öffnung (ca. je 25 x 25 x 25 cm)
- Herstellen eines Mörtelbetts als Sturzauflager in den
  Auflagertaschen aus leicht nachquellendem
Unterstopfmörtel
  z.B. PAGEL V14/40 oder gleichwertig herstellen,
  Einbaustärke 20 - 30 mm. Erschwernisse und
  Mehraufwendungen durch eingebaute Stürze mit
  Unterfütterung und Nachstopfen unterhalb der
  Stürze nach Erhärtung sind einzurechnen.
  Die Stürze müssen kraftschlüssig und vollflächig
unterstopft
  werden. Abschalungen sind einzurechnen.
- Einbau von 2 x Ziegelflachstürze B = 11,5 cm x D =
11,3 cm
  L = 150 cm
- Ausmauern der Auflagertaschen und der
  Sturzzwischenräume vollflächig mit mit geeignetem
Mörtel
  und Steinmaterial. Einschl. angleichender
Putzarbeiten.
- Ausmauerung oberhalb der Stürze bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  entfällt
Durchbruchsgröße neu:  ca.1,26 x 2,135 m lichtes Maß
Wanddicke:  ca. 24 cm MW + 2 x Putz
Auflagertiefe:  bis ca. 250 mm
Auflagerhöhe:  bis ca. 250 mm
Auflagerlänge  bis ca. 250 mm
Einbauort:  Bauteil 4.1, UG, Flur zu BT 2
Menge: 1,000 St

**02.6 Türöffnung herstellen inkl. Sturz, B: ca. 1,26m, H: ca. 2,85m D: ca. 32,0 cm, MW**
Türöffnung in Wänden aus Ziegelmauerwerk
aller Festigkeiten,
beidseitig geputzt,
herstellen und Stürze bzw. Stahlträger einbauen.

Einschließlich aller erforderlichen Abstütz- und
Sicherungsmaßnahmen innerhalb der Türöffnung.

Die Leistung umfasst:
- Einschneiden der Abbruchkanten Türöffnung und
  Sturzträger inkl. Auflagertaschen beidseitig der Wand
- Abbruch des Mauerwerks für die Türöffnung und die
  Stürze
- Herstellen der neuen Auflagertaschen für die Stürze
  beidseitig der Öffnung (ca. je 25 x 25 x 25 cm)
- Herstellen eines Mörtelbetts als Sturzauflager in den
  Auflagertaschen aus leicht nachquellendem
Unterstopfmörtel
  z.B. PAGEL V14/40 oder gleichwertig herstellen,
  Einbaustärke 20 - 30 mm. Erschwernisse und
  Mehraufwendungen durch eingebaute Stürze mit
  Unterfütterung und Nachstopfen unterhalb der
  Stürze nach Erhärtung sind einzurechnen.
  Die Stürze müssen kraftschlüssig und vollflächig
unterstopft
  werden. Abschalungen sind einzurechnen.
- Einbau von 2 x Ziegelflachstürze B = 11,5/17,5 cm x
  D = 11,3 cm,  L = 150 cm
- Ausmauern der Auflagertaschen und der
  Sturzzwischenräume vollflächig mit mit geeignetem
Mörtel
  und Steinmaterial. Einschl. angleichender
Putzarbeiten.
- Ausmauerung oberhalb der Stürze bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  entfällt
Durchbruchsgröße neu:  ca.1,26 x 2,85 m lichtes Maß
Wanddicke:  ca. 30 cm MW + 2 x Putz
Auflagertiefe:  bis ca. 250 mm
Auflagerhöhe:  bis ca. 250 mm
Auflagerlänge  bis ca. 250 mm
Einbauort:  Bauteil 4.1, EG, Wand zu BT 4
  Bauteil 2, EG, 2x Wand z. BT 3
  Bauteil 3, EG, WC-H
  Bauteil 4 West, OG, Klasse 9
  Bauteil 1, OG Wand zu WC-D
  Bauteil 3, OG, WC-H
  Bauteil 1, OG, 2x Wand z. BT 3
Menge: 9,000 St

**02.7 Türöffnung herstellen inkl. Sturz, B: ca. 1,51m, H: ca. 2,85m D: ca. 32,0 cm, MW**
Türöffnung in Wänden aus Ziegelmauerwerk
aller Festigkeiten,
beidseitig geputzt,
herstellen und Stürze bzw. Stahlträger einbauen.

Einschließlich aller erforderlichen Abstütz- und
Sicherungsmaßnahmen innerhalb der Türöffnung.

Die Leistung umfasst:
- Einschneiden der Abbruchkanten Türöffnung und
  Sturzträger inkl. Auflagertaschen beidseitig der Wand
- Abbruch des Mauerwerks für die Türöffnung und die
  Stürze
- Herstellen der neuen Auflagertaschen für die Stürze
  beidseitig der Öffnung (ca. je 25 x 25 x 25 cm)
- Herstellen eines Mörtelbetts als Sturzauflager in den
  Auflagertaschen aus leicht nachquellendem
Unterstopfmörtel
  z.B. PAGEL V14/40 oder gleichwertig herstellen,
  Einbaustärke 20 - 30 mm. Erschwernisse und
  Mehraufwendungen durch eingebaute Stürze mit
  Unterfütterung und Nachstopfen unterhalb der
  Stürze nach Erhärtung sind einzurechnen.
  Die Stürze müssen kraftschlüssig und vollflächig
unterstopft
  werden. Abschalungen sind einzurechnen.
- Einbau von 2 x Ziegelflachstürze B = 11,5/17,5 cm x
  D = 11,3 cm,  L = 200 cm
- Ausmauern der Auflagertaschen und der
  Sturzzwischenräume vollflächig mit mit geeignetem
Mörtel
  und Steinmaterial. Einschl. angleichender
Putzarbeiten.
- Ausmauerung oberhalb der Stürze bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  entfällt
Durchbruchsgröße neu:  ca.1,51 x 2,85 m lichtes Maß
Wanddicke:  ca. 30 cm MW + 2 x Putz
Auflagertiefe:  bis ca. 250 mm
Auflagerhöhe:  bis ca. 250 mm
Auflagerlänge  bis ca. 250 mm
Einbauort:  Bauteil 4.1, EG, Wand zu BT 1
  Bauteil 4.1, OG, Wand zu BT 1
Menge: 2,000 St

**02.8 Türöffnung herstellen inkl. Sturz, B: ca. 1,135m, H: ca. 2,135m D: ca. 50,0 cm, MW**
Türöffnung in Wänden aus Ziegelmauerwerk
aller Festigkeiten,
beidseitig geputzt,
herstellen und Stürze bzw. Stahlträger einbauen.

Einschließlich aller erforderlichen Abstütz- und
Sicherungsmaßnahmen innerhalb der Türöffnung.

Die Leistung umfasst:
- Einschneiden der Abbruchkanten Türöffnung und
  Stahlträger inkl. Auflagertaschen beidseitig der Wand
- Abbruch des Mauerwerks für die Türöffnung und die
  Stahlträger
- Herstellen der neuen Auflagertaschen für die
Stahlträger
  beidseitig der Öffnung (ca. je 30 x 25 x 25 cm)
- Herstellen eines Mörtelbetts als Trägerauflager in
den
  Auflagertaschen aus leicht nachquellendem
Unterstopfmörtel
  z.B. PAGEL V14/40 oder gleichwertig herstellen,
  Einbaustärke 20 - 30 mm. Erschwernisse und
  Mehraufwendungen durch eingebaute Stahlträger mit
  Unterfütterung und Nachstopfen unterhalb der
  Stahlträger nach Erhärtung sind einzurechnen.
  Die Träger müssen kraftschlüssig und vollflächig
unterstopft
  werden. Abschalungen sind einzurechnen.
- Einbau von 2 x HEB 180, S235 JR,
  Träger gestrahlt und 2fach mit Alkydharz grundiert,
  Länge jeweils 1,70 m
- Ausmauern der Auflagertaschen und der
  Trägerzwischenräume vollflächig mit mit geeignetem
Mörtel
  und Steinmaterial. Einschl. angleichender
Putzarbeiten.
- Ausmauerung oberhalb der Stahlträger bis ca. 3 cm
unter
  oberer Abbruchkante mit mit geeignetem Mörtel
  und Steinmaterial. Einschl. angleichender
Putzarbeiten.
- Abgleichen der Abbruchkanten der neuen Türleibungen
  einschl. angleichender Putzarbeiten.
- kraftschlüssige Verschließen der Fuge zwischen
  Stahlträgeroberseite bzw. Übermauerung und oberer
  Abbruchkante mit Unterstopfmörtel PAGEL V14/40 oder
  gleichwertig
  Fugenstärke bis 30 mm,
  Abschalungen sind einzurechnen.

Durchbruchsgröße alt:  entfällt
Durchbruchsgröße neu:  ca.1,135 x 2,135 m lichtes Maß
Wanddicke:  ca. 50 cm MW + 2 x Putz
Auflagertiefe:  bis ca. 250 mm
Auflagerhöhe:  bis ca. 250 mm
Auflagerlänge  bis ca. 300 mm
Einbauort:  Bauteil 4.1, UG, WC-D
Menge: 1,000 St

**02.9 Türöffnung herstellen inkl. Sturz, B: ca. 1,135m, H: ca. 2,26m D: ca. 50,0 cm, MW**
Türöffnung in Wänden aus Ziegelmauerwerk
aller Festigkeiten,
beidseitig geputzt,
herstellen und Stürze bzw. Stahlträger einbauen.

Einschließlich aller erforderlichen Abstütz- und
Sicherungsmaßnahmen innerhalb der Türöffnung.

Die Leistung umfasst:
- Einschneiden der Abbruchkanten Türöffnung und
  Stahlträger inkl. Auflagertaschen beidseitig der Wand
- Abbruch des Mauerwerks für die Türöffnung und die
  Stahlträger
- Herstellen der neuen Auflagertaschen für die
Stahlträger
  beidseitig der Öffnung (ca. je 30 x 25 x 25 cm)
- Herstellen eines Mörtelbetts als Trägerauflager in
den
  Auflagertaschen aus leicht nachquellendem
Unterstopfmörtel
  z.B. PAGEL V14/40 oder gleichwertig herstellen,
  Einbaustärke 20 - 30 mm. Erschwernisse und
  Mehraufwendungen durch eingebaute Stahlträger mit
  Unterfütterung und Nachstopfen unterhalb der
  Stahlträger nach Erhärtung sind einzurechnen.
  Die Träger müssen kraftschlüssig und vollflächig
unterstopft
  werden. Abschalungen sind einzurechnen.
- Einbau von 2 x HEB 180, S235 JR,
  Träger gestrahlt und 2fach mit Alkydharz grundiert,
  Länge jeweils 1,70 m
- Ausmauern der Auflagertaschen und der
  Trägerzwischenräume vollflächig mit mit geeignetem
Mörtel
  und Steinmaterial. Einschl. angleichender
Putzarbeiten.
- Ausmauerung oberhalb der Stahlträger bis ca. 3 cm
unter
  oberer Abbruchkante mit mit geeignetem Mörtel
  und Steinmaterial. Einschl. angleichender
Putzarbeiten.
- Abgleichen der Abbruchkanten der neuen Türleibungen
  einschl. angleichender Putzarbeiten.
- kraftschlüssige Verschließen der Fuge zwischen
  Stahlträgeroberseite bzw. Übermauerung und oberer
  Abbruchkante mit Unterstopfmörtel PAGEL V14/40 oder
  gleichwertig
  Fugenstärke bis 30 mm,
  Abschalungen sind einzurechnen.

Durchbruchsgröße alt:  entfällt
Durchbruchsgröße neu:  ca.1,135 x 2,26 m lichtes Maß
Wanddicke:  ca. 50 cm MW + 2 x Putz
Auflagertiefe:  bis ca. 250 mm
Auflagerhöhe:  bis ca. 250 mm
Auflagerlänge  bis ca. 300 mm
Einbauort:  Bauteil 4.1, UG, Bibliothek
Menge: 1,000 St

**02.10 Türöffnung herstellen ohne Sturz, B: ca. 1,135m, H: ca. 2,20-2,26m D: ca. 31,0 cm, MW**
Türöffnung in Wänden aus Ziegelmauerwerk
aller Festigkeiten,
beidseitig geputzt,
herstellen, bis UK bestehender Stb-Unterzug.

Einschließlich aller erforderlichen Abstütz- und
Sicherungsmaßnahmen innerhalb der Türöffnung.

Die Leistung umfasst:
- Einschneiden der Abbruchkanten Türöffnung
  beidseitig der Wand
- Abbruch des Mauerwerks für die Türöffnung
- Abgleichen der Abbruchkanten der neuen Türleibungen
  einschl. angleichender Putzarbeiten.

Durchbruchsgröße alt: entfällt
Durchbruchsgröße neu:  ca.1,135 x 2,220-2,260 m
  lichtes Maß
Wanddicke:  ca. 30 cm MW + 2 x Putz

Einbauort:  Bauteil 3, UG, Flur
Menge: 4,000 St

*Hinweis*
Die im Bestand vorhandenen Türöffnungen werden in der
Höhe/Breite vergrößert. Dazu ist der vorhandene Sturz
mit dem
darüberliegenden Mauerwerk auszubauen, ein neuer
Sturz einzubauen und das Mauerwerk bis Deckenunterkante
wieder zu ergänzen. Die vorh. Türleibungen sind ggf.
entsprechend einzukürzen

Die Hilfsunterstützungen der Decke beidseitig der
Türöffnung
werden gesondert vergütet.

Unterstützungsmaßnahmen innerhalb der Türöffnung
selber,
unterhalb des neuen Sturzes, sind einzurechnen.

**02.11 Türöffnung vergrößern inkl. Sturz, B: ca. 1,135m, H: ca. 2,135m, D: ca. 26,0 cm, MW**
Türöffnung in Wänden aus Ziegelmauerwerk
aller Festigkeiten,
beidseitig geputzt,
vergrößern durch höhersetzen des Sturzes und
beidseitigem Verbreitern der vorh. Öffnung

Einschließlich aller erforderlichen Abstütz- und
Sicherungsmaßnahmen innerhalb der Türöffnung.

Die Leistung umfasst:
- Einschneiden der Abbruchkanten alte Türöffnung
  beidseitig, h = jeweils ca. 2,00 m
- Einschneiden des alten Sturzes und des
  darüberliegenden Mauerwerks beidseitig der Wand
  bis UK Decke (ca. jeweils 0,50 m)
- Abbruch des Sturzes und des Mauerwerks
  (ca. 1,135x0,50x0,26 m) oberhalb der alten Öffnung
- Abbruch der beiden Leibungen
- Herstellen der neuen Auflagertaschen für den neuen
Sturz
  beidseitig der Öffnung (ca. je 25 x 25 x 25 cm)
- Herstellen eines Mörtelbetts als Trägerauflager in
den
  Auflagertaschen aus leicht nachquellendem
Unterstopfmörtel
  z.B. PAGEL V14/40 oder gleichwertig,
  Einbaustärke 20 - 30 mm.
- Einbau der 2 neuen Ziegelstürze b = 11,5 cm, h =
11,3 cm,
  L = 1,50 m
- Ausmauern der Auflagertaschen vollflächig mit mit
geeignetem
  Mörtel und Steinmaterial. Einschl. angleichender
Putzarbeiten.
- Ausmauerung oberhalb des Sturzes bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  ca.0,96-1,00 x 1,99-2,10 m
Durchbruchsgröße neu:  ca.1,135 x 2,135 m lichtes Maß
Wanddicke:  ca. 24,0 cm MW + 2 x Putz
Auflagertiefe:  bis ca. 250 mm
Auflagerhöhe:  bis ca. 250 mm
Auflagerlänge  bis ca. 250 mm
Einbauort:  Bauteil 4, West, UG, MSD
  Bauteil 2, UG, Flur-Lehrerz.
  Bauteil 3, UG, TRH 2
Menge: 3,000 St

**02.12 Türöffnung vergrößern inkl. Sturz, B: ca. 1,135m, H: ca. 2,38m, D: ca. 26,0 cm, MW**
Türöffnung in Wänden aus Ziegelmauerwerk
aller Festigkeiten,
beidseitig geputzt,
vergrößern durch höhersetzen des Sturzes und
beidseitigem Verbreitern der vorh. Öffnung

Einschließlich aller erforderlichen Abstütz- und
Sicherungsmaßnahmen innerhalb der Türöffnung.

Die Leistung umfasst:
- Einschneiden der Abbruchkanten alte Türöffnung
  beidseitig, h = jeweils ca. 2,00 m
- Einschneiden des alten Sturzes und des
  darüberliegenden Mauerwerks beidseitig der Wand
  bis UK Decke (ca. jeweils 0,50 m)
- Abbruch des Sturzes und des Mauerwerks
  (ca. 1,135x0,80x0,26 m) oberhalb der alten Öffnung
- Abbruch der beiden Leibungen
- Herstellen der neuen Auflagertaschen für den neuen
Sturz
  beidseitig der Öffnung (ca. je 25 x 25 x 25 cm)
- Herstellen eines Mörtelbetts als Trägerauflager in
den
  Auflagertaschen aus leicht nachquellendem
Unterstopfmörtel
  z.B. PAGEL V14/40 oder gleichwertig,
  Einbaustärke 20 - 30 mm.
- Einbau der 2 neuen Ziegelstürze b = 11,5 cm, h =
11,3 cm,
  L = 1,50 m
- Ausmauern der Auflagertaschen vollflächig mit mit
geeignetem
  Mörtel und Steinmaterial. Einschl. angleichender
Putzarbeiten.
- Ausmauerung oberhalb des Sturzes bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  ca.0,96-1,00 x 1,99-2,10 m
Durchbruchsgröße neu:  ca.1,135 x 2,38 m lichtes Maß
Wanddicke:  ca. 24,0 cm MW + 2 x Putz
Auflagertiefe:  bis ca. 250 mm
Auflagerhöhe:  bis ca. 250 mm
Auflagerlänge  bis ca. 250 mm
Einbauort:  Bauteil 4.1, Ost, OG, Büro
Menge: 1,000 St

**02.13 Türöffnung vergrößern inkl. Sturz, B: ca. 1,135m, H: ca. 2,10m, D: ca. 40,0 cm, MW**
Türöffnung in Wänden aus Ziegelmauerwerk
aller Festigkeiten,
beidseitig geputzt,
vergrößern durch höhersetzen des Sturzes und
beidseitigem Verbreitern der vorh. Öffnung

Einschließlich aller erforderlichen Abstütz- und
Sicherungsmaßnahmen innerhalb der Türöffnung.

Die Leistung umfasst:
- Einschneiden der Abbruchkanten alte Türöffnung
  beidseitig, h = jeweils ca. 2,00 m
- Einschneiden des alten Sturzes und des
  darüberliegenden Mauerwerks beidseitig der Wand
  bis UK Decke (ca. jeweils 0,50 m)
- Abbruch des Sturzes und des Mauerwerks
  (ca. 1,135x0,50x0,40 m) oberhalb der alten Öffnung
- Abbruch der beiden Leibungen
- Herstellen der neuen Auflagertaschen für den neuen
Sturz
  beidseitig der Öffnung (ca. je 25 x 25 x 25 cm)
- Herstellen eines Mörtelbetts als Trägerauflager in
den
  Auflagertaschen aus leicht nachquellendem
Unterstopfmörtel
  z.B. PAGEL V14/40 oder gleichwertig,
  Einbaustärke 20 - 30 mm.
- Einbau der 2 neuen Ziegelstürze b = 17,5 cm, h =
11,3 cm,
  L = 1,50 m
- Ausmauern der Auflagertaschen vollflächig mit mit
geeignetem
  Mörtel und Steinmaterial. Einschl. angleichender
Putzarbeiten.
- Ausmauerung oberhalb des Sturzes bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  ca.1,00 x 1,99 m
Durchbruchsgröße neu:  ca.1,135 x 2,100 m lichtes Maß
Wanddicke:  ca. 40,0 cm MW + 2 x Putz
Auflagertiefe:  bis ca. 250 mm
Auflagerhöhe:  bis ca. 250 mm
Auflagerlänge  bis ca. 250 mm
Einbauort:  Bauteil 1, West, UG,
  Flur-Hausmeister
Menge: 2,000 St

**02.14 Türöffnung vergrößern inkl. Sturz, B: ca. 1,26m, H: ca. 2,85m, D: ca. 32,0 cm, MW**
Türöffnung in Wänden aus Ziegelmauerwerk
aller Festigkeiten,
beidseitig geputzt,
vergrößern durch höhersetzen des Sturzes und
einseitigem Verbreitern der vorh. Öffnung

Einschließlich aller erforderlichen Abstütz- und
Sicherungsmaßnahmen innerhalb der Türöffnung.

Die Leistung umfasst:
- Einschneiden der Abbruchkante alte Türöffnung
  einseitig, h = jeweils ca. 2,00 m
- Einschneiden des alten Sturzes und des
  darüberliegenden Mauerwerks beidseitig der Wand
  bis UK Decke (ca. jeweils 0,50 m)
- Abbruch des Sturzes und des Mauerwerks
  (ca. 1,26x0,50x0,32 m) oberhalb der alten Öffnung
- Abbruch der Leibung einseitig (ca. 0,30x2,00 m)
- Herstellen der neuen Auflagertaschen für den neuen
Sturz
  beidseitig der Öffnung (ca. je 30 x 25 x 25 cm)
- Herstellen eines Mörtelbetts als Trägerauflager in
den
  Auflagertaschen aus leicht nachquellendem
Unterstopfmörtel
  z.B. PAGEL V14/40 oder gleichwertig,
  Einbaustärke 20 - 30 mm.
- Einbau 2x neuer Stahlträger HEB 120, S235 JR,
  Träger gestrahlt und 2fach mit Alkydharz grundiert,
  Länge ca 1,70 m
- Ausmauern der Auflagertaschen vollflächig mit mit
geeignetem
  Mörtel und Steinmaterial. Einschl. angleichender
Putzarbeiten.
- Ausmauerung oberhalb des Sturzes bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  ca.0,99 x 1,99 m
Durchbruchsgröße neu:  ca.1,260 x 2,85 m lichtes Maß
Wanddicke:  ca. 30,0 cm MW + 2 x Putz
Auflagertiefe:  bis ca. 250 mm
Auflagerhöhe:  bis ca. 250 mm
Auflagerlänge  bis ca. 300 mm
Einbauort:  Bauteil 4,1, West, EG, TRH3
  Bauteil 3, EG, WC-D
  Bauteil 3.4, EG, SMV
  Bauteil 3.4, OG, WC-D
Menge: 4,000 St

**02.15 Türöffnung vergrößern inkl. Sturz, B: ca. 2,26m, H: ca. 2,26m, D: ca. 40,0 cm, MW**
Türöffnung in Wänden aus Ziegelmauerwerk
aller Festigkeiten,
beidseitig geputzt,
vergrößern durch höhersetzen des Sturzes und
einseitigem Verbreitern der vorh. Öffnung

Einschließlich aller erforderlichen Abstütz- und
Sicherungsmaßnahmen innerhalb der Türöffnung.

Die Leistung umfasst:
- Einschneiden der Abbruchkante alte Türöffnung
  einseitig, h = jeweils ca. 2,00 m
- Einschneiden des alten Sturzes und des
  darüberliegenden Mauerwerks beidseitig der Wand
  bis UK Decke (ca. jeweils 0,50 m)
- Abbruch des Sturzes und des Mauerwerks
  (ca. 2,26x0,50x0,40 m) oberhalb der alten Öffnung
- Abbruch der Leibung einseitig (ca. 1,20x2,00 m)
- Herstellen der neuen Auflagertaschen für den neuen
Sturz
  beidseitig der Öffnung (ca. je 30 x 25 x 25 cm)
- Herstellen eines Mörtelbetts als Trägerauflager in
den
  Auflagertaschen aus leicht nachquellendem
Unterstopfmörtel
  z.B. PAGEL V14/40 oder gleichwertig,
  Einbaustärke 20 - 30 mm.
- Einbau neuer Stahlträger HEB 240, S235 JR,
  Träger gestrahlt und 2fach mit Alkydharz grundiert,
  Länge ca 2,90 m
- Ausmauern der Auflagertaschen vollflächig mit mit
geeignetem
  Mörtel und Steinmaterial. Einschl. angleichender
Putzarbeiten.
- Ausmauerung oberhalb des Sturzes bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  ca.1,10 x 1,99 m
Durchbruchsgröße neu:  ca.2,260 x 2,260 m lichtes Maß
Wanddicke:  ca. 40,0 cm MW + 2 x Putz
Auflagertiefe:  bis ca. 250 mm
Auflagerhöhe:  bis ca. 250 mm
Auflagerlänge  bis ca. 300 mm
Einbauort:  Bauteil 4,1, West, UG, TRH3
Menge: 1,000 St

**02.16 Türöffnung vergrößern inkl. Sturz, B: ca. 2,26m, H: ca. 2,80m, D: ca. 30,0 cm, MW**
Türöffnung in Wänden aus Ziegelmauerwerk
aller Festigkeiten,
beidseitig geputzt,
vergrößern durch höhersetzen des Sturzes und
einseitigem Verbreitern der vorh. Öffnung

Einschließlich aller erforderlichen Abstütz- und
Sicherungsmaßnahmen innerhalb der Türöffnung.

Die Leistung umfasst:
- Einschneiden der Abbruchkante alte Türöffnung
  einseitig, h = jeweils ca. 2,00 m
- Einschneiden des alten Sturzes und des
  darüberliegenden Mauerwerks beidseitig der Wand
  bis UK Decke (ca. jeweils 1,00 m)
- Abbruch des Sturzes und des Mauerwerks
  (ca. 2,26x1,00x0,30 m) oberhalb der alten Öffnung
- Abbruch der Leibung einseitig (ca. 1,20x2,80 m)
- Herstellen der neuen Auflagertaschen für den neuen
Sturz
  beidseitig der Öffnung (ca. je 30 x 25 x 25 cm)
- Herstellen eines Mörtelbetts als Trägerauflager in
den
  Auflagertaschen aus leicht nachquellendem
Unterstopfmörtel
  z.B. PAGEL V14/40 oder gleichwertig,
  Einbaustärke 20 - 30 mm.
- Einbau neuer Stahlträger HEB 240, S235 JR,
  Träger gestrahlt und 2fach mit Alkydharz grundiert,
  Länge ca 2,90 m
- Ausmauern der Auflagertaschen vollflächig mit mit
geeignetem
  Mörtel und Steinmaterial. Einschl. angleichender
Putzarbeiten.
- Ausmauerung oberhalb des Sturzes bis ca. 3 cm unter
  oberer Abbruchkante mit mit geeignetem Mörtel
  und Steinmaterial. Einschl. angleichender
Putzarbeiten.
- Abgleichen der Abbruchkanten der neuen Türleibungen
  einschl. angleichender Putzarbeiten.
- kraftschlüssige Verschließen der Fuge zwischen
  Sturzoberseite bzw. Übermauerung und oberer
  Abbruchkante mit Unterstopfmörtel PAGEL V14/40 oder
  gleichwertig
  Fugenstärke bis 30 mm,
  Abschalungen sind einzurechnen.

Durchbruchsgröße alt:  ca.0,90 x 1,99 m
Durchbruchsgröße neu:  ca.2,260 x 2,800 m lichtes Maß
Wanddicke:  ca. 30,0 cm MW + 2 x Putz
Auflagertiefe:  bis ca. 250 mm
Auflagerhöhe:  bis ca. 250 mm
Auflagerlänge  bis ca. 300 mm
Einbauort:  Bauteil 1, West, OG, TRH1
Menge: 1,000 St

### Titel 03 Fensterbrüstungen abbrechen

*Hinweis*
Im Bereich der Teilbauwerke BT 1 und BT 3, EG+OG sind
die
unterhalb der Fensteröffnungen vorhandenen
Mauerwerksbrüstungen abzubrechen. Die Fenster sind
ausgebaut.

Die Brüstungen sind zwischen den vertikalen Stb-Stützen
nachträglich eingemauert worden.

Das Brüstungsmauerwerk ist bis auf Rohdecke
abzubrechen.
Die Anschlußbereiche an die Stützen und die Decke
sind zu säubern. Es dürfen keine Mörtelreste etc.
verbleiben.

Ausführung als Einzelmaßnahme, Restmenge. Der
überwiegende Teil der Brüstungen ist bereits im Vorfeld
abgebrochen worden (Abbruchmaßnahme).

**03.1 Brüstungsmauerwerk abbrechen**
Fensterbrüstungen in Mauerwerksbauweise
in den Außenwänden der Gebäude BT 1 und BT 3,
Ausführung im EG und OG,
Stärke bis ca. 30 cm
mit beidseitiger Putzlage und
farblicher Beschichtung,
fachgerecht unter P2-Bedingungen abbrechen.
Brüstungsmauerwerk aus kleinformatigen
Ziegelsteinen, mit Mauerwerksankern an den
vertikalen Stützen verankert,
inkl. der inneren Fensterbank abbrechen
Ausführung nach Wahl AN,
Brüstungshöhe ca. 1,10 m ab OK Rohdecke,
Breite zwischen den Stützen ca. 100 - 110 cm

Materialien trennen, aufnehmen,
nach Angabe des Entsorgers / Verwerters
weiterbehandeln und
ordnungsgemäß entsorgen / verwerten.
Einschl. Lieferung der erforderlichen Materialien und
aller
Transportarbeiten.
Einschl. Entsorgungs- / Verwertungskosten RW1.
Menge: 10,000 m²

**03.2 Brüstungsbeton abbrechen**
Fensterbrüstungen, wie vor,
jedoch in Stampfbetonausführung statt in
Mauerwerksbauweise
in den Außenwänden der Gebäude BT 1 und BT 3,
Ausführung im KG
Stärke bis ca. 50 cm
mit beidseitiger Putzlage und
farblicher Beschichtung,
fachgerecht unter P2-Bedingungen abbrechen.
Brüstung aus Stampfbeton
Fensterausbau wird separat vergütet,
Ausführung nach Wahl AN,

Brüstungshöhe ca. 1,60-1,80 m ab OK Rohboden
Breite der Öffnung  ca. 80-150 cm

Materialien trennen, aufnehmen,
nach Angabe des Entsorgers / Verwerters
weiterbehandeln und
ordnungsgemäß entsorgen / verwerten.
Einschl. Lieferung der erforderlichen Materialien und
aller
Transportarbeiten.
Einschl. Entsorgungs- / Verwertungskosten RW1.
Menge: 10,000 m²

**03.3 Sägeschnitt in Betonbauteilen, 40-50cm, als Zulage**
Sägeschnitt in Stampfbetonbauteilen als Zulage zur
Vor-Pos.
Abbruch im KG der Gebäude.
Sägeschnitt in Bauteilen aus Stampfbeton,
Dicke bis ca 40-50 cm zur fachgerechten und
erschütterungsfreien Trennung der abzubrechenden von
den zu
erhaltenen Bauteilen im Zuge der Abbrucharbeiten
ausführen.
Schnitte waagerecht und senkrecht,
Anfallendes Kühlwasser und sonstige Stoffe
aufsaugen und entsorgen.
Zur planmäßigen Trennung der Brüstungen in den Wänden
sowie Trennschnitt Bodenplatte.
Ausführung beidseitig senkrecht als Trennschnitt zu
Bestand
und im Bodenbereich, absolut bündig quer.
Weitere Teilungsschnitte innerhalb des
Abbruchquerschnittes
werden nicht vergütet und sind falls erf. in den EP
einzurechnen.
Ausführung nur nach ausdrücklicher Freigabe der
Bauleitung.
Menge: 12,500 m²

### Titel 04 Sonstige Abbrucharbeiten

*Hinweis*
Hinweis:

Die nachfolgenden Arbeiten sind in den Bestandsgebäuden
Bauteile 1, 2, 3, 1-4, 3-4 und 4 vom UG bis in das OG
auszuführen. Es sind überwiegend kleinere
Mauerabschnitte
rückzubauen. Die Arbeiten sind zeitlich versetzt, nach
Baufortschritt auszúführen.

Die Geschosshöhen variieren von ca. 2,50 bis 4,00 m
(UKRohdecke - OKRohboden). Erforderliche Gerüste sind
einzurechnen und werden nicht gesondert vergütet.

Das Abbruchgut ist in allen Geschossen bis zur
jeweiligen Ausbringöffnung zu fördern und von dort über
entsprechende Hebezeuge (Kran nach Wahl AN),
bereits separiert, in vom AN bereitzustellende
Container
zu laden.

Die horizontalen und vertikalen Förderwege innerhalb
und außerhalb der Gebäude sind einzurechnen.

**04.1 Rückbau Wände MW bis 15cm**
Trennwände in Mauerwerksbauweise
in den Gebäuden,
Stärke bis ca. 15 cm
mit beidseitiger Putzlage
fachgerecht unter P2-Bedingungen abbrechen.

Einbauhöhe über 3,00 bis ca. 4,10 m über FOK.
Materialien trennen, aufnehmen,
nach Angabe des Entsorgers / Verwerters
weiterbehandeln und
ordnungsgemäß entsorgen / verwerten.
Einschl. Lieferung der erforderlichen Materialien und
aller
Transportarbeiten.
Einschl. Entsorgungs- / Verwertungskosten RW1.
Menge: 50,000 m²

**04.2 Mauerwerk-Schnitte**
Schnitte in Wänden ausführen.
Schnitte mittels Diamantsäge herstellen,
anfallendes Kühlwasser und sonstige Stoffe
aufsaugen und entsorgen.

Angrenzende Bauteile sind vor Verschmutzungen und
Beschädigungen zu schützen.

Arbeitshöhe:  bis 4 m
erforderliche Gerüste sind einzurechnen.

Schnitttiefe: Bauteilstärke bis 20 cm

Ausführung im gesamten Bestandsgebäude in
mehreren, zeitlich versetzten Abschnitten.
Menge: 50,000 m

**04.3 Rückbau Wände MW bis 30cm**
Trennwände in Mauerwerksbauweise
in den Gebäuden,
Stärke bis ca. 30 cm
mit beidseitiger Putzlage
fachgerecht unter P2-Bedingungen abbrechen.

Einbauhöhe über 3,00 bis ca. 4,10 m über FOK.
Materialien trennen, aufnehmen,
nach Angabe des Entsorgers / Verwerters
weiterbehandeln und
ordnungsgemäß entsorgen / verwerten.
Einschl. Lieferung der erforderlichen Materialien und
aller
Transportarbeiten.
Einschl. Entsorgungs- / Verwertungskosten RW1.
Menge: 50,000 m²

**04.4 Mauerwerk-Schnitte**
Schnitte in Wänden ausführen.
Schnitte mittels Diamantsäge herstellen,
anfallendes Kühlwasser und sonstige Stoffe
aufsaugen und entsorgen.

Angrenzende Bauteile sind vor Verschmutzungen und
Beschädigungen zu schützen.

Arbeitshöhe:  bis 4 m
erforderliche Gerüste sind einzurechnen.

Schnitttiefe: Bauteilstärke bis 35 cm

Ausführung im gesamten Bestandsgebäude in
mehreren, zeitlich versetzten Abschnitten.
Menge: 50,000 m

**04.5 Schlitz herstellen,b/t=bis 10/10cm**
Schlitz, senkrecht oder waagrecht,
in verputzem Mauerwerk
aus künstlichen Steinen (Ziegel, Bims)
nachträglich herstellen.

Schlitz nach Angabe anzeichnen,
Abbruchkanten mind. 10 cm tief umlaufend einschneiden,
Schlitz mit handgeführtem Kleingerät (elektr.
Stemmhammer)
ausstemmen,
anfallendes Abbruchgut aufnehmen, ggf. separieren.

Alles Abbruchgut entsorgen inkl. Deponiegebühren.

Wandmaterial:  Mauerziegel
Breite:  bis 10 cm
Tiefe:  bis 10 cm
Menge: 50,000 m

**04.6 Schlitz herstellen,b/t=bis 20/10cm**
Schlitz, senkrecht oder waagrecht,
in verputzem Mauerwerk
aus künstlichen Steinen (Ziegel, Bims)
nachträglich herstellen.

Schlitz nach Angabe anzeichnen,
Abbruchkanten mind. 10 cm tief umlaufend einschneiden,
Schlitz mit handgeführtem Kleingerät (elektr.
Stemmhammer)
ausstemmen,
anfallendes Abbruchgut aufnehmen, ggf. separieren.

Alles Abbruchgut entsorgen inkl. Deponiegebühren.

Wandmaterial:  Mauerziegel
Breite:  bis 20 cm
Tiefe:  bis 10 cm
Menge: 50,000 m

**04.7 Schlitz herstellen,b/t=bis 20/25cm**
Schlitz, senkrecht,
als Einbindung von neuem UZ,
in verputzem Mauerwerk
aus künstlichen Steinen (Ziegel, Bims)
nachträglich herstellen.

Schlitz nach Angabe anzeichnen,
Abbruchkanten mind. 10 cm tief umlaufend einschneiden,
Schlitz mit handgeführtem Kleingerät (elektr.
Stemmhammer)
ausstemmen,
anfallendes Abbruchgut aufnehmen, ggf. separieren.

Alles Abbruchgut entsorgen inkl. Deponiegebühren.

Wandmaterial:  Mauerziegel
Breite:  bis 20 cm
Tiefe:  bis 25 cm

Schlitz mit Druckluft ausblasen und vor dem Betonieren
ausreichend vornässen.
Menge: 3,000 m

**04.8 Auflagertasche als Sturzauflager herstellen**
Auflagertasche in verputztem Mauerwerk aus
künstlichen Steinen (Ziegel, KS) herstellen.

Auflagertasche als Sturzauflager.

Auflagertasche anzeichnen, Abbruchkanten mind. 10 cm
tief umlaufend einschneiden, Auflagertasche mit handgeführtem Kleingerät (elektr. Stemmhammer) ausstemmen,
anfallendes Abbruchgut aufnehmen, ggf. separieren.

Alles Abbruchgut entsorgen inkl. Deponiegebühren.

Größe der Auflagertaschen:
Breite:  ca. 25 - 30 cm
Tiefe:  ca. 15 - 20 cm
Höhe:  ca. 25 - 30 cm

Arbeitshöhe bis 4,00 m über Boden, erforderliche
Gerüste sind
einzurechnen.

Auflagertasche mit Druckluft ausblasen und vor dem
Betonieren
ausreichend vornässen.

Einbauort: Bestandsgebäude alle Bauteile und Geschosse
Menge: 10,000 St

**04.9 Zulage für Mörtelbett herstellen**
Zulage zur Auflagertasche der Vorposition,
für Einbau eines Mörtelbetts für Stahlträgereinbau.

Herstellen eines Mörtelbetts als Sturzauflager in den
Auflagertaschen aus leicht nachquellendem
Unterstopfmörtel
z.B. PAGEL V14/40 oder gleichwertig herstellen,
Einbaustärke 20 - 30 mm.
Oberfläche glatt abziehen,
Einbaugenauigkeit +/- 5 mm.
Menge: 6,000 St

**04.10 Auflagertasche als Sturzauflager herstellen**
Auflagertasche in verputztem Mauerwerk aus
künstlichen Steinen (Ziegel, KS) herstellen.

Auflagertasche als Sturzauflager.

Auflagertasche anzeichnen, Abbruchkanten mind. 10 cm
tief umlaufend einschneiden, Auflagertasche mit handgeführtem Kleingerät (elektr. Stemmhammer) ausstemmen,
anfallendes Abbruchgut aufnehmen, ggf. separieren.

Alles Abbruchgut entsorgen inkl. Deponiegebühren.

Größe der Auflagertaschen:
Breite:  ca. 35 - 50 cm
Tiefe:  ca. 25 - 30 cm
Höhe:  ca. 35 - 40 cm

Arbeitshöhe bis 4,00 m über Boden, erforderliche
Gerüste sind
einzurechnen.

Auflagertasche mit Druckluft ausblasen und vor dem
Betonieren
ausreichend vornässen.

Einbauort: Bestandsgebäude alle Bauteile und Geschosse
Menge: 8,000 St

**04.11 Zulage für Mörtelbett herstellen**
Zulage zur Auflagertasche der Vorposition,
für Einbau eines Mörtelbetts für Stahlträgereinbau.

Herstellen eines Mörtelbetts als Sturzauflager in den
Auflagertaschen aus leicht nachquellendem
Unterstopfmörtel
z.B. PAGEL V14/40 oder gleichwertig herstellen,
Einbaustärke 20 - 30 mm.
Oberfläche glatt abziehen,
Einbaugenauigkeit +/- 5 mm.
Menge: 8,000 St

**04.12 Auflagertasche als Deckenauflager herstellen**
Auflagertasche in Stampfbetonmauer herstellen.

Auflagertasche als Deckenauflager.

Auflagertasche anzeichnen, Abbruchkanten mind. 10 cm
tief umlaufend einschneiden, Auflagertasche mit handgeführtem Kleingerät (elektr. Stemmhammer) ausstemmen,
anfallendes Abbruchgut aufnehmen, ggf. separieren.

Alles Abbruchgut entsorgen inkl. Deponiegebühren.

Größe der Auflagertaschen:
Breite:  ca. 25 - 35 cm
Tiefe:  ca. 15 - 20 cm
Höhe:  ca. 25 - 30 cm

Arbeitshöhe bis 4,00 m über Boden, erforderliche
Gerüste sind
einzurechnen.

Auflagertasche mit Druckluft ausblasen und vor dem
Betonieren
ausreichend vornässen.

Einbauort:  Bestandsgebäude
  BT 2, Achse J, Decke über KG
Menge: 8,000 St

**04.13 Auflagertasche als Deckenauflager herstellen**
Auflagertasche in Ziegelmauerwerk,
beidseitige verputzt und farblich beschichtet,
herstellen.

Auflagertasche als Deckenauflager.

Auflagertasche anzeichnen, Abbruchkanten mind. 10 cm
tief umlaufend einschneiden, Auflagertasche mit handgeführtem Kleingerät (elektr. Stemmhammer) ausstemmen,
anfallendes Abbruchgut aufnehmen, ggf. separieren.

Alles Abbruchgut entsorgen inkl. Deponiegebühren.

Größe der Auflagertaschen:
Breite:  ca. 25 - 35 cm
Tiefe:  ca. 15 - 20 cm
Höhe:  ca. 20 - 25 cm

Arbeitshöhe bis 4,00 m über Boden, erforderliche
Gerüste sind
einzurechnen.

Auflagertasche mit Druckluft ausblasen und vor dem
Betonieren
ausreichend vornässen.

Einbauort:  Bestandsgebäude
  BT 1.4, TRH 3, Decke über EG
Menge: 4,000 St

**04.14 Zulage Abbruch, Entsorgung RW 2**
Zulage zu den Vorpositionen für die Entsorgung von
RW Material  im Rahmen der vor genannten Arbeiten.

Abfalleinstufung:  recycelfähig, RW 2
Entsorgung:  Anlage nach Wahl AN
Menge: 9,000 t

*Hinweis*
Im Bauteil 2, Untergeschoss, sind für den Einbau
zusätzlicher Streifenfundamente die vorhandenen
Bodenplatten partiell zu entfernen.

Es sind zwei Streifenfundamente von jeweils ca. 5 m
Länge herzustellen.

Ausführung im Bereich der Gebäudeachse E/1-2 und E/3-4.

**04.15 Abbrucharbeiten Bodenplatte, D= bis 20-30 cm**
Bodenplatte aus Stahlbeton abbrechen,
incl. Bewehrung und darunter liegender
Sauberkeitsschicht unbewehrt.

Abbruch zum Einbau neuer Fundamente unterhalb
der Bodenplatte.

Ausführung erschütterungsarm DIN 4150,
lärmarm, Lärmpegel max. 80 dB(A).
staubarm,
Abbruchgut separieren, ggf. zerkleinern,
getrennt auf LKW des AN laden,
fördern und fachgerecht beseitigen.
Transport- und Deponiegebühren sind einzurechnen.
Mengenermittlung nach Aufmaß.

Abmessungen: B x L je ca. 0,90x4,50-5,00 m
  Stärke bis ca. 20 cm plus
  Sauberkeitsschicht bis ca. 10 cm
Abbruchort:  Bestand Bauteil 2
  UG, Achse E/1-2 und E/3-4
Menge: 9,000 m²

**04.16 Betonschnitte der Vorpositionen herstellen**
Betonschnitte in Bodenplatten
senkrecht ausführen.
Schnitte mittels Diamantsäge herstellen,
anfallendes Kühlwasser und sonstige Stoffe
aufsaugen und entsorgen.

Abbruchort:  Bestand Bauteil 2
  UG, Achse E/1-2 und E/3-4

Schnitttiefe: Bauteilstärke bis 30 cm
Menge: 30,000 m

*Hinweis*

**04.17 Anschlußfläche Stb aufrauen**
Glattgeschalte Betonoberflächen
als raue Anschlussfuge ausbilden,

Ausführung an Stirnflächen von Bestandsdecken,
streifenförmig an best. Wandflächen und sonstigen
Kleinflächen,
in mehreren, zeitlich getrennten Einzelflächen.

Vorhandene Betonoberfläche mit handgeführten
Elektrogeräten aufrauen,
Betongefüge freilegen,
Ausführung nach Wahl AN,
Abbruchtiefe bis 30 mm, flächig,
anfallendes Abbruchgut aufnehmen,
in Eigentum AN übernehmen und
fachgerecht entsorgen.

Abrechnung nach bearbeiteter Fläche.
Arbeitshöhe bis 3,50 m über vorh. Boden.
Erf. Gerüst sind einzurechnen.
Menge: 15,000 m²

### Titel 05 Erdarbeiten

*Hinweis*

**05.1 Suchschlitz Leitungsortung, Tiefe bis 1,25 m**
Suchschlitze zur Freilegung oder Ortung von
Wasserleitungen, Kabeln, Kanälen oder sonstigen
Hindernissen im Boden ausheben.

Aushubmaterial seitlich lagern und vor
Durchfeuchtung schützen.
Aushubmaterial nach Ortung und Einmessung
der Leitungen wieder lagenweise einbauen und
verdichten.
Verdichtungsgrad Dpr = 0,97,
Homogenbereich B1 und B2,
Bodenklasse: 3-5 (DIN18300 alt)
Aushubtiefe: bis 1,25 m.

Überschüssiges Aushubmaterial auf LKW des AN laden,
bis 250 m zum Zwischenlager transportieren und dort
abkippen und auf Halde setzen.
Menge: 1,000 m³

**05.2 Boden der Baugruben und Gräben ausheben**
Boden der Baugruben und Gräben,
für Streifen- und Punktfundamente,
profilgerecht ausheben,
nach Abbruch der Bodenplatten,

Grabenabmessungen BxT = bis ca. 100 x 80 cm,
abgerechnet wird mit senkrechten Wänden.

Ausführung gem. Ausführungsplanung AG.

Aushub und Abbruchgut lösen und seitlich zur
Wiederverwendung lagern,
inkl. Planum (Sohle) herstellen,
Planumstoleranz +/- 3 cm.

Bodenklasse: 3 bis 5.
Homogenbereiche: B1 und B2

Aushubtiefe bis 1,00 m.
Abrechnung nach statisch erf. Querschnitt.

Aushubmaterial innerhalb des Gebäudes horizontal und
vertikal
fördern, außerhalb des Gebäudes auf LKW des AN laden,
bis 250 m zum Zwischenlager transportieren und dort
abkippen und auf Halde setzen.

Hinweis:
Ausführung im Untergeschoss UG aller BT, entsprechende
Aufwendungen sind einzurechnen.
Menge: 7,000 m³

**05.3 Zulage zur Bodenbewegung (Handaushub)**
Zulage zur Bodenbewegung
der vorgenannten Positionen
für ausheben von Hand.
Ausführung nur nach besonderer Anordnung des AG.
Menge: 7,000 m³

**05.4 Planum herstellen und verdichten**
Erdplanum herstellen und verdichten,
in Baugruben und Gräben,
Planumstoleranz +/- 3 cm.

Einbauort:  Fundamentgräben, BT 2, UG
Ausführung:  senkrecht geböscht
Sohle:  Planumstiefe UG ca. bis - 1,00 m
Aushubtiefe:  bis 1,00m

Die anstehenden Böden sind feuchtigkeitsempfindlich und
dürfen nicht befahren werden.
Menge: 9,000 m²

**05.5 Zulage Bodeneinbau als Bodenaustausch**
Bodeneinbau
als Bodenaustausch,
profilgerecht,
Körnung 0/56 mm,
mit vom AN zu liefernden Stoffen,
Material nichtbindig: Erstarrungsgestein,
lagenweise einbauen, verdichten,

Einbauen in Fundamentgräben
Einbauhöhe bis ca. 0,30 m.
Abrechnung nach Aufmaß und
Lieferscheinnachweis.
Menge: 2,000 m³

*Hinweis*

*Hinweis*
HINWEISE OBERBODEN

Der anstehende Oberboden ist auf dem Grundstück
in meßbaren Mieten aufzusetzen. Überschüssiger
Oberboden ist einer Wiederverwertung gemäß BBodschV
zuzuführen. Entsprechende Positionen sind vorgesehen.

Abzufahrender Ob erboden ist ohne Zwischenlagerung
direkt zu laden und von der Baustelle zu entfernen.

**05.6 Oberboden abtragen und auf Miete setzen**
Oberboden, einschl. Vegetationsdecke,
humos, durchwurzelt, schluffig, schwach sandig,
auf der Grundstücksfläche,
in Teilflächen (Baufeld und Umgriff),
eben bis leicht geneigt,
profilgerecht abtragen,
Material lösen und laden,
inkl. Planum herstellen,
Planumstoleranz +/- 3 cm,
auf dem Grundstück bis 150 m transportieren
und nach Anweisung AG abkippen und
in meßbaren, trapezförmigen, Mieten (max. h = 2,00 m)
aufsetzen.

Abtragsdicke über 10 bis 30 cm, i. M.  ca. 20 cm.
Menge: 1000,000 m²

**05.7 Zulage für Oberbodenabfuhr**
Zulage zur Vorposition "Oberboden abtragen und auf
Miete
setzen",
für die Übernahme des Oberbodens in Eigentum des AN.

Der Oberboden ist von der Baustelle zu entfernen und
einer Wiederverwertung nach Wahl AN zuzuführen.
Menge: 500,000 m²

*Hinweis*
EINTEILUNG IN HOMOGENBEREICHE

Nach DIN 18300 kann der Baugrund generalisierend
hinsichtlich seiner bodenmechanischen und bautechnischen Eigenschaften in folgende Homogenbereiche
für Erdarbeiten gegliedert werden:

Homogenbereich O
Ober- bzw. Mutterboden
erkundete Mächtigkeit rund 30 cm i.M.
Bodenklasse 1 nach DIN 18300alt

Homogenbereich B1
Sand, nichtbindig
Bodenklasse 3 nach DIN 18300alt
Bodengruppe SE nach DIN 18196

Homogenbereich B2
Sand, bindig
Bodenklasse 4 nach DIN 18300alt
Bodengruppe SU* nach DIN 18196

Anstehende Sande aus dem Homogenbereich B1 sind
zum frostsicheren Wiedereinbau in statisch wirksamen
Bereichen geeignet (Feinkornanteil < 5%). Bindigere
Sande sind ggf. durch Mischen aufzubereiten.

Die anstehenden Sande sind bereits während der
Aushubarbeiten zu separieren (bindig/nichtbindig) und
getrennt zu lagern. Zur Abfuhr sind nur die bindigen
Sandmengen und überschüssige, nicht zum Wiedereinbau benötigte nichtbindige Sande vorgesehen.

**05.8 Suchschlitz Leitungsortung, Tiefe bis 1,25 m**
Suchschlitze zur Freilegung oder Ortung von
Wasserleitungen, Kabeln, Kanälen oder sonstigen
Hindernissen im Boden ausheben.

Aushubmaterial seitlich lagern und vor
Durchfeuchtung schützen.
Aushubmaterial nach Ortung und Einmessung
der Leitungen wieder lagenweise einbauen und
verdichten.
Verdichtungsgrad Dpr = 0,97,
Homogenbereich B1 und B2,
Bodenklasse: 3-5 (DIN18300 alt)
Aushubtiefe: bis 1,25 m.

Überschüssiges Aushubmaterial auf LKW des AN laden,
zum Zwischenlager transportieren und dort
abkippen und auf Halde setzen.
Menge: 5,000 m³

**05.9 Suchschlitz Leitungsortung, Tiefe über 1,25 bis 2,50 m**
Suchschlitz zur Freilegung oder Ortung von
Wasserleitungen, Kabeln, Kanälen oder sonstigen
Hindernissen im Boden ausheben,
wie vor, jedoch.

Erforderlichen Verbau nach statischen und konstruktiven
Erfordernissen, zur Sicherung der Schachtung einbauen,
vorhalten, unterhalten und wieder beseitigen.
Verbau nach Wahl AN.

Aushubtiefe: über 1,25 bis 2,50 m.
Menge: 20,000 m³

**05.10 Erdaushub Fundamente**
Erdaushub der Streifen- und Einzelfundamente
profilgerecht herstellen,
geböscht,
nach DIN 4124,
lösen,
nach Angaben der Fachbauleitung/Bodengutachter
separieren,
und seitlich zur Wiederverwendung lagern,
inkl. Planum herstellen,
Planumstoleranz +/- 2 cm.

Einbauort:  Fundamente in der Baugrube
Ausführung:  größtenteils geböscht.
Sohle:  Planumstiefe ca. bis - 1,50 m
Aushubtiefe:  bis 1,25 m,
Homogenbereiche: B1 und B2
  gem. Vorbemerkungen und
  Bodengutachten.

Die anstehenden Böden sind feuchtigkeitsempfindlich und
dürfen nicht befahren werden.
Menge: 250,000 m³

**05.11 Zulage zum Fundamentaushub für Zwischenlagerung**
Erdaushub der Fundamente, wie vor, jedoch als Zulage:

Aushubmaterial auf baustellentaugliche LKW laden,
Aushub im Baustellenbereich bis zu 150 m transportieren
und auf dem Zwischenlagerplatz in Haufwerken zu max.
500 cbm aufsetzen. Aufgrund der eingeschränkten
Lagerfläche
sind hohe Haufwerke mit geringer Grundfläche
herzustellen.

Die Zulage beinhaltet die Mehraufwendungen zum
"normalen"
Fundamentaushub für den zusätzlichen Zwischentransport,
die Ausbildung von Haufwerken und die zeitversetzte
Abfuhr.
Das erneute Laden am Haufwerk wird gesondert vergütet.
Menge: 250,000 m³

**05.12 Böschung abdecken, Folie**
Böschung der Fundamentgräben
zur Sicherung gegen Tagwasser
mit Polyethylenfolie abdecken,
einschl. windsicherer Befestigung,
und laufendem Unterhalt.
Beseitigung im Zuge der Arbeitsraumverfüllung
ist einzurechnen, inkl. allen
Transport-/Entsorgungskosten.
Ausführung nach Wahl AN.

Foliendicke: 0,2 mm
Menge: 400,000 m²

*Hinweis*
HINWEIS BAUGRUBENVERFÜLLUNG

Die Arbeiten beinhalten die Verfüllung der
Arbeitsräume zwischen Fundamenten und
Baugrubenböschung.
Erschwernisse infolge der vorhandenen Bauteile
und die parallel zu erfolgende Verlegung von
Kabeln, Leerrohren, Schachtbauwerken, Entwässerungsleitungen etc. sind einzurechnen
(Zwischenplanien, Verwendung geeigneter
Maschinen und Geräte, Transportwege etc.)

Der AN hat im Zuge seiner Eigenüberwachung
die erf. Kontrollversuche zum Nachweis der
ordnungsgemäßen Verdichtung und Tragfähigkeit
der Baugrubenverfüllung zu erbringen.
Prüfumfang nach gültiger ZTVE-StB, M3.

Die ausgeschriebenen Lastplattenversuche und
Rammsondierungen betreffen Kontrollen des AG
und sind nur nach gesonderter Aufforderung durch
den AG auszuführen.

Das für die Baugrubenverfüllung verwendete
Bodenaustauschmaterial aus natürlichem
Hartgestein darf die Grenzwerte Z1.1 nach
LAGA Boden97 nicht überschreiten.

Der Nachweis der Schadstofffreiheit ist vor
Beginn des Einbaues vorzulegen.

**05.13 Einbau, Aushubmaterial in Arbeitsräume**
Aufbau bzw. Verfüllung der vorhandenen Baugrube/
Arbeitsräume, mit seitlich gelagertem Aushubmaterial.

Material seitlich gelagert, aufnehmen und zur
Einbaustelle
transportieren, abkippen

Material lagenweise einbauen und fachgerecht
verdichten. Ausführung in Hand-/Maschinenarbeit.
Behinderungen durch vorh. Baukörper sind einzurechnen.

Die Anlage von Zwischenebenen (Zwischenplanum +/- 3 cm)
zur Verlegung von Leitungen oder Kabeln wird nicht
gesondert vergütet.

Einbauort:  Arbeitsräume Baugrube Einzelfundamente
  und Arbeitsräume Unterfangungsarbeiten
Material:  Aushubmaterial, Sande
Transportweg: Anfahren vom Zwischenlager
Aufbauhöhe:  ca. bis max. 0,80 m bis Planum
Schüttlagendicken: max. 0,30m.
Verformungsmodul: Evd > 50 MN/m².
Verdichtung DPr: 100%.
Abrechnung: m³, eingebaut, verdichtet
Menge: 270,000 m³

**05.14 Zulage Arbeitsraumverfüllung Bodenaustausch**
Zulage zur Arbeitsraumverfüllung der Vorposition
für die Verwendung von Liefermaterial als
Bodenaustausch

Material:  Vorsiebmaterial 0/30
  Vorsiebmaterial aus gebrochenem Hartgestein.
Transportweg: Anfahren
Abrechnung:  m³,
  eingebaut, verdichtet
  mit Lieferscheinnachweis.
Menge: 200,000 m³

**05.15 Dyn. Lastplatte, Prüfprotokoll**
Prüfungen zur Ermittlung der
Verdichtungs- bzw. Tragfähigkeitswerte
mittels Dynamischer Lastplatte

durch unabhängigen Baugrundgutachter
durchführen;

Prüfprotokolle in dreifacher Ausfertigung.
Menge: 10,000 St

**05.16 Rammsondierung, Bodenverdichtung prüfen**
Rammsondierung nach DIN 4094
zur Überprüfung der Bodenverdichtung
bzw. als Baugrunduntersuchung durchführen;
einschl. Rammdiagramm liefern.

Boden = Bodenaustausch
Rammtiefe bis 6,00 m
Menge: 5,000 St

### Titel 06 Unterfangungen

**06.1 Ortbeton der abschnittweisen Unterfangung inkl. Erdarbeiten**
Ortbeton der abschnittweisen Unterfangung,
gem. DIN 4123,
aus Stahlbeton,
als Normalbeton DIN 1045,
C 20/25
Unterfangungshöhe bis ca. 1,00 m,
Unterfangungstiefe = Breite des zu unterfangenden Fundamentes bis ca. 100 cm
horizontale Länge der Abschnitte ca. 1,25 m,
Höhe der Abschnitte ca. 1,50 m,

Der Unterfangungsbeton bleibt unbewehrt
kraftschlüssiger Verbund zur best.
Fundamentensohle ist durch geeignete Maßnahmen (Einfülltrichter) zu gewährleisten.
Einschließlich aller Neben- u.
Sicherungsarbeiten, Verbauarbeiten
sowie der zugeh. Erdarbeiten für Arbeitsraum
und Unterfangungsquerschnitt, in Hand- und/
oder Maschinenschachtung in Böden der
Homogenklasse B1 und B2, Bkl. 3-5.
Aushubmaterial auf LKW des AN laden,
zum Zwischenlager transportieren und dort
abkippen und auf Halde setzen (max. 500 cbm je
Haufwerk).

Abgerechnet wird der statische
Unterfangungsquerschnitt.
Menge: 20,000 m3

**06.2 Schalung Unterfangung**
Schalung der Unterfangung
als einseitige rauhe Schalung.
Menge: 25,000 m2

### Titel 07 Beton- und Stahlbetonarbeiten

**07.1 Überwachung Betoneinbau nach ÜK 2**
Aufwendungen für die Überwachung der Baustelle
nach DIN EN1370/DIN 1045-3,
Überwachungsklasse 2 (ÜK 2).

Die Überwachung beinhaltet die
Eigenüberwachung durch das Bauunternehmen
(Baustellenpersonal und Bauleitung und Überwachung
durch eine ständige Betonprüfstelle des AN oder im
Auftrag des AN) sowie die Fremdüberwachung durch eine
anerkannte Überwachungsstelle (LGA oder gleichwertig).

Im Rahmen der ÜK2-Überwachung sind alle erforderlichen
Prüfkörper herzustellen und entsprechend zwischenzulagern, es sind alle erforderlichen Prüfungen an
Frisch- und Festbeton durchzuführen sowie alle
erforderlichen Listen, Prüfprotokolle und Berichte zu
führen/erstellen und an den AG zu übergeben.

In den EP sind alle anfallenden Aufwendungen,
Geräte, Personalkosten, Gebühren, Fahrkosten etc.
einzurechnen.

Vom AG gewünschte zusätzliche Prüfkörper werden
gesondert vergütet.

vorgesehene Überwachungsstelle

'.....................................................'
vom Bieter einzutragen
Menge: 1,000 psch

**07.2 Probekörper herstellen**
Prüfkörper für den AG erstellen, kennzeichnen,
fachgerecht lagern und an den AG übergeben.

Probekörper für die Eigen- und Fremdüberwachung
des AN werden nicht gesondert vergütet und sind in die
Vorposition einzurechnen.
Menge: 5,000 St

*Hinweis*
Vorhandene, nicht mehr genutzte, Deckendurchbrüche
verschliessen.

Ausführung in alle Gebäudeteilen ucnd Geschossebenen

**07.3 Decken C 35/45, Stb, d=30 cm**
Deckenergänzung aus Stahlbeton,
Bestandsgebäude UG bis 1. OG,
in Geschossdecken und Installationsschächten.

Oberfläche eben abgezogen und geglättet.

Schalung und Bewehrung in gesonderter Position.

Betongüte:  C 35/45
Expositionsklassen: XC1, WO

Deckenstärke: bis 30 cm

Ausführung in mehreren Kleinflächen je Etage
Menge: 20,000 m²

**07.4 Schalung, glatt, Decken**
Schalung der Deckenplattenergänzung
aus nicht saugenden Schalungsplatten.

Bauteil:  Geschossdecken Bestandsgebäude
Schalung:  glatt
Deckenstärke: bis 30 cm neu
Geschosshöhe bis UK Roh-Decke
Untergeschoss ca.: über 2,40 bis 3,00 m
Erdgeschoss ca.: über 3,00 bis 3,50 m
Obergeschoss ca.: über 3,00 bis 4,00 m
Menge: 20,000 m²

**07.5 Verschließen von Deckendurchbrüchen, Umfang bis 200 cm**
Verschließen von Deckendurchbrüchen,
Umfang bis 200 cm
Deckenstärke bis 300 mm, mit Leitungsdurchdringung,
Ringspalt 10 bis einschl. 50 mm,
Ausführung F90 (MGII oder III)
Menge: 10,000 St

**07.6 Verschließen von Deckendurchbrüchen, Umfang über 200 bis 300 cm**
Verschließen von Deckendurchbrüchen,
Umfang über 200 bis 300 cm
Deckenstärke bis 300 mm, mit Leitungsdurchdringung,
Ringspalt 10 bis einschl. 50 mm,
Ausführung F90 (MGII oder III)
Menge: 10,000 St

*Hinweis*
DECKE über KG, BT 2

Stahlbetondecke über dem Kellergeschoss, Bauteil 2.

Teilbereich Achse G-J/1-4 (Lehrerzimmer, Gard.,
Technik).

Hinweis:
Deckenbeton,  Größtkorn der Zuschlagstoffe 16 mm!

**07.7 Decken C 35/45, Stb, d=26 cm**
Decken aus Stahlbeton,
als Decke über KG-Wänden, Bestandsgebäude 2. UG.

Oberfläche eben abgezogen und maschinell geglättet.

Schalung und Bewehrung in gesonderter Position.

Betongüte:  C 35/45, 0/16 mm,
Expositionsklassen: XC1, WO

Deckenstärke: 26 cm
Menge: 150,000 m²

**07.8 Zulage Schwindgassen**
Zulage zur Deckenherstellung,
für die Ausbildung/Verschluss von Schwindgassen.

Vergütet wird der Mehraufwand gegenüber der
durchgehenden Decke für die Ausbildung von ca. 50 cm
breiten Schwindgassen (Abstellung mit Streckmetall
wird gesondert vergütet), die spätere Vorbereitung der
beidseitigen Anschlußbereiche (Reinigen, Freilegen der
Körnung durch strahlen, Haftbrücke) und nachfolgendes
Schließen der Schwindgasse mit zusätzlicher
Bewehrung und Ortbeton gemäß Vorgabe TWP.

Vergütet wird die Länge der Schwindgasse in der Achse.
Menge: 31,000 m

**07.9 Schalung, glatt, Decken, verlängerte Vorhaltung**
Schalung der Deckenplatten, Kragplatten, Podeste, etc.,
aus nicht saugenden Schalungsplatten.

Bauteil:  Bauteil 2,
  Teilbereich Achse G-J/1-4
Schalung:  glatt
Deckenstärke: 26 cm
Höhe:  bis ca. über 2,50-3,00 m
  Bodenplatte bis Decken-UK

Hinweis:
Aufgrund der Ausbildung von Schwindgassen und deren
späterem Verschluß sind die Decken für die Zeit von
90 Tagen nach Betonage plus 28 Tage nach Betonage
der Schwindgassen unterstützt/eingeschalt zu lassen.
Die verlängerte Vorhaltung der Schalung/Unterstützung
ist in den Einheitspreis der Deckenschalung
einzurechnen.
Menge: 135,000 m²

**07.10 Streckmetall, 0,6 mm für Schwindgassen**
Abschalung der Arbeitsfugen für die Schwindgassen,
als profilierte Abstellung mit Verzahnung,
mit durchlaufender Bewehrung,
als verlorene Schalung mit Streckmetall.

Metalldicke:  0,6 mm
Deckenstärke:  26 cm
Menge: 16,000 m²

**07.11 Deckenüberhöhung, Decke über UG**
Gemäß statischen Vorgaben ist die zweichsig gespannte
Stahlbetondecke gemäß nachfolgenden Angaben überhöht
herzustellen:

10 mm in Feldmitte zw. Achse G-I/1-4 (Deckenfeld)

Vergütet wird der Mehraufwand bei der Herstellung der
Deckenschalung, den Bewehrungsarbeiten, der Betonage
und den nachfolgenden Glättarbeiten.
Menge: 1,000 psch

**07.12 Schalung, Deckenrandabstellung, glatt**
Schalung für Randabstellung von Deckenplatten,
glatt,
einhäuptig,
aus nicht saugenden Schalungsplatten.

Plattenstärke: 26 cm.
Menge: 10,000 m²

**07.13 Gebäudetrennplatte 20 mm**
Trennschicht aus Mineralwollematten (MW) nach DIN EN
13162, mit RAL-Gütezeichen der Gütegemeinschaft
Mineralwolle e.V., gesundheitlich unbedenklich nach der
Gefahrstoffverordnung und freigezeichnet nach
EU-Richtlinie
97/69 Nota Q

Mit einseitiger anorganischer Beschichtung, umlaufendem
Stufenfalz und durchgehend wasserabweisender Ausrüstung
Anwendungsgebiet WTH-sg (DIN V 4108-10);
Nichtbrennbar, Euroklasse A 1 (DIN EN 13501),
Schmelzpunkt
> = 1000° C (DIN 4102);
Bemessungswert Wärmeleitfähigkeit 0,040 W/mK,

Nenndicke 20 mm,
liefern und verlegen,
Befestigung mit Metalldübeln an Stahlbeton,
Grate und Unebenheiten entfernen.
Erf. Zuschneidearbeiten und Verschnitt sind
einzurechnen.

Einbau zwischen neuer Stahlbetondecke und
Bestandsgebäude, Deckenstärke 26 cm.
Menge: 3,000 m²

*Hinweis*
Im Bauteil 2, Untergeschoss, sind ist der Einbau von
zwei
zusätzlichen Streifenfundamente unterhalb der
vorhandenen
Bodenplatten erforderlich.

Es sind zwei Streifenfundamente von jeweils ca. 5 m
Länge herzustellen. Die Fundamente werden gegen
Erdreich
betoniert.

Ausführung im Bereich der Gebäudeachse E/1-2 und E/3-4.

**07.14 Trennlage, 1 x PE-Folie 0,2 mm**
Trennlage auf Sauberkeitsschicht
mit 1 Lage PE-Folie;
Stöße überlappt.

Foliendicke: 1 x 0,2 mm
Stoßüberlappung: mind. 15 cm

Abgerechnet wird die bedeckte Fläche.
Menge: 9,000 m²

**07.15 Sauberkeitsschicht C 12/15, d=10 cm**
Sauberkeitsschicht aus unbewehrtem Beton
unter Streifenfundamente.

Betongüte:  C 12/15
Expositionsklasse: X0
Einbaustärke: 10 cm
Untergrund:  waagerecht
Oberfläche:  waagerecht abziehen,
  händisch glätten

Ausführung unterrhalb des Fundamentquerschnitts,
innerhalb des Fundamentgrabens, Einbaubreite =
Grabenbreite = ca. 90 cm.
Menge: 9,000 m²

**07.16 Trennlage, 2 x PE-Folie 0,2 mm**
Trennlage auf Sauberkeitsschicht
mit 2 Lagen PE-Folie;
Stöße überlappt.

Foliendicke: 2 x 0,2 mm
Stoßüberlappung: mind. 15 cm

Abgerechnet wird die bedeckte Fläche.
Menge: 9,000 m²

**07.17 Fundamentplatte C 30/37, Stb, d=50 cm**
Fundamentplatte aus Stahlbeton,
als Normalbeton,
auf Trennlage und Sauberkeitsschicht,
Oberfläche sauber abgezogen und verrieben,
Oberfläche zur Aufnahme einer Schweißbahn geeignet,
Ausführung eben ohne Gefälle,
Bewehrung in gesonderter Position.

Betongüte:  C 30/37
Expositionsklassen: XC2
Gefälle:  waagerecht

Fundamentdicke: 50 cm
Einbauort:  Bestand Bauteil 2
 UG, Achse E/1-2 und E/3-4
Menge: 9,000 m²

**07.18 Bewehrungsanschluss nachträglich**
Nachträglicher Bewehrungsanschluss mit
schnellhärtendem Injektionsmörtel HILTI HIT-HY 200-R

oder gleichwertig

und Betonstabstahl DIN 488 B500B,
Betonstahl wird gesondert vergütet.

Stabdurchmesser: 10 mm,
Verankerungstiefe im Beton: bis 250 mm
Länge Bewehrungsstab: bis ca. 1000 mm

Einbau und Montage gemäß Europäisch Technischer
Zulassung ETA-12/0083 und dazugehöriger Verwendungszulassung Z-21.8-1947 in Beton C12/15 bis C50/60,

in hammergebohrten Löchern mit Bohrlochreinigung.

Ausführung des Anschlusses durch geschultes,
zertifiziertes Baustellenfachpersonal und Betriebe mit
gültigem Eignungsnachweis.

'.....................................................'
(vom Bieter angebotenes Fabrikat)
Menge: 80,000 St

**07.19 Bentonitquellband**
Lieferung und Einbau eines
Quellbands auf Natriumbentonitbasis,
mit äußerem Regenschutz
gegen frühzeitiges Aufquellen,
Abmessung 25 x 20 mm
zur Abdichtung von Arbeitsfugen,
mit CE-Zeichen.
Regenschutz ca. 10 Tage,
Druckwasserprüfung bis 20 Meter Wassersäule (2 bar).
Geeignet, nach WU-Richtlinie des DAfStb,
für Beanspruchungsklasse 1 und 2
sowie für Nutzungsklasse A + B und Wasserwechselzonen.
Einbau nach Herstellervorschrift.
Menge: 23,000 m

*Hinweis*
DECKE + UNTERZUG über EG, BT 1.4

Stahlbetondecke und Unterzug über dem Erdgeschoss,
Bauteil 1.4.

Teilbereich TRH 3, Podestverlängerung mit angeschaltem
UZ
Hinweis:  Ausführung im best. TRH 3

Hinweis:
Stahlbeton,  Größtkorn der Zuschlagstoffe 16 mm!

**07.20 Decken C 25/30, Stb, d=20 cm**
Decken aus Stahlbeton,
als Decke über EG-Wänden,
Bestandsgebäude 1.4, EG.

Oberfläche eben abgezogen und maschinell geglättet.

Schalung und Bewehrung in gesonderter Position.

Betongüte:  C 25/30, 0/16 mm,
Expositionsklassen: XC3, WO

Deckenstärke: 20 cm

Ausführung als Podestverlängerung in vorh. Treppenh.
TRH 3
Menge: 7,000 m²

**07.21 Schalung, glatt, Decken, verlängerte Vorhaltung**
Schalung der Deckenplatten, Kragplatten, Podeste, etc.,
aus nicht saugenden Schalungsplatten.

Bauteil:  Bauteil 1.4,
  Teilbereich Podest TRH 3
Schalung:  glatt
Deckenstärke: 20 cm
Höhe:  bis ca. über 2,50-3,50 m
  Rohdecke bis Decken-UK

Hinweis:  Ausführung im best. TRH 3
Menge: 7,000 m²

**07.22 Schalung, Deckenrandabstellung, glatt**
Schalung für Randabstellung von Deckenplatten,
glatt,
einhäuptig,
aus nicht saugenden Schalungsplatten.

Plattenstärke: 20 cm.
Menge: 0,500 m²

**07.23 Unterzüge C 35/45, Stb, glatt, 170/130**
Unterzüge aus Stahlbeton, Betonwarzen und Grate
abgeschliffen; Bewehrung und Schalung in gesonderter
Position.

Betongüte:  C 25/30
Expositionsklassen: XC3, WO
Querschnitt: bxh = 20x120 cm inkl. Decke
Menge: 3,000 m

**07.24 Schalung, glatt, Unterzüge**
Schalung für Unterzüge, Überzüge, Stahlbetonträger,
Ringanker, Konsolen, Aufkantungen,
glatt,
aus nicht saugenden Schalungsplatten.

Querschnitt ca. 20/120 cm
Menge: 7,000 m²

*Hinweis*
ORTBETONSTÜRZE

Die nachfolgend beschriebenen Stahlbetonstürze sind
in allen Geschossen des Nord- und Westbaues im Zuge der
Erstellung der neuen Öffnungen für die
Brandschutztüren in den
Fluren herzustellen.

Als Auflager dienen beidseitíge vorhandene, bzw. neu zu
erstellende Mauerbacken aus KS-Mauerwerk oder neu
herzustellende Auflagertaschen in den
Bestandsflurwänden.

Die Stürze werden geschossweise, zeitlich getrennt,
hergestellt. Einbauhöhe (UK Sturz) ca. 2,50 - 3,00 über
Rohfussboden.

Erforderliche Arbeits- Trag- und Schutzgerüste sind
einzurechnen.

**07.25 Türstürze C 35/45, Stb, glatt, 24/25**
Stürze aus Stahlbeton, Betonwarzen und Grate
abgeschliffen;
Bewehrung und Schalung in gesonderter Position.

Betongüte:  C 35/45
Expositionsklassen: XO
Querschnitt:  bxh = 24x25 cm
Menge: 10,000 m

**07.26 Schalung, glatt, Stürze+Unterzüge**
Schalung für Unterzüge, Überzüge, Stahlbetonträger,
Ringanker, Konsolen, Aufkantungen,

glatt,
aus nicht saugenden Schalungsplatten.
3-seitig geschalt.

Querschnitt: 24/25 cm
UK Sturz: 2,50-3,00 über Rohfussboden
licht Weite Türöffnung: über 2,25 bis 2,75 m
Menge: 7,000 m²

*Hinweis*

**07.27 Türleibungen C 35/45, Stb, glatt, 24/25**
Leibungen aus Stahlbeton, Betonwarzen und Grate
abgeschliffen;
Bewehrung und Schalung in gesonderter Position.

Betongüte:  C 35/45
Expositionsklassen: XO
Querschnitt:  bxh = 24x25 cm

Türleibungen zur Verkleinerung von Türöffnungen
bzw. Verschließen von Fehlstellen anbetonieren.
Betonierhöhe bis 3,00 m von OK Rohfußboden.

Ausführung in Einzelbauteilen im gesamten Bauwerk
Menge: 20,000 m

**07.28 Schalung, glatt, Leibungen**
Schalung für Türleibungen, Wandergänzungen,
glatt,
aus nicht saugenden Schalungsplatten.
3-seitig geschalt.

Querschnitt: 24/25 cm
UK Sturz: 2,00-3,00 über Rohfussboden
licht Weite Türöffnung: über 2,25 bis 2,75 m
Menge: 15,000 m²

*Hinweis*
Die nachfolgende Betonstahlposition bilden die
Grundlage zur Abrechnung aller in der Abteilung
"Beton- und Stahlbetonarbeiten" auszuführenden
Bewehrungsarbeiten.

Der Betonststahl ist nach Stahllisten des Tragwerkplaners bauteilweise zu beschaffen und einzubauen.

Entsprechende Mehraufwendungen für Einzelbestellungen,
Lieferung oder Beschaffung von Kleinstmengen etc.
sind in den EP einzurechnen.

Es kommen ausschließlich hochduktiler Stabstahl B500B
und normalduktile Bestonstahlmatten B500A zur
Anwendung.

Verteilung DN Stabstahl:
d </= 12 mm  Anteil ca. 75 %
d > 12 mm  Anteil ca. 25 %

**07.29 Betonstabstahl 8 - 16 mm**
Betonstabstahl B500B nach DIN 488,
für alle Bauteile aus Ortbeton,

Durchmesser 8 - 28 mm,

liefern, schneiden, biegen (auch 3-D) und verlegen.

Abrechnung (wahre Länge) nach Stahllisten der
Tragwerksplanung.
Notwendige Abstandhalter sind einzurechnen.

Länge: bis 18 m.
Menge: 10000,000 kg

**07.30 Betonstahlmatten B500A**
Betonstahlmatten aus B500A nach DIN 488
als Lagermatten,
für Bauteile aus Ortbeton

in unterschiedlichen Größen und allen möglichen
Mengenverteilungen

liefern, schneiden, biegen und verlegen.

Abrechnung (wahre Länge) nach Stahllisten der
Tragwerksplanung.
Notwendige Abstandhalter sind einzurechnen.
Menge: 3000,000 kg

**07.31 Unterstützungskörbe nach DBV-Merkblatt**
Unterstützungskörbe nach DBV-Merkblatt
für die oberen Bewehrungslagen
passend zu den Bauteilen liefern und einbauen.

Abrechnung nach Stahllisten der Tragwerksplanung.
Menge: 150,000 kg

**07.32 Bewehrungsanschluss nachträglich**
Nachträglicher Bewehrungsanschluss mit
schnellhärtendem Injektionsmörtel HILTI HIT-HY 200-R

oder gleichwertig

und Betonstabstahl DIN 488 B500B,
Betonstahl wird gesondert vergütet.

Stabdurchmesser: 10 mm,
Verankerungstiefe im Beton: bis 400-600 mm
Länge Bewehrungsstab: bis ca. 1300 mm

Einbau und Montage gemäß Europäisch Technischer
Zulassung ETA-12/0083 und dazugehöriger Verwendungszulassung Z-21.8-1947 in Beton C12/15 bis C50/60,

in hammergebohrten Löchern mit Bohrlochreinigung.

Ausführung des Anschlusses durch geschultes,
zertifiziertes Baustellenfachpersonal und Betriebe mit
gültigem Eignungsnachweis.

'.....................................................'
(vom Bieter angebotenes Fabrikat)
Menge: 30,000 St

**07.33 Bewehrungsanschluss nachträglich**
Nachträglicher Bewehrungsanschluss mit
schnellhärtendem Injektionsmörtel HILTI HIT-HY 200-R

oder gleichwertig

und Betonstabstahl DIN 488 B500B,
Betonstahl wird gesondert vergütet.

Stabdurchmesser: 12 mm,
Verankerungstiefe im Beton: bis 400-600 mm
Länge Bewehrungsstab: bis ca. 1300 mm

Einbau und Montage gemäß Europäisch Technischer
Zulassung ETA-12/0083 und dazugehöriger Verwendungszulassung Z-21.8-1947 in Beton C12/15 bis C50/60,

in hammergebohrten Löchern mit Bohrlochreinigung.

Ausführung des Anschlusses durch geschultes,
zertifiziertes Baustellenfachpersonal und Betriebe mit
gültigem Eignungsnachweis.

'.....................................................'
(vom Bieter angebotenes Fabrikat)
Menge: 30,000 St

**07.34 Bewehrungsanschluss nachträglich**
Nachträglicher Bewehrungsanschluss mit
schnellhärtendem Injektionsmörtel HILTI HIT-HY 200-R

oder gleichwertig

und Betonstabstahl DIN 488 B500B,
Betonstahl wird gesondert vergütet.

Stabdurchmesser: 16 mm,
Verankerungstiefe im Beton: bis 400-600 mm
Länge Bewehrungsstab: bis ca. 1300 mm

Einbau und Montage gemäß Europäisch Technischer
Zulassung ETA-12/0083 und dazugehöriger Verwendungszulassung Z-21.8-1947 in Beton C12/15 bis C50/60,

in hammergebohrten Löchern mit Bohrlochreinigung.

Ausführung des Anschlusses durch geschultes,
zertifiziertes Baustellenfachpersonal und Betriebe mit
gültigem Eignungsnachweis.

'.....................................................'
(vom Bieter angebotenes Fabrikat)
Menge: 30,000 St

*Hinweis*

**07.35 Schöck Tronsole Typ L-250**
Tronsole für die schallbrückenfreie Fugenausbildung
zwischen Treppenpodest und Wand,
aus widerstandsfähigem PE-Schaum,
selbstklebend,
zur schallbrückenfreien Ausführung der Fuge.
Als Zubehör zu den tragenden Tronsole-Typen zur
Ausbildung der Schallschutzsysteme für Treppen zum
sicheren Einhalten der Schalldämmwerte.

Länge/Höhe/Dicke = 1000/250/15 mm.
oder gleichwertig.

'.....................................................'
(vom Bieter angebotenes Fabrikat)

Das Herstellen von Paßlängen ist einzurechnen.
Menge: 10,000 St

**07.36 Schöck Tronsole Typ Z-V-T**
Tronsole als Trittschalldämmelement zwischen
Treppenpodest und Treppenhauswand mit
Typenprüfung (LGA Nürnberg S-N/130257).

Wandelement mit Anschlussrahmen für den
schallbrückenfreien Anschluss der Tronsole Typ L,
bestehend aus Wandelement Typ Z-V und
Tragelement Typ Z Part T,
für positive Querkräfte

bewertete Trittschallpegeldifferenz: DLw* >/= 27 dB
nach DIN 7396
bewerteter Norm-Trittschallpegel: Ln,w </= 40 dB
nach DIN 7396

Feuerwiderstandsklasse R90 gemäß Brandschutzgutachten.
oder gleichwertig.

'.....................................................'
(vom Bieter angebotenes Fabrikat)
Menge: 4,000 St

**07.37 Zulage Einbau Mauerwerk**
Zulage zur Tronsole ZVT der Vorposition
für den Einbau des Tronsolenteils Z-V
in die vorhandene Geschosswand aus
Ziegelmauerwerk.

Einzurechnen ist das paßgenaue Einmessen
der erf. Wandnische, die Herstellung der
Wandnische inkl. Entsorgung des anfallenden
Abbruchmaterials sowie der fachgerechte
Einbau des Z-V-Tronsolenbauteils in die
hergestellte Wandnische inkl. aller erf.
Gerüste und Nebenarbeiten.
Menge: 4,000 St

**07.38 EPS-Platten 30 mm**
EPS-Platten als zusammendrückbare
Zwischenschicht
Nenndicke 30 mm,
liefern und verlegen,
Befestigung  geklebt an Betonbauteilen
Grate und Unebenheiten entfernen

Einbau zwischen Alt- und Neubauteilen
Menge: 20,000 m²

**07.39 Gebäudetrennplatte 50 mm**
Trennschicht aus Mineralwollematten (MW) nach DIN EN
13162, mit RAL-Gütezeichen der Gütegemeinschaft
Mineralwolle e.V., gesundheitlich unbedenklich nach der
Gefahrstoffverordnung und freigezeichnet nach
EU-Richtlinie
97/69 Nota Q

Mit einseitiger anorganischer Beschichtung, umlaufendem
Stufenfalz und durchgehend wasserabweisender Ausrüstung
Anwendungstyp TK (DIN 18165-2);
Anwendungsgebiet WTH-sg (DIN V 4108-10);
Nichtbrennbar, Euroklasse A 1 (DIN EN 13501),
Schmelzpunkt
> = 1000° C (DIN 4102);
Bemessungswert Wärmeleitfähigkeit 0,040 W/mK,

Nenndicke 50 mm,
liefern und verlegen,
Befestigung mit Metalldübeln an der Vormauerung
bzw. Stahlbeton,
Grate und Unebenheiten entfernen

Einbau nach Angabe AG.
Menge: 20,000 m²

*Hinweis*
Bei den folgenden Positionen handelt es sich um
Ertüchtigungsmaßnahmen von Bestandsstrukturen:

- Einbau von Rahmenkonstruktionen aus Stahlprofilen
 nach statischer Berechnung
In die nachfolgenden Einheitspreise ist folgendes mit
einzukalkulieren:
Herstellen, bohren und verschweißen, liefern und
montieren.
Die erschwerten Bedingungen für den Transport und den
Einbau im geschlossenen Raum im Bestandsgebäude sind zu
kalkulieren.
Inklusive der notwendigen Verbindungsmittel wie
Schweißnähte,
Schrauben.
Es sind alle erf. Aufwendungen wie Werkstatt- und
Montagezeichnungen, Montageanweisungen, Gerüste,
Transport- und Hubeinrichtungen, Verschiebeeinrichtungen etc. einzukalkulieren.

Der Schutz der vorhandenen Bestandsbauteile gegen
Beschädigung ist einzurechnen.

Statische Berechnung stellt der AG.

Einbauort:
Bestandsgebäude alle Geschosse zeitlich versetzt

**07.40 Profilstahl S 235 JR bearbeitet**
Profilstahl für Träger, Stützen und Riegel für
geschraubte oder geschweißte Stahlbaukonstruktionen,
Profile stahlbaumäßig bearbeitet,
geschnitten, gebohrt, entgratet etc.
Profile gestrahlt und grundiert.

Einzellängen bis 5000 mm,
Querschnitt bis Doppel-T-Profilhöhe 240 mm

herstellen, liefern und einbauen inkl. allen
Verbindungsmitteln aus Edelstahl V2A sowie allen
erf. Nebenarbeiten, Gerüsten, Hebezeugen etc..

Die Erschwernisse wegen des Einbaues im bestehenden
Gebäude sind im Einheitspreis einzukalkulieren.

Befestigungsanker werden gesondert vergütet.
Menge: 1000,000 kg

**07.41 Kleineisenzeug S 235 JR**
Kleineisenzeug sowie Flachstähle, Rund- und Rechteckrohre, Winkelstahl, etc.
für Kopf- und Fußplatten, Laschen, Stirnplatten,
L-Winkel, Aussteifungsbleche etc.
verschiedene Abmessungen,
mit Profilstahl der Vorposition oder untereinander
verschweißt
oder verschraubt, an Beton gedübelt
oder einbetoniert.
stahlbaumäßig bearbeitet,
geschnitten, gebohrt, entgratet etc.
gestrahlt und grundiert.

herstellen, liefern und einbauen inkl. allen
Verbindungsmitteln aus Edelstahl V2A sowie allen
erf. Nebenarbeiten, Gerüsten, Hebezeugen etc..

Die Erschwernisse wegen des Einbaues im bestehenden
Gebäude sind im Einheitspreis einzukalkulieren

Befestigungsanker werden gesondert vergütet.
Menge: 150,000 kg

**07.42 Zulage Feuerverzinken**
Zulage zu den beiden Vorpositionen für das
Feuerverzinken der Bauteile anstatt der Grundierung.

Es sind alle erf. zus. Aufwendungen und Nebenarbeiten
einzurechnen.
Menge: 500,000 kg

**07.43 Zulage kraftschlüssige Vermörtelung**
Zulage zu den Stahlkonstruktionen der Vorpositionen
für das kraftschlüssige Verschließen der Fuge zwischen
Stahlkonstruktion und Bestandwand.
Material: Unterstopfmörtel PAGEL oder gleichwertig
Fugenstärke bis 20 mm,
Fugenbreite bis 250 mm.

Abgerechnet wird nach lfdm an der Außenseite der
Stahlkonstruktion (Rahmenmaß).
Menge: 30,000 m

**07.44 Zulage kraftschlüssiger Verguß**
Zulage zu den Stahlkonstruktionen der Vorpositionen
für das kraftschlüssige Vergießen der Fußplatten der
Rahmenstiele.
Material: Vergußmörtel PAGEL oder gleichwertig
Fugenstärke bis 20-50 mm,
Fußplatten bis 250 x 250 mm,
erf. Schalung ist einzurechnen.

Abgerechnet wird nach Anzahl der Fußplatten.
Menge: 10,000 St

**07.45 HILTI-HIT M12**
Lieferung und Montage von Hilti Injektionssystem
HILTI HIT-V + HILTI HIT-HY200-A

zur Befestigung von Stahlbauteilen an Stahlbeton.

Erzeugnis: HILTI Ankerstange HIT-V M12x200 und
Injektionsmörtel HILTI HIT-HY 200-A

oder gleichwertig.

Verankerungstiefe im Beton: 18 cm
in hammergebohrten Löchern mit Bohrlochreinigung

Befestigungsuntergrund:
gerissener und ungerissener Beton C20/25 bis C50/60

Material:
galvanisch verzinkt

Einbau und Montage gemäß Europäisch Technischer
Zulassung ETA-11/0493

'.....................................................'
(vom Bieter angebotenes Fabrikat)
Menge: 10,000 St

**07.46 HILTI-HIT M16**
Lieferung und Montage von Hilti Injektionssystem
HILTI HIT-Z + HILTI HIT-HY200-A

zur Befestigung von Stahlbauteilen an Stahlbeton.

Erzeugnis: HILTI Ankerstange HIT-Z M16 x ca. 200 und
Injektionsmörtel HILTI HIT-HY 200-A

oder gleichwertig.

Verankerungstiefe im Beton: 18 cm
in hammergebohrten Löchern mit Bohrlochreinigung

Befestigungsuntergrund:
gerissener und ungerissener Beton C20/25 bis C50/60

Material:
galvanisch verzinkt

Einbau und Montage gemäß Europäisch Technischer
Zulassung ETA-11/0493

'.....................................................'
(vom Bieter angebotenes Fabrikat)
Menge: 10,000 St

**07.47 HILTI-HIT M20**
Lieferung und Montage von Hilti Injektionssystem
HILTI HIT-Z + HILTI HIT-HY200-A
wie vor,
jedoch:

Erzeugnis: HILTI Ankerstange HIT-Z M20 x ca. 200 und
Injektionsmörtel HILTI HIT-HY 200-A

oder gleichwertig.

'.....................................................'
(vom Bieter angebotenes Fabrikat)
Menge: 10,000 St

**07.48 Zulage Anker aus Edelstahl**
Zulage zu den Vorpositionen
für die Anker aus rostfreiem Stahl für die
Verwendung im Außenbereich.
Menge: 20,000 St

*Hinweis*
Nachfolgende Einzelfundamente sind umlaufend um die
Fassade herzustellen.

Die Fundamente dienen als Halterung für die der Fassade
vorgesetzten Holzlisenen.

**07.49 Sauberkeitsschicht C 12/15, d=10 cm**
Sauberkeitsschicht aus unbewehrtem Beton
unter Gründungsbauteilen
(Einzelfundamente).

Betongüte:  C 12/15
Expositionsklasse: X0
Einbaustärke: 10 cm
Untergrund:  waagerecht
Oberfläche:  waagerecht abziehen
  für aufsetzen von FT-Fund.

Abrechnung mit 10 cm Überstand zum Fundament,
seitliche Abschalung ist einzurechnen und wird nicht
gesondert vergütet.
Menge: 40,000 m²

**07.50 Fertigteil-Einzelfundamente C 25/30, Stb**
Einzelfundamente aus Stahlbeton,
als Fertigteile,
mit Fuß 0,50x0,50x0,25 m und
angeformter Stütze 0,16x0,30x0,90 m
liefern und auf vorhandene Sauberkeitsschicht
entlang der Gebäudefassade versetzen,
Vergußbeton zwischen Sauberkeitsschicht und
Betonfertigteilen ist einzurechnen.

Aufgehende Betonoberflächen in Sichtbeton Klasse 3,
alle Kanten mit Mikrodreikantleisten gefast.

Bewehrung wird nach den nachfolgenden Positionen
vergütet.

Betongüte:  C 25/30
Expositionsklasse: XC4, XF1, WF
Fundamenthöhe: 0,25 + 0,90 m
Fundamentlänge: 0,50 bzw. 0,30 m
Fundamentbreite: 0,50 bzw. 0,16 m
Menge: 80,000 St

**07.51 Schlitzblech als Zulage**
Bauseits geliefertes Schlitzblech in die Stütze
(aufgehendes Fertigteil 0,16x0,30x0,90 m)
nach Plan und Vorgabe Holzbau exakt einbauen.

Zulässige Maßtoleranz +/- 1 mm.
Menge: 80,000 St

**07.52 Fundamente einmessen**
Lagemäßiges einmessen der Fundamente und
Schlitzblechanschlüsse
nach den Sollwerten der Planung,
inkl. exaktem Einmessen durch Vermessungsbüro,
inkl. Dokumentation und Planriss mit Angabe der
Soll-Ist-Abweichung.

Zulässige Abweichung Istlage zu Solllage max. 1 mm
Menge: 80,000 St

### Titel 08 Wärmedämmung erdberührt

**08.1 Dämmung erdberührter Außenwände 120 mm**
Perimeter-Dämmung der Außenwände aus
Polystyrol-Extruderschaum
nach EN 13164
mit bauaufsichtlicher Zulassung
als Perimeterdämmung herstellen,
liefern und montieren,
einlagig an den Außenwänden im Verband
dicht gestoßen verlegen,
vollflächig verkleben,
einschl. Verspachteln der Fugen,
Kantenausbildung Stufenfalz

Einbauort:  Außenwände/Fundamente UG
Abdichtung gegen: nicht drückendes Wasser
  nach DIN 18195
Wandhöhe:  bis ca. 2,50 m
Nenndicke:  120 mm
Wärmeleitfähigkeit: ? (W/(mK)) 0,035

Ausführung in Einzelflächen, zeitlich versetzt
Menge: 50,000 m²

### Titel 09 Maurerarbeiten

*Hinweis*
MAURERARBEITEN

Zusätzliche Technische Vertragsbedingungen (ZTV)
Mauerarbeiten gemäß VOB/C DIN 18 330 neueste Fassung

Der Bauausführung liegen die Architektenpläne,
die statische Berechnung mit den Positionsplänen,
die einschlägigen EN/DIN-Vorschriften,
allgemeine bauaufsichtliche Zulassungen
sowie die VOB und die
besonderen Vertragsbedingungen des Auftraggebers
mit Sicherheitsbestimmungen und
zusätzlichen technischen Vorschriften in der jeweils
aktuellen
Fassung zugrunde.

Weiterhin sind die einschlägigen Baustoff- und
Herstellungsnormen zu beachten.

Der Erhöhte Aufwand für verschiedene Höhen ist mit
einzukalkulieren.

Das Schneiden von Steinen ist grundsätzlich in den EP
mit einzukalkulieren.

Erforderliche Passteine sind mit einer Steinsäge zu
schneiden.

Der horizontale Anschluss an aufgehende
Stahlbetonbauteile (Wände, Stützen) erfolgt mittels
Maueranschlussschienen.

Bei erhöhten Brandschutzanforderungen siehe gesonderte
Position.

**09.1 Maueranschlussanker, Stumpfstoßanker**
Maueranschlussanker,
sendzimirverzinkt (SV),
Verankerungslänge im MW ca. 180 mm,
liefern und im Zuge der Maurerarbeiten in vorhandene
Mauerwerks- und Stahlbetonbauteile verdübeln,
erf. Bohrungen und Dübel herstellen,
Ausführung in jeder Lagerfuge, max alle 25 cm
Anschlußfuge satt mit Mauermörtel ausmörteln.

Einbauort: Fenster- und Türöffnungen schließen
 Durchbrüche schließen
 Wände und Pfeiler aufmauern
Menge: 334,260 St

*Hinweis*
Öffnungen von Fenster und Türen nach deren Ausbau
zumauern. Ausführung in allen Geschossen, zeitlich
getrennt. Arbeitshöhe bis 4,10 m, Gerüste sind
einzurechnen.

**09.2 Fenster-/Türöffnungen schließen, HLZB, d= 17,5 cm**
Innenwand Mauerziegel HLzB, d= 17,5 cm
Mauerwerk der Wände innen
als Mauerwerk nach DIN 1053-1,
lot- und fluchtgerecht ausgeführt,
für späteren Putzauftrag,
Mauerwerk mit Lager- und Stoßfugenvermörtelung,

aus Hochlochziegel nach DIN EN 771-1
HLzB 12-0,9
Mauerwerksdicke 17,5 cm
Mauermörtel MG IIa DIN V 18580,
aus kleinformatigen Steinen NF, 2DF, 3DF

Anschlußfuge zur anschließenden Wand/Decke
satt ausmörteln

Einbauort: Fenster- und Türöffnungen in allen
 Geschossebenen
Menge: 1,495 m²

**09.3 Fenster-/Türöffnungen schließen, HLZB, d= 24 cm**
Innenwand Mauerziegel HLzB, d= 24 cm
Mauerwerk der Wände innen
als Mauerwerk nach DIN 1053-1,
lot- und fluchtgerecht ausgeführt,
für späteren Putzauftrag,
Mauerwerk mit Lager- und Stoßfugenvermörtelung,

aus Hochlochziegel nach DIN EN 771-1
HLzB 12-0,9
Mauerwerksdicke 24,0 cm
Mauermörtel MG IIa DIN V 18580,
aus kleinformatigen Steinen NF, 2DF, 3DF, 6DF

Anschlußfuge zur anschließenden Wand/Decke
satt ausmörteln

Einbauort: Fenster- und Türöffnungen in allen
 Geschossebenen
Menge: 14,025 m²

**09.4 Fenster-/Türöffnungen schließen, HLZB, d= 30 cm**
Innenwand Mauerziegel HLzB, d= 30 cm
Mauerwerk der Wände innen
als Mauerwerk nach DIN 1053-1,
lot- und fluchtgerecht ausgeführt,
für späteren Putzauftrag,
Mauerwerk mit Lager- und Stoßfugenvermörtelung,

aus Hochlochziegel nach DIN EN 771-1
HLzB 12-0,9
Mauerwerksdicke 30,0 cm
Mauermörtel MG IIa DIN V 18580,
aus kleinformatigen Steinen NF, 2DF, 3DF, 6DF

Anschlußfuge zur anschließenden Wand/Decke
satt ausmörteln

Einbauort: Fenster- und Türöffnungen in allen
 Geschossebenen
Menge: 4,945 m²

**09.5 Fenster-/Türöffnungen schließen, HLZB, d= 36,5 cm**
Innenwand Mauerziegel HLzB, d= 36,5 cm
Mauerwerk der Wände innen
als Mauerwerk nach DIN 1053-1,
lot- und fluchtgerecht ausgeführt,
für späteren Putzauftrag,
Mauerwerk mit Lager- und Stoßfugenvermörtelung,

aus Hochlochziegel nach DIN EN 771-1
HLzB 12-0,9
Mauerwerksdicke 36,5 cm
Mauermörtel MG IIa DIN V 18580,
aus kleinformatigen Steinen NF, 2DF, 3DF, 6DF

Anschlußfuge zur anschließenden Wand/Decke
satt ausmörteln

Einbauort: Fenster- und Türöffnungen in allen
 Geschossebenen
Menge: 4,050 m²

*Hinweis*
Mauerwerk für Pfeiler und Anschläge in
vorhandenen Öffnungen zur Verkleinerung
des Durchgangs.

Stürze und deren Übermauerung werden
falls erforderlich gesondert vergütet.

**09.6 Pfeilermauerwerk, KS, d = 20 - 50 cm**
Pfeiler und Anschläge,
Kalksandvollsteine,
Mauerwerk innen,
als Mauerwerk nach DIN 1053-1,
lot- und fluchtgerecht ausgeführt,
für späteren Putzauftrag,
Mauerwerk mit Lager- und Stoßfugenvermörtelung,

aus Kalksandsteinmauerwerk
KS 20-2,0
Mauerwerksdicke über 20 bis 50 cm
Mauermörtel MG IIa DIN V 18580,
aus kleinformatigen Steinen NF, 2DF, 3DF, 6DF

Anschlußfuge zur anschließenden Wand/Decke
satt ausmörteln

Einbauort: in allen Geschossebenen
Menge: 2,251 m³

*Hinweis*

**09.7 Innenwände, HLzB, d= 17,5 cm**
Innenwand HLzB, d= 17,5 cm
Mauerwerk der Wände innen,
lot- und fluchtgerecht ausgeführt,
Mauerwerk mit Lager- und Stoßfugenvermörtelung,

aus Hochlochziegel nach DIN EN 771-1
HLzB 12-0,9
Mauerwerksdicke 17,5 cm
Mauermörtel MG IIa DIN V 18580,
aus kleinformatigen Steinen
für Schichtenmaß 12,5 cm
nach Wahl AN.

als kleinflächige Trennwände

Anschlußfuge zur anschließenden Decke satt ausmörteln

Einbauort: Bestandsgebäude, alle BT und Geschosse
 Geschosshöhen bis ca. 4 m
 Erf. Gerüste sind einzurechnen
Menge: 20,000 m²

**09.8 Öffnungen aufmauern**
Herstellen von Öffnungen beim Aufmauern,
als Türöffnungen,
lichte Breite:  bis 1,01 m
lichte Höhe:  bis 2,51 m
Wanddicke:  17,5 cm
Menge: 2,000 St

**09.9 Öffnungen überdecken B 101cm**
Öffnung überdecken,
mit Ziegelstürzen h = 11,3 cm,
nach bauaufsichtlicher Zulassung/Typenstatik,
Sturzhöhe:  11,3 cm,
Sturzbreite:  17,5 cm,
Wanddicke.  17,5 cm
größte Rohbaubreite der Öffnung 101 cm
Menge: 2,000 St

**09.10 Innenwände, HLzB, d= 11,5 cm**
Innenwand HLzB, d= 11,5 cm
Mauerwerk der Wände innen,
lot- und fluchtgerecht ausgeführt,
Mauerwerk mit Lager- und Stoßfugenvermörtelung,

aus Hochlochziegel nach DIN EN 771-1
HLzB 12-0,9
Mauerwerksdicke 11,5 cm
Mauermörtel MG IIa DIN V 18580,
aus kleinformatigen Steinen
für Schichtenmaß 12,5 cm
nach Wahl AN.

als kleinflächige Trennwände

Anschlußfuge zur anschließenden Decke satt ausmörteln

Einbauort: Bestandsgebäude, alle BT und Geschosse
 Geschosshöhen bis ca. 4 m
 Erf. Gerüste sind einzurechnen
Menge: 30,000 m²

**09.11 Öffnungen aufmauern**
Herstellen von Öffnungen beim Aufmauern,
als Türöffnungen,
lichte Breite:  bis 1,01 m
lichte Höhe:  bis 2,51 m
Wanddicke:  11,5 cm
Menge: 3,000 St

**09.12 Öffnungen überdecken B 101cm**
Öffnung überdecken,
mit Ziegelstürzen h = 11,3 cm,
nach bauaufsichtlicher Zulassung/Typenstatik,
Sturzhöhe:  11,3 cm,
Sturzbreite:  11,5 cm,
Wanddicke.  11,5 cm
größte Rohbaubreite der Öffnung 101 cm
Menge: 3,000 St

*Hinweis*

**09.13 Aussenwände, HLzB, d= 30 cm**
Aussenwand HLzB, d= 30 cm
Mauerwerk der Wände und Wandöffnungen außen,
lot- und fluchtgerecht ausgeführt,
Mauerwerk mit Lager- und Stoßfugenvermörtelung,

aus Hochlochziegel nach DIN EN 771-1
HLzB 12-0,9
Mauerwerksdicke 30 cm
Mauermörtel MG IIa DIN V 18580,
aus kleinformatigen Steinen
für Schichtenmaß 12,5 cm
nach Wahl AN.

als Mauerwerk innerhalb vorh. Öffnungen,

Anschlußfuge zur anschließenden Wand satt ausmörteln

Einbauort: Bestandsgebäude, alle BT und Geschosse
 Geschosshöhen bis ca. 4 m
 Erf. Gerüste sind einzurechnen
Menge: 11,000 m²

*Hinweis*
Im Bauteil 2, Untergeschoss, sind  zwei Trennwände
herzustellen.

Ausführung im Bereich der Gebäudeachse E/1-2 und E/3-4.

**09.14 Mauerwerk Innenwand KS-Planelemente XL, d= 24 cm**
Innenwand KS, d= 24 cm,
Mauerwerk der Wände innen,
als KS XL-Planelementemauerwerk,
lot- und fluchtgerecht
nach Herstellervorschrift ausgeführt,
für späteren Putzauftrag,

Aus Kalksandstein
KS - 20 - 2,0
Mauerwerksdicke 24 cm
Wandhöhe bis 3,00m
Format nach Wahl AN

Einbauort: Bestand Bauteil 2
 UG, Achse E/1-2 und E/3-4

Die Elementplanung für die XL-Planelemente obliegt
dem AN. Die Planung ist auf die vorhandenen örtl.
Gegebenheiten abzustimmen. Die notwendigen Maße
sind vor Ort zu nehmen, die Planung der nachfolgenden
Holzdecke ist zu berücksichtigen.
Der erf. Planungsaufwand ist in den EP einzurechnen.
Menge: 23,000 m²

**09.15 Kimmsteine, erste Steinreihe, als Zulage**
Herstellen einer Kimmschicht am Wandfuss,
als Ausgleichsschicht für aufgehendes Mauerwerk
aus KS-Steinen mit Normalmörtel,
als Zulage zur Mauerwerksposition,
Steinformat nach Wahl AN und Erfordernis.

Abrechnung nach Wandlänge.
Menge: 9,500 m

**09.16 Einbau Horizontalsperre bis 24cm**
Einbau einer Horizontalsperre als Abdichtung,
mit einer Bitumendachbahn mit Rohfilzeinlage R500
besandet.

Horizontalsperre für Wanddicke bis 24 cm
Menge: 9,500 m

**09.17 Maueranschlussanker, Stumpfstoßanker**
Maueranschlussanker,
sendzimirverzinkt (SV),
Verankerungslänge im MW ca. 180 mm,
für Planmauerwerk,
liefern und im Zuge der Maurerarbeiten in vorhandene
Stahlbeton-/Betonbauteile eindübeln.
Ausführung in jeder Lagerfuge.
Menge: 20,000 St

**09.18 Deckenauflagerflächen, 24 cm**
Deckenauflagerflächen auf Mauerkrone der
vorbeschiebenen
Mauerwerkswände wie folgt herstellen:

Ausgleichsschicht durch Unterstopfmörtelschicht
Maßgenauigkeit in der Höhe +/- 0,50 cm

Einbauort:  Wandkrone Innenwände
Wanddicke:  24 cm
Menge: 9,500 m

*Hinweis*
Gemauerter Schacht, BT3, OG bis über Dach

**09.19 Mauerwerk Schachtwand KS, d= 24 cm**
Innenwand KS, d= 24 cm
Mauerwerk der Wände außen
als Mauerwerk nach DIN 1053-1,
lot- und fluchtgerecht ausgeführt,
Mauerwerk mit Lager- und Stoßfugenvermörtelung,

aus Kalksandstein DIN 106
KS - 12 - 1,4
Mauerwerksdicke 24,0 cm
Mauermörtel MG II DIN V 18580,
Wandhöhe bis 5,50m
Format nach Wahl AN

Einbauort: Entrauchungsschacht BT 3, OG
Menge: 35,000 m²

**09.20 Zulage für Stahlbetonringanker**
Zulage zum Mauerwerk der Aufzugswände
für die Ausbildung von Ringankern
aus Stahlbeton,
als Normalbeton DIN 1045-2,
in glatter Schalung aus Schalungsplatten,
Betongüte C 25/30
Expositionsklasse XC1,
Ausführung in allen Geschossen
Vergütet wird der Mehraufwand für
die Herstellung der Ringanker (Beton, Schalung,
Nebenarbeiten etc.) gegenüber dem Mauerwerk.
Bewehrung wird gesondert vergütet.
Menge: 20,000 m

**09.21 Öffnungen aufmauern**
Herstellen von Öffnungen beim Aufmauern,
als Zu- und Abluftöffnungen,
lichte Breite:  bis 1,01 m
lichte Höhe:  über 0,50 bis 1,51 m
Wanddicke:  24 cm
Menge: 1,000 St

**09.22 Öffnungen überdecken B 101cm**
Öffnung überdecken,
mit KS-Flachstürzen,
nach bauaufsichtlicher Zulassung/Typenstatik,
Sturzhöhe:  11,3 cm,
Sturzbreite:  24 cm,
Wanddicke.  24 cm
größte Rohbaubreite der Öffnung 101 cm
Menge: 1,000 St

### Titel 10 Putzarbeiten

**10.1 Putz Kleinflächen, innen Q2, Kalkzement**
Kalkzementputz in GP,
CS II nach DIN EN 998-1,
P II nach DIN V 18550
auf Wandflächen aus Mauerwerk
in ca. 15 mm Putzdicke auftragen und eben verziehen;
nach dem Ansteifen verreiben und filzen.

Putzdicke: i.M. 15 mm
Qualitätsstufe:  Q 2
Oberflächenstruktur:  verrieben und gefilzt
Geschosshöhe: bis 4,00 m
 Gerüste sind einzurechnen
Bauteil:  Wände, KS-Mauerwerk, Ziegel-MW
Einbauort:  Kleinflächen bis max. 10 qm in allen
  Geschossebenen, inkl. angleichen an
  seitl. Bestandsputzflächen.
Ausführung:  zeitlich getrennt in unterschiedlichen
  Flächen

Die Vorbereitung des Untergrundes und das
Aufbringen einer Haftbrücke sind einzurechnen.
Menge: 200,000 m²

**10.2 Zulage für Mehrstärken**
Zulage für Mehrstärken zu vorhergehender Position
Wandputz.
Die Arbeiten/Mehrstärken sind vor Ausführung mit der
vom AG
beauftragten Bauüberwachung abzustimmen.

Mehrputz: pro 5 mm Dicke
Menge: 100,000 m²

**10.3 Zulage Fenster-/Türleibungen**
Zulage zur Vorposition Putz Kleinflächen
für die Ausführung in Streifen im Bereich
von Fenster- und Türleibungen und ähnl.

Leibungstiefe bis 35 cm
Fensterhöhe ca. 1,50 m
Türhöhen bis ca. 2,50 m
Sturzhöhe ca. bis 2,50 m über FFB

Abrechnung nach lfdm Leibungshöhe
Menge: 300,000 m

**10.4 Putz Kleinflächen, innen Q2, Kalkgips**
Kalk-Gips-Wandputz als Unterputz
mit einlagigem Gipsleichtputz
Mörtelgruppe B14 nach EN 13279-1 (MG PIV)
auf Wänden,
eben und fluchtrecht verzogen,
nach dem Ansteifen abglätten.

Putzdicke: i.M. 15 mm
Qualitätsstufe:  Q 2
Geschosshöhe: bis 4,00 m
 Gerüste sind einzurechnen
Bauteil:  Wände, KS-Mauerwerk, Ziegel-MW
Einbauort:  Kleinflächen bis max. 10 qm in allen
  Geschossebenen, inkl. angleichen an
  seitl. Bestandsputzflächen.
Ausführung:  zeitlich getrennt in unterschiedlichen
  Flächen

Die Vorbereitung des Untergrundes und das
Aufbringen einer Haftbrücke sind einzurechnen.
Menge: 250,000 m²

**10.5 Zulage für Mehrstärken**
Zulage für Mehrstärken zu vorhergehender Position
Wandputz.
Die Arbeiten/Mehrstärken sind vor Ausführung mit der
vom AG
beauftragten Bauüberwachung abzustimmen.

Mehrputz: pro 5 mm Dicke
Menge: 120,000 m²

**10.6 Zulage Fenster-/Türleibungen**
Zulage zur Vorposition Putz Kleinflächen
für die Ausführung in Streifen im Bereich
von Fenster- und Türleibungen und ähnl.

Leibungstiefe bis 35 cm
Fensterhöhe ca. 1,50 m
Türhöhen bis ca. 2,50 m
Sturzhöhe ca. bis 2,50 m über FFB

Abrechnung nach lfdm Leibungshöhe
Menge: 300,000 m

**10.7 Spachtelung Q3 Wand**
Zulage für Spachtelung Q3 der vorbeschriebenen
Wandputzflächen.

Zulage sämtl. Wandputzflächen für Qualitätsstufe Q 3
Verspachtelung, gemäß IGG Merkblatt 2 als Zulage zur
Grundausführung in Q2 sauber glätten bzw. verschleifen.
Menge: 150,000 m²

**10.8 Zementglattstrich, Fensterbrüstung**
Zementglattstrich MV 1:3,
als Abgleich auf der verbleibenden Fensterbrüstung
herstellen,

Ausführung auf ganze Fensterbreite, evtl. erf.
Abschalungen (beidseitig) in Längsrichtung sind
einzurechnen.

Dicke: 3 cm i.M.
Fensterbreite: bis 3,50 m.
Mauerwerksbreite der Brüstungen ca. 40 cm gesamt

Abrechnung nach lfdm Brüstungslänge
Menge: 300,000 m

**10.9 Schlitze schließen, 12x6cm**
Schlitz vertikal/horizontal für Installationen mit
Zementmörtel
schließen.

Bauteil:  Wände, Beton
Schlitzgröße: Breite bis 12cm
 Tiefe bis 6cm

Untergrund:  Stahlbeton glatt geschalt, Sichtbeton
Einbauort:  UG3-OG4, TRH 11,12
Menge: 50,000 m

**10.10 Schlitze schließen, 15x8 cm**
Schlitze schließen wie in vorhergehender Position
beschrieben,
jedoch:

Schlitzgröße: Breite bis 15cm
 Tiefe bis 8cm
Menge: 50,000 m

**10.11 Armierungsgewebe**
Armierungsgewebe aus hochreißfestem, alkalibeständigem
Armierungsgewebe über Rohbau-Materialwechsel im
Putzgrund, Stoßfugen und Schlitzen u.ä. in obere
Putzhälfte
faltenfrei einbetten.

Die Überlappung von Putzbewehrungen muss mindestens 100
mm betragen, auf benachbarte Bauteile 200 mm.

Anwendung: Überbrückung Materialwechsel,
 Stoßfugen, Schlitzen
 auch für streifenartige Kleinflächen

Einbauort: UG3-OG4, TRH 11,12
Menge: 30,000 m²

**10.12 Eckprofile, verzinkt**
Eckprofile auf Putzdicke lot- und/oder fluchtrecht
versetzt.

Material: verzinktes Stahlblech
Putzdicke: bis ca. 15mm i.M.

Einbauort: UG3-OG4, TRH 11, TRH 12
Menge: 200,000 m

**10.13 Anputzleisten Aussenfenster, innen**
Anputzleisten für Putzanschlüsse an Rahmenprofilen von
Fenstern und Türen, liefern und fluchtgerecht mit
Abstandsausgleich zum Rahmenprofil einbauen, inkl.
integriertem, selbstklebendem Schaumstoffdichtungsband.

Anwendung: Innen mit dem Putz flächenbündige
 Aussenfenster und -türen.

Baukörperanschlüsse: Einzellängen bis ca. 3,00m
Menge: 100,000 m

### Titel 11 Erdarbeiten für Ringerder

**11.1 Strauchwerk roden, entsorgen**
Strauchwerk, einschließlich Wurzelwerk, roden,
in Gruppen angeordnet, geschlossene Flächen,
Material zerkleinern,
Anfallendes Material und Schlagabraum entsorgen.
Stammdurchmesser bis 10 cm.
Höhe bis 4,00 m

Ausführung: in Pflanzbeeten und Grünflächen
 unterschiedlicher Größe,
 im Baufeld verteilt
Menge: 20,000 m²

**11.2 Strauch roden, entsorgen**
Strauch einschl. Wurzelstock roden,
als Einzelpflanze,
Material zerkleinern,
Anfallendes Material und Schlagabraum entsorgen.
Stammdurchmesser bis 10 cm.
Breite :  bis 2,00 m
Höhe: bis 4,00 m
Menge: 5,000 St

**11.3 Oberboden abtragen + lagern, Grünflächen**
Oberboden,einschl. Vegetationsdecke bzw. Mulchschicht,
nicht brauchbar,
in Pflanz- und Grünflächen abtragen,
Oberfläche eben bis leicht geneigt,
Material lösen, laden und bis 250 m transportieren,
abkippen und auf meßbare Mieten setzen.
Abtragsdicke über 5 bis 15 cm
Ausführung im Bereich der Trasse Ringerder,
Abtragsbreite über 1 bis 3 m
Menge: 600,000 m²

**11.4 Suchschlitz Leitungsortung, Tiefe bis 1,25 m**
Suchschlitze zur Freilegung oder Ortung von
Wasserleitungen, Kabeln, Kanälen oder sonstigen
Hindernissen im Boden ausheben.

Aushubmaterial seitlich lagern und vor
Durchfeuchtung schützen.
Aushubmaterial nach Ortung und Einmessung
der Leitungen wieder lagenweise einbauen und
verdichten.
Verdichtungsgrad Dpr = 0,97,
Homogenbereich B1 und B2,
Bodenklasse: 3-5 (DIN18300 alt)
Aushubtiefe: bis 1,25 m.

Überschüssiges Aushubmaterial auf LKW des AN laden,
bis 250 m zum Zwischenlager transportieren und dort
abkippen und auf Halde setzen.
Menge: 5,000 m³

**11.5 Boden der Gräben für Erderleitungen ausheben/einbauen**
Boden der Gräben und Schächte,
für Ringerderleitung,
profilgerecht ausheben nach Abtrag der
Oberflächenbefestigung bzw. Oberbodenabtrag,
nach Erderverlegung seitlich gelagertes
Aushubmaterial oberhalb der Erderleitung
lagenweise einbauen und fachgerecht verdichten.
Verdichtungsgrad Dpr = 0,97.

Grabenabmessungen BxT = ca. 30 x 80 cm,
abgerechnet wird mit senkrechten Wänden.

Ausführung gem. Ausführungsplanung AG.

Aushub und Abbruchgut lösen und seitlich zur
Wiederverwendung lagern,
inkl. Planum (Sohle) herstellen,
Planumstoleranz +/- 3 cm.

Bodenklasse: 3 bis 5.
Homogenbereiche: B1 und B2

Aushubtiefe bis 1,00 m.
Abrechnung nach lfdm Grabenlänge.

Überschüssiges Aushubmaterial auf LKW des AN laden,
bis 250 m zum Zwischenlager transportieren und dort
abkippen und auf Halde setzen.

Hinweis:
Es wird keine Erschwernis für Aushubarbeiten im Bereich
entlang und an die Außenwände (Handschachtung)
vergütet.
Notwendige Mehraufwendungen sind einzurechnen.
Menge: 400,000 m

**11.6 Zulage zur Bodenbewegung (Handaushub)**
Zulage zur Bodenbewegung
der vorgenannten Positionen
für ausheben von Hand.
Ausführung nur nach besonderer Anordnung des AG.
Menge: 5,000 m³

**11.7 Ver- und Entsorgungsleitung schräg querend bis DN 150**
Ver- und Entsorgungsleitung
aus verschiedenen Materialien,
in Betrieb, über 45°,
für schräg querende Leitungen,
Wasser-, Gas- bzw. Kanalleitung,
sichern, einschl. der Erschwernisse
bei Erd- und Verbauarbeiten.
Ausführung nach Abstimmung mit AG.
Nennweiten bis DN 150.
Menge: 5,000 m

**11.8 Rohrleitungskreuzung, bis DN 150**
Rohrleitungskreuzung,
Kreuzung bis 45°,
aus verschiedenen Materialien
in Betrieb,
Wasser-, Gas- und Kanalleitung
sichern,
einschl. der Erschwernisse bei Erd- und
Verbauarbeiten.
Ausführung nach Abstimmung mit AG.
Nennweiten bis DN 150.
Menge: 2,000 m

**11.9 Kabelkreuzung bis 45°**
Kabelkreuzung aus
Kabel von eon, Telekom, Kommune
erdverlegt,
in Betrieb, bis 45°,
Kabel-Außendurchmesser bis 50 mm,
Abrechnung pro Kabel nach angefallener Menge.
Sichern, einschl. der Erschwernisse bei allen Arbeiten.
Länge der Sicherungsstrecke: Grabenbreite,
Tiefe der Leitungsachse unter Gelände bis ca. 1,00 m.
Menge: 5,000 m

**11.10 Kabelkreuzung über 45°**
Kabelkreuzung aus
Kabel von eon, Telekom, Kommune
erdverlegt,
in Betrieb, über 45°,
für schräg längs laufende Kabel,
Kabel-Außendurchmesser bis 50 mm,
Abrechnung pro Kabel nach angefallener Menge.
Sichern, einschl. der Erschwernisse bei allen Arbeiten.
Länge der Sicherungsstrecke: Grabenbreite,
Tiefe der Leitungsachse unter Gelände bis ca. 1,00 m.
Menge: 5,000 m

**11.11 Zulage Bodeneinbau als Bodenaustausch**
Bodeneinbau
als Bodenaustausch,
profilgerecht,
Körnung 0/32 mm,
mit vom AN zu liefernden Stoffen,
Material nichtbindig: Erstarrungsgestein,
lagenweise, verdichten,

Einbauen in Rohrgraben mit Verbau.
Einbauhöhe bis ca. 1 m.
Abrechnung nach Aufmaß und
Lieferscheinnachweis.
Menge: 10,000 m³

### Titel 12 Erdungsanlage Elektro (ELT)

*Hinweis*
Zusätzliche Technische Vorbemerkungen Erdungsanlage

1. Allgemein

Für jedes Gebäude ist entsprechend DIN 18014 ein
Fundamenterder zu errichten.

Die Anforderungen an die Erdungsanlage sind die
geltenden
Normen zu beachten, z. B. Personenschutz (DIN VDE
0100),
Hochspannung (DIN VDE 0141 u. 0101).

Bei gleichzeitiger Nutzung des Fundamenterders als
Erder für den Blitzschutz, ist die Mindesterderlänge
nach der
DIN VDE 0185 Teil 3 je nach Schutzklasse (I bis IV) zu
beachten. Gegebenenfalls sind zusätzliche Erder
erforderlich
(Tiefenerder).

Die Anordnung von Anschlussfahnen für den Äußeren
Blitzschutz und den Potentialausgleich sowie für den
Inneren
Blitzschutz / Blitzschutz- Potentialausgleich ist vor
Errichtung
der Erdungsanlage nochmals vor Ort abzustimmen.

Alle Anschlussfahnen, die am Fundamenterder oder der
Stahlbeton-Armierung angeschlossen werden, sind aus
Runddraht 10 mm mit PVC-Mantel oder vorzugsweise aus
nichtrostendem (NIRO) Stahl (V4A/Werkstoff Nr. 1.4571)
auszuführen. Bei Stahlbeton-Gebäuden können auch
Erdungsfestpunkte mit NIRO-Anschlussplatte verwendet
werden. Anschlussleitungen des Fundamenterders aus dem
Beton ins Erdreich bzw. ins Mauerwerk sind gegen
Korrosion
besonders zu schützen, z. B. durch Einsatz von
NIRO-Draht
oder einer PVC-Ummantelung bei einem Stahldraht.

Auf die Errichtung einer vermaschten Erdungsanlage ist
zu
achten.

Bei Verwendung von verzinktem Stahl in Beton
(Fundamenterder) und gleichzeitiger Verlegung von
verzinktem
Stahl im Erdreich ist das
Flächenverhältnis der beiden Erdungsanlagen in Bezug
auf ihre
galvanische Elementenbildung (Korrosionselement) zu
beachten. Im Erdreich ist der Werkstoff NIRO zu
bevorzugen.

2. Normen und Richtlinien

Für die Planung und Ausführung der Anlage sind folgende
Normen, Richtlinien und Vorschriften in der jeweiligen
gültigen
Fassung zu
beachten:

Verordnungen der Länder (Landesbauordnung)

DIN 18384
VOB Vergabe- und Vertragsordnung für Bauleistungen
Teil C: Allgemeine Technische Vertragsbedingungen für
Bauleistungen (ATV)

DIN 48830
Beschreibung der Blitzschutzanlage

DIN VDE 0185 Teil 1
Allgemeine Grundsätze

DIN VDE 0185, Teil 2
Risiko-Management

DIN VDE 0185, Teil 3
Schutz von baulichen Anlagen und Personen

DIN 48801 ... 48852
Bauteile für den Äußeren Blitzschutz

DIN EN 50164 -1  (VDE 0185 Teil 201)
Anforderungen für Verbindungsbauteile

DIN EN 50164 - 2  (VDE 0185 Teil 202)
Anforderungen an Leitungen und Erder

Speziell für Erdungsanlagen:

DIN 18014
Fundamenterder

DIN VDE 0151
Werkstoffe und Mindestmaße von Erdern bezüglich der
Korrosion

DIN VDE 0150
Schutz gegen Korrosion durch Streuströme aus
Gleichstromanlagen

DIN VDE 0101
Starkstromanlagen mit Nennwechselspannungen über 1 kV

DIN VDE 0141
Erdungen für spezielle Starkstromanlagen mit
Nennspannungen über 1 kV

**12.1 Runderder V4A**
Liefern, Montieren und Anschließen,
Ringerder, inkl. Anschlussfahnen.

Rund-Erder d=10mm
einschl. Abstandshalter in vorhandenen
Fundamentgraben, V4A- Stahl.

Montageort: gem. Planung,
Montageart: in Fundamentgraben,

einschl. aller Klein-, Klemm- und
Befestigungsteile.
Menge: 400,000 m

**12.2 Kreuzstücke V4A**
Liefern, Montieren und Anschließen,

Verbinder DIN EN 50164-1 für Kreuzverbindungen, aus
V4A-
Stahl  für Rundleiterl/Rundleiter 10mm.

einschl. Korrosionsschutzbinde an der Klemmstelle
Menge: 45,000 St

**12.3 Korrosionsschutzbinde**
Liefern, Montieren und Anschließen,

Korrosionsschutzbinde zur Umhüllung von ober- und
unterirdischen Verbindungen

zur Verwendung im Erdreich nach DIN 30672,

einschl. aller Klein-, Klemm- und
Befestigungsteile.

Montageort: gem. Planung,
Montageart: in Fundamentgraben,
Menge: 28,000 St

**12.4 Erder- und Wanddurchführung mit MV-Klemme NIRO (V4A)**
Liefern und Montieren,

Erder- und Wanddurchführung
zur druckwasserdichten Durchführung von Mauern und
Wänden
der Erd-/Potentialausgleichleiter, mit Gewindestange
M10 aus
NIRO
Mit Druckwasserprüfung bis 1 bar, die eine
Einbausituation bis
zu einer Tiefe von 10 m gegenüber stehendem Wasser
darstellt
Durchführungslänge (l2): 100-700 mm
Werkstoff Teller: NIRO (V4A)
Werkstoff-Nr.: 1.4571 / 1.4404 / 1.4401
ASTM / AISI: : 316Ti / 316L / 316
Kurzschlussstrom (AC 50 Hz / DC) (1 s; = 300 °C): 2,7
kA
Normenbezug: DIN EN 62561-1

einschl. aller Klein-, Klemm- und
Befestigungsteile.
Menge: 2,000 St

**12.5 Messung**
Erstellen,

Messung der gesamten Erdungsanlage
gem. DIN VDE und den einschlägigen Richtlinien,
einschl. Erstellen Prüfprotokoll mit druchnummerierten
Messwerten mit Planverortung  in 2-facher Ausfertigung,

Unterlagen sind der Bauleitung zu übergeben.
Menge: 1,000 Psch

### Titel 13 Leitungsbau und Hebeanlagen HLS

*Hinweis*
Nachfolgende Arbeiten sind von der Fachbauleitung HLS
projektiert und werden durch den HLS-Fachplaner vor Ort
überwacht.

Die Arbeiten umfassen die Verlegung von Trinkwasser-
und
Feuerlöschleitungen, den Rückbau von Hebeanlagen und
Rückstauklappen, die Verlegung von gedämmten Nahwärmeleitungen, den Einbau neuer Hebeanlagen und die
Verlegung
von PP-Grundleitungen. Die genannten Arbeiten sind
innerhalb
und außerhalb der bestehenden Gebäude auszuführen.

Aufbruch und Verschließen von Bodenplatten, Erdarbeiten
für Leitungsgräben und Bauruben etc. gehören zum
Leistungsumfang und sind in entsprechenden Positionen
ausgeschrieben.

*Hinweis*
Trinkwasserleitung und Feuerlöschleitung

**13.1 Druckrohr PE100-RC TW DN/OD63 SDR17 Graben abgeböscht T bis 1,5m**
Lieferung und fachgerechte Verlegung einer
Trinkwasserleitung
nach DIN 8074 und 8075 (PE100)
Bauteil: Druckrohrleitung
Medium: Trinkwasser
Werkstoff/Rohraufbau: Polyethylen (PE), ohne
Schutzmantel
Maße: Nennweite DN/OD 63
Druckstufe/Wanddicke: SDR 17
Verbindung: Heizwendelschweißen (HM-Schweißen)
Lieferform: Auf Trommeln
Enden: Glattes Ende
Verlegerichtlinie: DIN EN 805
Einbaubedingungen:
Verlegung in vorhandenem Graben, abgeböscht.
Verlegetiefe bis 1,5 m.
Menge: 50,000 m

**13.2 Druckrohr PE100-RC TW DN/OD90 SDR17 Graben abgeböscht T bis 1,5m**
Lieferung und fachgerechte Verlegung einer
Trinkwasserleitung
nach DIN 8074 und 8075 (PE100)
Bauteil: Druckrohrleitung
Medium: Trinkwasser
Werkstoff/Rohraufbau: Polyethylen (PE), ohne
Schutzmantel
Maße: Nennweite DN/OD 90
Druckstufe/Wanddicke: SDR 17
Verbindung: Heizwendelschweißen (HM-Schweißen)
Lieferform: Auf Trommeln
Enden: Glattes Ende
Verlegerichtlinie: DIN EN 805
Einbaubedingungen:
Verlegung in vorhandenem Graben, abgeböscht.
Verlegetiefe bis 1,5 m.
Menge: 100,000 m

**13.3 Muffe PE Heizwendel DN/OD63 SDR17**
STLB-Bau 2025-10 043
Muffe mit Anschlag aus PE für Druckrohrleitung aus PE,
zum
Heizwendelschweißen, mit integrierter Heizwendel,
Rohrenden
getrennt schweißen, für Trinkwasser DIN EN 12201, DVGW
GW 335-B2, DN/OD 63, SDR 17.
Menge: 3,000 St

**13.4 Muffe PE Heizwendel DN/OD90 SDR17**
STLB-Bau 2025-10 043
Muffe mit Anschlag aus PE für Druckrohrleitung aus PE,
zum
Heizwendelschweißen, mit integrierter Heizwendel,
Rohrenden
getrennt schweißen, für Trinkwasser DIN EN 12201, DVGW
GW 335-B2, DN/OD 90, SDR 17.
Menge: 3,000 St

**13.5 Übergangsstück PE Heizwendel DN/OD50 SDR17**
Übergangsstück für Druckrohrleitung aus PE, zum
Heizwendelschweißen, mit integrierter Heizwendel,
Übergang auf Messingverschraubung DN 50, für
Trinkwasser
DIN EN 12201, DVGW GW 335-B2, DN/OD 63, SDR 17.
Menge: 2,000 St

**13.6 Übergangsstück PE Heizwendel DN/OD 90 SDR17**
Übergangsstück für Druckrohrleitung aus PE, zum
Heizwendelschweißen, mit integrierter Heizwendel,
Übergang auf Messingverschraubung DN 80, für
Trinkwasser
DIN EN 12201, DVGW GW 335-B2, DN/OD 90, SDR 17.
Menge: 2,000 St

*Hinweis*
Rückbauarbeiten

**13.7 Herstellen von Leitungsgräben im Untergeschoss**
Herstellen von Leitungsgräben im Untergeschoss für
Grundleitungen, einschließlich Abbruch der
bewehrten/unbewehrten Betonbodenplatte und Erdarbeiten.
Bodenplatte öffnen:
Schneiden der Betonbodenplatte mittels
Diamant-Sägeschnitt,
Tiefe bis 25 cm, zur Erzielung sauberer Abbruchkanten.
Aufbrechen und Ausbau des Betons.
Plattendicke: bis 25 cm
Einbauort: Innenbereich / Untergeschoss
Erdaushub:
Aushub eines Leitungsgrabens in Bodenklasse 3-5
(leicht bis
mittelschwer lösbar).
Grabenbreite: nach DIN EN 1610 (min. OD + 0,4m)
Tiefe: bis 0,80 m ab OKFF
Sohle: eben und profilgerecht herstellen
Transport und Entsorgung:
Laden des Abbruch- und Aushubmaterials, Abtransport
über
Treppen oder durch Kellerfenster zur Verladestelle.
Entsorgung: Fachgerechte Entsorgung von Betonaufbruch
und
Erdaushub inkl. aller Gebühren und Nachweise.
Wiedereinbau: Soweit geeignet, ist Aushubmaterial für
den
späteren Verschluss seitlich zwischenzulagern.
Menge: 30,000 m²

**13.8 Bestehende Hebeanlagen demontieren**
Abbruch Abwasserhebeanlage inkl. Nebenbauteilen und,
im
Rahmen einer Totalabbruchmaßnahme, nicht
schadstoffbelastet,
Abfall ist nicht gefährlich, vor Ort zerlegbar,
Einzelgewicht über
20 bis 50 kg, Ausführung außerhalb des Bauwerks,
Abbruch
von Hand/mit handgeführten Kleingeräten,
aufgenommene Stoffe sammeln, auf LKW des AN laden,
die Entsorgung wird gesondert vergütet.
Menge: 1,000 St

**13.9 Rückschlagklappe ausbauen und durch Rohrleitungen ersetzen**
Freilegen, Demontage und Entsorgung einer vorhandenen
Rückschlagklappe in einer bestehenden Abwasserleitung
in
einem Schacht unterhalb der Bodenplatte.

Ausführung gemäß den allgemein anerkannten Regeln der
Technik sowie unter Beachtung der DIN 1986-100 und der
DIN
EN 12056.

Die Leistung umfasst das fachgerechte Freilegen der
bestehenden Abwasserleitung, einschließlich
erforderlicher
Nebenarbeiten wie Öffnen und Wiederherstellen von
Bauteilen,
das vollständige Demontieren der vorhandenen
Rückschlagklappe sowie die ordnungsgemäße Entsorgung
sämtlicher ausgebauter Komponenten nach den geltenden
abfallrechtlichen Vorschriften.

Anschließend ist der betroffene Leitungsabschnitt
durch eine
durchgehende Abwasserleitung aus Kunststoff, Werkstoff
Polypropylen, zum Beispiel KG2000 oder gleichwertig, zu
ersetzen. Die Ausführung hat gemäß DIN EN 1451-1 sowie
unter Berücksichtigung der Verlege- und
Montagevorschriften
des Herstellers zu erfolgen.

Einschließlich aller erforderlichen Formstücke,
Dichtungen und
Verbindungen sowie fachgerechter Einbindung in den
Bestand.
Sicherstellung der Dichtheit und Funktionsfähigkeit
gemäß den
Anforderungen der vorgenannten Normen.
Menge: 5,000 St

*Hinweis*
Erdarbeiten außen

**13.10 Boden Graben lösen lagern geböschte Wände Sohlen-B 0,9-1m T bis 3m SU**
STLB-Bau 2025-10 002
Boden der Gräben, profilgerecht lösen, seitlich
lagern, Abfall ist
nicht gefährlich, Werte gemäß Ersatzbaustoffverordnung
2023
sind eingehalten, Charakterisierung Bodenmaterial
Klasse BM-0
Lehm, Schluff nach EBV 2023, Anlage 1, Tabelle 3, mit
geböschten Wänden, Breite der Sohle über 0,9 bis 1 m,
Aushubtiefe bis 3 m,
Homogenbereich 1, mit einer Bodengruppe, Bodengruppe 1
SU
DIN 18196 (Sand-Schluff-Gemisch), Tiefe oberer
Horizont des
Homogenbereiches von 0 m, Tiefe unterer Horizont des
Homogenbereiches bis 2 m,
Baumaßnahme der Geotechnischen Kategorie 1 DIN 4020,
Mengenermittlung nach Aufmaß an der Entnahmestelle.
Menge: 735,000 m3

**13.11 Rohrgraben verfüllen und verdichten maschinell**
Verfüll- und Verdichtungsarbeiten,
lagenweises Verfüllen von Gräben,
vollständig maschinell eingefüllt und verdichtet.
profilgerecht, mit Liefermaterial,
Mineralgemisch 0/32-0/45,
lagenweise verdichten, Verdichtungsgrad DPr 100%,
Einbauhöhen bis 0,50 m.
Vergütung erfolgt nur dann, wenn die ausdrückliche,
schriftliche
Zustimmung der Objektüberwachung vorliegt.

Der Nachweis der Verdichtungsqualität ist vom AN
mittels
Lastplattenversuch zu führen und anschließend der
Objektüberwachung vorzulegen.
Die Abrechnung dieser Verdichtungsnachweise erfolgt
über
eine gesonderte Position.
Menge: 685,000 m3

**13.12 Sand Leitungszone Rohr einbauen verdichten D 20cm Sohlen-B 0,9-1m**
STLB-Bau 2025-10 002
Sand, natürliche Gesteinskörnung TL Gestein, liefern,
für
Leitungszone von Rohrleitungen, bestehend aus Bettung,
Seitenverfüllung und Abdeckung, DIN EN 1610,
profilgerecht
einbauen und verdichten, in Graben für
Wasserversorgungsleitung, Schichtdicke 20 cm, Breite
der
Sohle über 0,9 bis 1 m.
Menge: 300,000 m

**13.13 Baugrube für Hybrid-Hebeanlage herstellen**
Aushub für Schachtbauwerke Hybrid-Hebeanlage
in 0,00  3,00 m Tiefe in Böden, Durchmesser 2,5 m,
gem. DIN
18300, VOB, Teil C,
neueste Fassung, Homogenbereiche B1  B5 (Bodenklassen
14), einschließlich Aushub und Planum.

Mengenermittlung nach Aufmaß an der Entnahmestelle,
nicht
gelockert.
Menge: 1,000 St

**13.14 Wasserhaltung durchführen**
Wasserhaltung zur Sicherstellung trockener Baugruben
während sämtlicher Erdarbeiten herstellen, vorhalten,
betreiben
und zurückbauen. Einschließlich aller erforderlichen
Maßnahmen zur Absenkung, Ableitung und ggf. Reinigung
von
Grund-, Schichten- und Oberflächenwasser.

Ausführung gemäß den anerkannten Regeln der Technik
sowie
unter Beachtung der einschlägigen Normen und
Vorschriften,
insbesondere:
DIN 18305 Wasserhaltungsarbeiten
DIN 4124 Baugruben und Gräben

Die Leistung umfasst insbesondere:
Einrichten der Wasserhaltungsanlage mit erforderlichen
Pumpen, Leitungen, Filtern, Brunnen oder
Wellpointanlagen je
nach örtlichen Gegebenheiten.
Kontinuierlicher Betrieb und Überwachung der Anlage
über die
gesamte Dauer der Erdarbeiten.
Ableitung des geförderten Wassers entsprechend den
behördlichen Vorgaben und wasserrechtlichen
Bestimmungen.
Sicherstellung der Funktionsfähigkeit auch bei
wechselnden
Wasserständen und Witterungsverhältnissen.
Vorhalten von Reserveaggregaten zur Gewährleistung
eines
unterbrechungsfreien Betriebs.
Rückbau und Entfernung sämtlicher Anlagen nach
Beendigung
der Maßnahme.
Menge: 10,000 d

*Hinweis*
Einbau Bauwerke

**13.15 Hebeanlage im Außenbereich liefern und setzen**
Hebeanlage im Schacht einsetzen, ausrichten und
verfüllen.

Planungsfabrikat Hebeanlage:
Pumpstation Aquapump XL Tronic, STZ 1300-S1
Die Pumpstation für fäkalienhaltiges und fäkalienfreies
Abwasser ist mit einer, bzw. zwei überflutbaren Pumpen
mit
Rückflussverhinderer sowie einem Absperrschieber für
die
Druckleitung ausgestattet. Der Sammelbehälter aus
dauerhaft
beständigem Kunststoff (PE) besitzt einen offenen
Pumpenraum (Nassaufstellung) mit universalen
Anschlussmöglichkeiten. Die Steuerung erfolgt durch ein
anwenderfreundliches Schaltgerät, das optional über
einen
potentialfreien Kontakt in die Gebäudeleittechnik
eingebunden
werden oder Alarm- und Sammelstörmeldungen über eine
GSM-Schnittstelle ausgeben kann. Durch das modulare
KESSEL-Baukastensystem stehen für den weiteren Aufbau
verschiedene Technikschacht-Varianten als Zubehör zur
Verfügung. Zugkette aus Edelstahl zur Entnahme pro
Pumpe ist
je nach Einbautiefe optional zu bestellen mit Art.-Nr:
680 528 =
Länge 2 m 680 529 = Länge 3 m 680 530 = Länge 4 m 680
531
= Länge 5 m

Ausführung
Hinweis Einbau: in Kombination mit Schachtmodul
Anlagenart: Einzelanlage
Absperreinrichtung: Schieber aus Kunststoff
Durchgangsdichtung für Kabelleerrohr (DN): 100
Steighilfen: ja
Durchgangsdichtung für Entlüftungsleitung (DN): 100
Aufstellung: Nassaufstellung
Pumpensteuerung: Schaltgerät
Rückflussverhinderer: integriert
Druckabgang: waagrecht

Allgemeine Merkmale
Farbe: schwarz
Norm: EN 12050-1
Abwasserart: fäkalienhaltig
Einbausituation: Einbau ins Erdreich
Auslieferungszustand: vormontiert zur bauseitigen
Endmontage
(Pumpen und Sensorik sind bauseits zu montieren sowie
Schaltgerät ist anzuschließen)
Anlagen Typ: Tronic

Abmessungen
Gewicht netto: 172 kg
Gewicht brutto: 196 kg
Grundwasserbeständigkeit ab Unterkante Bodenteil: 3000
mm
Länge: 1240 mm
Breite: 1240 mm
Höhe: 1416 mm
Verpackungsmaß Länge: 2000 mm
Verpackungsmaß Breite: 1300 mm
Verpackungsmaß Höhe: 1550 mm

Behälter/Grundkörper
Druckabgang (DN): 50
Druckabgang (DA): 63 mm
Abstand Rohrmitte Auslauf zu Behälterboden: 1134 mm
Abstand Rohrsohle Zulauf zu Behälterboden: 1054 mm
Abstand Rohrmitte Zulauf zu Behälterboden: 1134 mm
Abstand Rohrsohle Zulauf zu Behälteroberkante: 330 mm
Zulauf max. Anbohrung (DN): 150
Zulauf Nennweite (DA): 160 mm
Zulauf Nennweite (DN): 150
Zulauf Anzahl: 1
Lichte Weite Behälter (LW): 1000 mm
Nutzvolumen: 310 l

Fördereinrichtung
Pumpe: STZ 1300
Anzahl Pumpen: 1
Gewicht Pumpe: 27 kg
Anschlusstyp: Direktanschluss
Betriebsspannung: 400 V
Schutzklasse: I
Isolationsklasse: H
Cos phi - Leistungsfaktor: 0,8
Schutzart Pumpe: IP 68 (20m)
Temperaturüberwachung: integriert
Förderguttemperatur (dauerhaft) max.: 40 °C
Förderleistung max.: 20 m³/h
Förderhöhe max.: 21 m
Drehzahl: 2900 U/min
Leistung P1: 1,3 kW
Leistung P2: 0,9 kW
Betriebsart: S1
Typ Anschlussleitung Pumpe: H07RN8-F 6G 1,5 mm²
Laufrad Typ: Schneidwerk
Länge Netzanschlussleitung Pumpe: 10 m
Nennstrom: 2,5 A

Steuerung
Schaltgerät: Comfort
Motorschutz Schalter: ja
Alarmgeber: Pegelsonde
Instrument Niveauerfassung: Pegelsonde
Art Niveauerfassung: hydrostatisch
Schutzart Schaltgerät: IP 54
Netzfrequenz: 50 Hz
Betriebsspannung: 400 V
Anschlusstyp: Direktanschluss
Potentialfreier Kontakt: ja
GSM-Schnittstelle: ja
Logbuchfunktion: ja
Mehrzeilige Displayanzeige: ja
Batteriepufferung: ja
Selbstdiagnosesystem (SDS): ja

oder Gleichwertig!
Menge: 1,000 St

**13.16 Hybridhebeanlage im Außenbereich liefern und setzen**
Rückstauhebeanlage im Erdreich einsetzen, ausrichten
und
verfüllen.

Planungsfabrikat Hybridhebeanlage:

Rückstauhebeanlage Ecolift XL Mono, 2 mot. Klappen, SPF
3000-S3, Konus
Die Rückstauhebeanlage für fäkalienhaltiges und
fäkalienfreies
Abwasser ist mit einer überflutbaren Pumpe, zwei
motorischen
Verschlusssystemen sowie einem Rückflussverhinderer
ausgestattet. Der Sammelbehälter aus dauerhaft
beständigem
Kunststoff (PE) besitzt einen abgeschlossenen
Pumpenraum.
Schnellverschlüsse ermöglichen die einfache Entnahme
der
integrierten Komponenten. Im Normalzustand ist der
Rohrquerschnitt frei geöffnet und die Entwässerung
erfolgt über
das natürliche Gefälle zum Kanal. Rückstau wird durch
eine
optische Sonde erkannt, wodurch die Verschlusssysteme
automatisch geschlossen werden und somit kein freier
Durchgang zum Kanal mehr besteht. Die Entwässerung
während der Rückstauphase erfolgt über eine
Druckleitung, die
das Abwasser in den Kanal fördert. Die Druckleitung
ist in
einem geschweißten PE-Rohr, bei der Pumpe SPF 4500
zusätzlich in einen Druckentspannungsschacht,
auszuführen.
Die Steuerung erfolgt durch ein anwenderfreundliches
Schaltgerät, das optional über einen potentialfreien
Kontakt in
die Gebäudeleittechnik eingebunden werden oder Alarm-
und
Sammelstörmeldungen über eine GSM-Schnittstelle
ausgeben
kann. Ein Redundanz-Schaltgerät sorgt zudem für
zusätzliche
Sicherheit. Durch das modulare KESSEL-Baukastensystem
stehen für den weiteren Aufbau verschiedene
Aufsatzstücke
oder Technikschacht-Varianten als Zubehör zur
Verfügung.

Ausführung
Hinweis Einbau: Variante niedrigster Einbau
Anlagenart: Einzelanlage
Absperreinrichtung: Schieber aus Kunststoff
Durchgangsdichtung für Kabelleerrohr (DN): 100
Durchgangsdichtung für Entlüftungsleitung (DN): 70
Pumpensteuerung: Schaltgerät
Rückflussverhinderer: integriert
Druckabgang: waagrecht
Motorische Rückstauklappen: 2

Allgemeine Merkmale
Farbe: schwarz
Norm: ÖNORM B 2501
Abwasserart: fäkalienhaltig und fäkalienfrei
Einbausituation: Einbau ins Erdreich
Auslieferungszustand: vormontiert zur bauseitigen
Endmontage
(Pumpen und Sensorik sind bauseits zu montieren sowie
Schaltgerät ist anzuschließen)
Rückstauschutz: Typ 6
Zulassung: Z-53.2-493

Abmessungen
Gewicht netto: 114,37 kg
Gewicht brutto: 136,07 kg
Grundwasserbeständigkeit ab Unterkante Bodenteil: 3000
mm
Gefällesprung: 15 mm
Länge: 1379 mm
Breite: 1200 mm
Höhe: 785 mm
Verpackungsmaß Länge: 2000 mm
Verpackungsmaß Breite: 1300 mm
Verpackungsmaß Höhe: 950 mm

Behälter/Grundkörper
Nenndruck (PN): 10
Druckabgang (DN): 80
Druckabgang (DA): 90 mm
Gerinne: geschlossenes Durchgangsgerinne
Entlüftungsanschluss (DN): 70
Abstand Rohrsohle Auslauf zu Behälterboden: 120 mm
Abstand Rohrsohle Zulauf zu Behälterboden: 135 mm
Abstand Rohrsohle Zulauf zu Behälteroberkante: 645 mm
Auslauf Anzahl: 1
Auslauf Nennweite (DN): 150
Zulauf Nennweite (DN): 150
Zulauf Anzahl: 1
Lichte Weite Behälter (LW): 1000 mm
Lichte Weite Einstieg (LW): 800 mm
Nutzvolumen: 20 l
Behältervolumen: 65 l

Fördereinrichtung
Pumpe: SPF 3000-S3 EcoXL
Anzahl Pumpen: 1
Gewicht Pumpe: 24 kg
Anschlusstyp: Direktanschluss
Schutzklasse: I
Isolationsklasse: F
Cos phi - Leistungsfaktor: 0,89
Schutzart Pumpe: IP 68 (3m/48h)
Temperaturüberwachung: integriert
Förderguttemperatur (dauerhaft) max.: 40 °C
Förderleistung max.: 36 m³/h
Förderhöhe max.: 17,5 m
Drehzahl: 2845 U/min
Leistung P1: 3,2 kW
Leistung P2: 2,7 kW
Betriebsart: S3 - 50 %
Typ Anschlussleitung Pumpe: H07RN-F 7G 1,5 mm²
Laufrad Typ: Freistromrad
Freier Kugeldurchgang: 40 mm
Länge Netzanschlussleitung Pumpe: 10 m
Nennstrom: 5,4 A

Steuerung
Schaltgerät: Comfort Plus mit Redundanz
Motorschutz Schalter: ja
Leistung Standby: 5 W
Alarmgeber: optischer Sonde
Instrument Niveauerfassung: Tauchrohr
Art Niveauerfassung: pneumatisch
Schutzart Schaltgerät: IP 54
Betriebsspannung: 400 V
Anschlusstyp: Direktanschluss
Potentialfreier Kontakt: ja
GSM-Schnittstelle: ja
USB-Schnittstelle: ja
Logbuchfunktion: ja
Mehrzeilige Displayanzeige: ja
Batteriepufferung: ja
Selbstdiagnosesystem (SDS): ja
Erforderliche Absicherung Schaltgerät: 3 x C 16 A

oder Gleichwertig!
Menge: 1,000 St

**13.17 Schachtmodul LW 1000, Erdreich Zugang LW 600, 2130-2379 mm, Klasse A/B**
Schachtmodul LW 1000, Erdreich Zugang LW 600, 2130-2379
mm, Klasse A/B
Das Schachtmodul für die Nass- oder Trockenaufstellung
ist mit
montierten Steighilfen nach DIN EN 13101 und BGR 177,
allen
erforderlichen Dichtungen und Verbindungskeilen sowie
einem
Konus mit teleskopischem Aufsatzstück ausgestattet. Die
Zwischenstücke aus dauerhaft beständigem Kunststoff
(PE)
besitzen universale Anschlussmöglichkeiten. Durch das
modulare KESSEL-Baukastensystem kann der Aufbau mit
Zwischenstücken, Konus, Aufsatzstück und Abdeckung
flexibel
kombiniert werden.

Allgemeine Merkmale
Farbe: schwarz
Material: PE-HD
Norm: EN 13598-2
Einbausituation: Einbau ins Erdreich
Auslieferungszustand: in Teilen zur bauseitigen Montage
(Steighilfen sind werksseitig vormontiert)
Zulassung: Z-42.1-527
Dichtheit: tagwasserdicht

Abmessungen
Gewicht netto: 163 kg
Gewicht brutto: 196 kg
Grundwasserbeständigkeit ab Unterkante Bodenteil: 3000
mm
Einbautiefe: 2130 - 2379 mm
Art der Höhenverstellbarkeit: teleskopisches
Aufsatzstück
Länge: 1200 mm
Breite: 1200 mm
Verpackungsmaß Länge: 2400 mm
Verpackungsmaß Breite: 1200 mm
Verpackungsmaß Höhe: 2200 mm

Behälter/Grundkörper
Zulauf max. Anbohrung (DN): 150
Lichte Weite Behälter (LW): 1000 mm
Lichte Weite Einstieg (LW): 600 mm

Abdeckungsmerkmale
Abdeckungsart: Abdeckplatte rund
Abdeckung Material: Grauguss
Abdeckung Farbe: schwarz
Abdeckung Breite: 648 mm
Abdeckung Höhe: 95 mm
Abdeckung Länge: 648 mm
Oberfläche: Grauguss
Verriegelung: unverriegelt
Belastungsklasse: B 125 (EN 124)
Dichtheit: tagwasserdicht

oder Gleichwertig!
Menge: 1,000 St

**13.18 Freiluftsäule und Zubehör**
Freiluftsäule B: 590 mm, für Einbau Schaltgeräte
Freiluftsäule zum Einbau von Heizung und Druckleitung
außerhalb von Gebäuden, bestehend aus Sockel,
Schrankaufsatz sowie Montageplatte.

Abmessungen
Gewicht netto: 38 kg
Gewicht brutto: 45 kg
Breite: 590 mm
Höhe: 1740 mm
Verpackungsmaß Länge: 1200 mm
Verpackungsmaß Breite: 800 mm
Verpackungsmaß Höhe: 715 mm

Warnleuchte für Freiluftsäule
Warnleuchte inklusive Warngerät zur zusätzlichen
optischen
Anzeige von Störungen, für die Montage auf der
Freiluftsäule,
für den Anschluss an Schaltgeräte mit potentialfreiem
Kontakt.

Anschlusstyp: EU Stecker flach, 2-polig

Allgemeine Merkmale
Kabellänge: 2 m

Abmessungen
Gewicht netto: 1,22 kg
Gewicht brutto: 1,78 kg
Verpackungsmaß Länge: 370 mm
Verpackungsmaß Breite: 370 mm
Verpackungsmaß Höhe: 200 mm

Einbauset Thermostat, Hygrostat
Einbauset Thermostat / Hygrostat für den Einbau im
Freiluftsäule zur Reduzierung von Kondensatbildung.
Modul
bestehend aus Heizung, Thermostat und Hygrostat inkl.
Montageplatte.
Heizleistung: 30 W
Anschlusswerte: 110-240V AC 50/60 Hz

Abmessungen
Gewicht netto: 1,25 kg
Gewicht brutto: 1,43 kg
Verpackungsmaß Länge: 302 mm
Verpackungsmaß Breite: 302 mm
Verpackungsmaß Höhe: 61 mm

Kabelzubehör Verlängerung für Motor
Kabelverlängerungsset mit Schutzart IP 67 (Schutz gegen
zeitweiliges Eintauchen) passend für Motor

Allgemeine Merkmale
Kabellänge: 10 m

Abmessungen
Gewicht netto: 0,68 kg
Gewicht brutto: 0,72 kg
Verpackungsmaß Länge: 302 mm
Verpackungsmaß Breite: 302 mm
Verpackungsmaß Höhe: 61 mm

Kabelzubehör Verlängerung für Sonde
Kabelverlängerungsset mit Schutzart IP 67 (Schutz gegen
zeitweiliges Eintauchen) passend für Sonde

Allgemeine Merkmale
Kabellänge: 10 m

Abmessungen
Gewicht netto: 0,45 kg
Gewicht brutto: 0,73 kg
Verpackungsmaß Länge: 302 mm
Verpackungsmaß Breite: 302 mm
Verpackungsmaß Höhe: 61 mm

GSM Modem TeleControl für Comfort Schaltgeräte
230V/400V
GSM Modem TeleControl zur Verwendung mit Comfort
Schaltgeräten, zur Signalweiterleitung auf bis zu drei
Mobiltelefone inkl. Gehäuse, Netzteil und interner
Antenne,
ohne SIM Karte.
Quad-Band GSM 850/900/1800/1900 MHz
230 V / 50 Hz

Abmessungen
Gewicht netto: 0,98 kg
Gewicht brutto: 1,6 kg
Verpackungsmaß Länge: 360 mm
Verpackungsmaß Breite: 360 mm
Verpackungsmaß Höhe: 175 mm

Kompressor-Set zur Lufteinperlung
Kompressor-Set zur Lufteinperlung zur Verwendung in
Kombination mit Hebeanlagen und Pumpstationen mit
Drucksteuerung. Inklusive Druckschlauch 20 m und
Anschlussstück. Dient der Verhinderung von
Verschmutzungen,
Kompensierung von Undichtheiten und Vermeidung von
Kondensatbildung in Druckschläuchen über 10 m Länge.

Allgemeine Merkmale
Kabellänge: 2,5 m

Abmessungen
Gewicht netto: 1,43 kg
Gewicht brutto: 1,61 kg
Verpackungsmaß Länge: 360 mm
Verpackungsmaß Breite: 360 mm
Verpackungsmaß Höhe: 175 mm
Menge: 1,000 St

**13.19 Kabel NYY-J 5x2,5RE**
STLB-Bau 2025-10 053
Kabel DIN VDE 0276-603 (VDE 0276-603) NYY-J 5 x 2,5 RE,
Cu-Zahl 120.
Menge: 30,000 m

**13.20 Kabelschutzrohr PE-HD-Verbundrohr flexibel AD 160mm Ringbunde**
STLB-Bau 2025-04 051
Kabelschutzrohr als Verbundrohr aus PE-HD DIN 8075,
Maße
DIN 16961-1 in Sandwich-Bauweise, flexibel,
Nenn-Außendurchmesser 160 mm, in Ringbunden, Ausführung
gemäß Einzelbeschreibung,
Einzelbeschreibungs-Nr '
Verlegung Wasserdicht 0,5 bar
Verlegung in
Einzelrohrlänge ca. 4 bis 10m'
Menge: 30,000 m

*Hinweis*
Grundleitungen

**13.21 PP-MD Rohr DN 100 (SN 10)**
*** Bezugsbeschreibung
PP-MD Rohr DN 100

Abwasserkanal DIN EN 1610 für Schmutzwasser,
aus mineralverstärkten Polypropylen-Rohren (PP-MD),
Vollwandrohr nach DIN EN 14758,
mit Muffenverbindung, DN 100,
Nenn-Ringsteifigkeit SN 10, DIN EN ISO 9969.
Geeignet für das Einleiten von heißen, flüssigen
Medien mit
folgender Temperaturbeständigkeit:
dauerhaft bis +90°C,
Verlegung DIN EN 1610, in vorh. Gräben abgeböscht,
Bettung wird gesondert vergütet, Form- und
Verbindungsstücke
werden gesondert vergütet.
Menge: 30,000 m

**13.22 PP-MD Rohr DN 125 (SN 10)**
*** wie Position 13.21
PP-MD Rohr, SN 10, DN 125.
Menge: 22,000 m

**13.23 PP-MD Rohr DN 150 (SN 10)**
*** wie Position 13.21
PP-MD Rohr, SN 10, DN 150.
Menge: 106,000 m

**13.24 PP-MD Rohr DN 200 (SN 10)**
*** wie Position 13.21
PP-MD Rohr, SN 10, DN 200.
Menge: 5,000 m

**13.25 PP-MD Abzweig, DN 100**
*** Bezugsbeschreibung
Abzweig DN 100

Einfachabzweig
Nennweite Hauptrohr
DN 100
Nennweite Abzweig
DN 100, 45°,
mit zwei Muffen mit Gummiring,
für vorab angebotene Rohrleitung aus PP.
Menge: 7,000 St

**13.26 PP-MD Abzweig, DN 125**
*** wie Position 13.25
Abzweig DN 125
Nennweite Hauptrohr
DN 125
Nennweite Abzweig
DN 100 bis DN 125, 45°.
Menge: 5,000 St

**13.27 PP-MD Abzweig, DN 150**
*** wie Position 13.25
Abzweig DN 150
Nennweite Hauptrohr
DN 150
Nennweite Abzweig
DN 100 bis DN 160, 45°.
Menge: 5,000 St

**13.28 PP-MD Bogen DN 100**
*** Bezugsbeschreibung
PP-MD Bogen DN 100

bis 45°,
mit einer Muffe mit Gummiring,
für vorab beschriebene Rohrleitung
aus PP-MD, DN 100.
Menge: 10,000 St

**13.29 PP-MD Bogen DN 125**
*** wie Position 13.28
Bogen DN 125.
Menge: 4,000 St

**13.30 PP-MD Bogen DN 150**
*** wie Position 13.28
Bogen DN 150.
Menge: 2,000 St

**13.31 PP-MD Passtück DN 100**
*** Bezugsbeschreibung
PP-MD Passtück DN 100

für vorab beschriebene Rohrleitung aus PP-MD,
für Leitungslängen kleiner 50cm,
für Passlängen, DN 100.
Menge: 10,000 St

**13.32 PP-MD Passtück DN 125**
*** wie Position 13.31
Passstück DN 125.
Menge: 5,000 St

**13.33 PP-MD Passtück DN 150**
*** wie Position 13.31
Passstück DN 150.
Menge: 3,000 St

**13.34 PP-MD Passtück DN 200**
*** wie Position 13.31
Passstück DN 200.
Menge: 2,000 St

**13.35 PP-MD Muffenstopfen DN 100**
*** Bezugsbeschreibung
PP-MD Muffenstopfen DN 100

für vorab beschriebene Rohrleitung
aus PP-MD, DN 100.
Menge: 5,000 St

**13.36 PP-MD Muffenstopfen DN 125**
*** wie Position 13.35
Muffenstopfen DN 125.
Menge: 5,000 St

**13.37 PP-MD Muffenstopfen DN 160**
*** wie Position 13.35
Muffenstopfen DN 160.
Menge: 5,000 St

**13.38 Anschluss an bestehende Rohrleitungsspitze DN 100/160 (SN10)**
*** Bezugsbeschreibung
Anschluss an bestehenden Rohrleitungsspitze aus PP-MD
(SN
10)
DN 160, mit vorab angebotenen PP-MD (SN10) Rohr DN 100,
einschließlich aller erforderlichen Form-, Übergangs-
und
Verbindungsstücke.
Menge: 8,000 St

**13.39 Anschluss an bestehende Rohrleitungsspitze DN 125/160 (SN10)**
*** wie Position 13.38
Anschluss an bestehenden Rohrleitungsspitze aus PP-MD
(SN
10)
DN 160, mit vorab angebotenen PP-MD (SN10) Rohr DN 125.
Menge: 4,000 St

**13.40 Anschluss an bestehende Rohrleitungsspitze DN 150/150 (SN10)**
*** wie Position 13.38
Anschluss an bestehenden Rohrleitungsspitze aus PP-MD
(SN
10)
DN 150, mit vorab angebotenen PP-MD (SN10) Rohr DN 150.
Menge: 2,000 St

*Hinweis*
Wiederherstellung

**13.41 Nische schließen Beton C20/25 20000-25000cm2 T 25-30cm**
STLB-Bau 2025-10 012
Nische schließen, Ausführung in der Bodenplatte,
mit Beton, C 20/25 DIN 1045-2, Querschnitt über 20000
bis
25000 cm2, Tiefe über 25 bis 30 cm, Arbeitshöhe bis
3,5 m.
Menge: 30,000 St

*Hinweis*
Nahwärmeleitung Kinderhaus

**13.42 Flexibles Mantelrohr außen PE Wärmedämm. Innenrohr PE-X Diffusionssperre glatt PN6 DN/OD40 AD 160mm T bis 1,25m**
STLB-Bau 2025-10 041
Flexible Kunststoffmantelrohrleitung, für
Erdverlegung, mit
PE-Außenmantel, mit Wärmedämmung, Wärmeleitfähigkeit
0,032 W/(mK), bei einer Mitteltemperatur von 50 Grad
C, glattes
Innenrohr aus Polyethylen PE-X mit Diffusionssperre,
Nenndruck 0,6 MPa (6 bar), Einzelrohrleitung,
Außendurchmesser Innenrohr DN/OD 40, Mantelrohr
Außendurchmesser 160 mm, Form- und Verbindungsstücke
werden gesondert vergütet, Verlegung in vorh. Gräben,
abgeböscht, Graben-/Baugrubentiefe bis 1,25 m.
Menge: 18,000 m

*Hinweis*
Sonstiges

**13.43 Suchschachtung im Gebäude zur Freilegung von Bestandsleitungen**
Herstellen einer punktuellen Suchschachtung im Gebäude
zur
Freilegung von Bestandsleitungen unterhalb der
Bodenplatte,
einschließlich Sägeschnitte, Aufbruch der Bodenplatte,
Aushub,
Freilegen der Leitung, Zwischenlagerung, Verfüllung und
Verdichtung sowie Abtransport und Entsorgung des
Materials.
Ausführung unter beengten Verhältnissen im Bestand.
Tiefe bis 1 m unter Standnivau, Sohlenbreite über 0,5
bis 1,0 m
Menge: 2,000 St

**13.44 Herstellung Hauseinführung**
Fachgerechte Herstellung einer Hauseinführung für eine
PE-Leitung einschließlich druckwasserdichter
Abdichtung und
Montage einer Innenarmatur.

Ausführung und Normen:
Die Ausführung erfolgt gemäß DIN 18533, DIN 1988, DVGW
W
400-1 und GW 301. Die Durchführung muss dauerhaft gas-
und
wasserdicht gegenüber drückendem Wasser sein.

Leistungsumfang:

Herstellen der Wanddurchführung mittels Kernbohrung
(Durchmesser passend zum Dichtsystem).

Lieferung und Einbau einer Ringraumdichtung.

Einziehen der PE-Leitung und spannungsfreie Verlegung
im
Bereich der Einführung.

Erdarbeiten: Freilegen der Gebäudewand im
Einführungsbereich, Herstellen eines fachgerechten
Sandbetts
für die Leitung sowie schichtenweise Verfüllung und
Verdichtung der Baugrube.

Armatur und Innenmontage:

Lieferung und fachgerechte Montage einer Absperrarmatur
(Kugelhahn oder Schieber nach DVGW-Zulassung) als erste
Absperreinheit hinter der Mauerdurchführung.

Montage einer stabilen Wandhalterung (Festpunkt), um
mechanische Belastungen der Leitung von der Abdichtung
fernzuhalten.

Fachgerechte Anbindung der PE-Leitung mittels
E-Schweißmuffe unter Beachtung der
Längskraftschlüssigkeit.

Nebenleistungen:

Gestellung aller erforderlichen Bohrgeräte,
Kernbohrmaschinen
und Montagehilfsmittel.
Menge: 3,000 St

**13.45 Kopfloch 1,5 x 1,5 m**
Erstellung und Verfüllen eines Kopfloches
(BxTxH ca.1,5 x 1,5 x 2,5 m) in einer Grünfläche inkl.
Entfernung des Bewuchses und fachgerechter
Bodenwiederherstellung
Menge: 1,000 St

**13.46 Ringspaltverpressung, zementgebunden**
Fachgerechtes Verpressen des Ringspaltes zwischen
Mediumrohr/Schutzrohr und Bauwerk mit einer geeigneten,
schrumpffreien zementgebundenen Suspension (z. B.
Dämmer)
oder einem gleichwertigen Injektionsstoff.

Ausführung und Normen:
Die Arbeiten sind gemäß den allgemein anerkannten
Regeln
der Technik, der DIN EN 12715 sowie der DIN 18533 (bei
Anforderungen an die Wasserundurchlässigkeit)
auszuführen.
Die Materialauswahl muss auf die chemische
Beständigkeit
gegenüber dem anstehenden Grundwasser und Boden
abgestimmt sein.

Leistungsumfang:

Vorbereiten der Verpressstellen, inkl. Einbau von
Injektionspackern, Entlüftungsleitungen und druckfester
Abdichtung der Spaltöffnungen (Abschalung).

Fachgerechtes Anmischen und Einbringen des
Verpressmaterials im Niederdruckverfahren.

Sicherstellung einer vollständigen, hohlraumfreien
Verfüllung
des gesamten Ringspaltvolumens. Der Verpressvorgang
ist erst
beendet, wenn das Material an der höchsten Stelle der
Entlüftungsleitung blasenfrei austritt.

Kontrolle und Dokumentation:

Kontinuierliche Überwachung von Verpressdruck und
Materialverbrauch.

Sicherstellung, dass durch den Verpressdruck keine
Lageveränderung der Leitung (Aufschwimmen oder
Verschieben) eintritt.

Nebenleistungen:
Vorhalten aller Geräte, Pumpen, Schläuche und Mischer.
Reinigung der Baustelle von Zementschlämmen sowie
fachgerechter Rückbau der Packer und
oberflächenbündiges
Verschließen der Injektionsöffnungen.
Menge: 1,000 m³

**13.47 Deckenaussparung 400x400 mm herstellen**
Herstellen einer Deckenaussparung in einer
Stahlbetondecke,
Abmessung 400 × 400 mm.

Ausführung gemäß den allgemein anerkannten Regeln der
Technik unter Beachtung der DIN EN 1992-1-1 in
Verbindung
mit DIN 1045-1 sowie der DIN EN 4102 hinsichtlich
brandschutztechnischer Anforderungen.

Die Leistung umfasst das fachgerechte Anreißen der
Aussparung, das Schneiden oder Bohren der
Stahlbetondecke
mittels geeigneter Verfahren, den erschütterungsarmen
und
statisch unbedenklichen Abbruch des ausgeschnittenen
Bereichs sowie die ordnungsgemäße Entsorgung des
anfallenden Materials gemäß den geltenden
abfallrechtlichen
Vorschriften.

Einschließlich Säubern und Nachbearbeiten der
Schnittkanten
sowie aller erforderlichen Nebenarbeiten und
Schutzmaßnahmen, insbesondere zum Schutz angrenzender
Bauteile und zur Vermeidung von Staub- und
Lärmemissionen.
Einschließlich einer sofortigen, tragfähigen und
unfallsicheren
Abdeckung der Öffnung gemäß UVV

Die Ausführung hat unter Berücksichtigung der
statischen
Erfordernisse sowie der brandschutztechnischen
Vorgaben zu
erfolgen. Erforderliche Abstimmungen mit der
Tragwerksplanung und Bauleitung sind in die Leistung
einzubeziehen.
Menge: 2,000 St

**13.48 Dachausparung 400 × 400 mm, regendicht verschließen**
Herstellen einer Aussparung in einer bestehenden
Stahlbeton-Dachkonstruktion, Abmessung 400 × 400 mm,
inkl.
Durchdringung des kompletten Dachaufbaus (Dampfsperre,
Dämmung, Abdichtungslagen).

Ausführung und Normen:
Erbringung der Leistung gemäß DIN EN 1992-1-1, DIN
1045-1
(Statik) sowie DIN 18531 (Dachabdichtung). Bei
Arbeiten an der
Abdichtung ist zudem das Fachregelwerk des Deutschen
Dachdeckerhandwerks zu beachten.

Leistungsumfang:

Fachgerechtes Freilegen des Dachaufbaus im Bereich der
Aussparung. Die bestehende Dachabdichtung ist so
zurückzuschlagen oder zu sichern, dass ein
fachgerechter
späterer Anschluss möglich ist.

Erschütterungsarmes Herstellen der Betonöffnung mittels
Diamant-Schneid- oder Bohrverfahren. Wichtig: Beim
Nassschneiden ist das anfallende Schlämmwasser sofort
abzusaugen, um ein Eindringen in die Dämmung oder das
Gebäudeinnere zu verhindern.

Kontrollierter Ausbau und Abtransport des Betonkerns
sowie
der Dämmstoffe; ordnungsgemäße Entsorgung gemäß
abfallrechtlichen Vorschriften.

Notabdichtung und Sicherheit:

Sofortige Herstellung eines regendichten
Notverschlusses nach
dem Ausschneiden. Dieser muss windgebietsabhängig
standsicher und fachgerecht an die vorhandene
Dachabdichtung (z. B. durch Kalt- oder
Heißverklebung/Anflanschen) angebunden werden, um
Hinterläufigkeit bei Niederschlag sicher
auszuschließen.

Die Ausführung muss so erfolgen, dass die
Notabdichtung für
die spätere Montage (z. B. Dachsockel für Lüfter)
schadensfrei
und ohne großen Aufwand rückgebaut werden kann.

Herstellung einer unfallsicheren Abdeckung/Umwehrung
der
Öffnung gemäß UVV (DGUV-Vorschriften für Arbeiten auf
Dächern).

Statik:
Die Arbeiten dürfen erst nach schriftlicher Freigabe
durch den
Tragwerksplaner erfolgen.
Menge: 1,000 St

**13.49 Punktuelle Sanierung Rohrbruch Grundleitung**
Sanierung eines lokal begrenzten Rohrbruchs an einer
bestehenden Grundleitung im Außenbereich.

Ausführung gemäß den anerkannten Regeln der Technik
sowie
unter Beachtung der einschlägigen Normen und
Vorschriften,
insbesondere:
DIN 18300 Erdarbeiten
DIN 18306 Entwässerungskanalarbeiten
DIN EN 1610 Verlegung und Prüfung von Abwasserleitungen
und Kanälen
DIN 1986 Entwässerungsanlagen für Gebäude und
Grundstücke
DWA-A 139 Einbau und Prüfung von Abwasserleitungen und
-kanälen
sowie unter Einhaltung aller einschlägigen
Unfallverhütungs und
Arbeitsschutzvorschriften

Leistungsumfang:
Freilegen der Schadstelle einschließlich erforderlicher
Erdarbeiten und ggf. Sicherung der Baugrube
Ausbauen und fachgerechtes Entsorgen des beschädigten
Rohrabschnitts
Liefern und Einbauen eines neuen Rohrstücks
einschließlich
aller erforderlichen Verbindungselemente und
Dichtungen,
passend zum vorhandenen Rohrsystem
Herstellen der fachgerechten Anschlüsse an die
Bestandsleitung unter Berücksichtigung von Lage,
Gefälle und
Dichtheit
Durchführung einer Dichtheitsprüfung im reparierten
Bereich,
sofern erforderlich
Wiederverfüllung des Leitungsgrabens mit geeignetem
Material
sowie lagenweises Verdichten gemäß den technischen
Anforderungen
Wiederherstellung der Oberfläche entsprechend dem
ursprünglichen Zustand
Menge: 1,000 St

**13.50 Erschwernisse bei Kreuzungen**
Erschwernisse bei Kreuzungen der Baugrube bzw.
Unterfahren
von Versorgungsleitungen und Kabel gleich welcher
Werkstoff,
wenn hierfür Sicherungsarbeiten wie Durchbohren des
Erdmaterials unter der Rohrsohle einschl. erforderlich
sind.
Unterholz oder Aufhängen der Rohre notwendig werden.
Leistung einschließlich Wiedereinfüllen der
Kreuzungsstelle und
Wiederherstellen des Zustandes,
sowie Lieferung der erforderl. Materialien.
Schräg verlaufende Leitungen zählen bis 5,0 m freie
Länge als
eine Kreuzung, bis 10,0 m als zwei Kreuzungen usw.
Mehrere Leitungen innerhalb einer Breite und Höhe von
50 cm
zählen als eine Kreuzung.
Menge: 6,000 St

**13.51 Baustelleneinrichtung**
Ausführung für sämtliche in der Leistungsbeschreibung
aufgeführten Leistungen.

Folgende Leistungen gehören im Mindestmaß zu der
Leistung
des Einrichtens der Baustelle des AN (gilt für alle
Leistungen
des AN):
- Container, Tagesunterkünfte und Sonstiges des AN,
maximal
  zulässige Fläche für Container des AN ca. 100 m2
- Hubzeuge, Fördereinrichtungen, Montagehilfmittel,
  Montageverbände des AN nebst zugehörigen
  Zuwegungen/Fundamenten/Aufstellflächen etc.,
- herrichten Kranstellfläche(n) und der Baukräne sowie
deren
  Fundamentierung,
- alle Materialien und Zubehörteile, die nicht extra
genannt sind,
aber
  zur fertigen Leistung gehören
- alle Arbeits- und Schutzgerüste, Schutzvorrichtungen
wie
Netze usw.,
  Umwehrungen, Abstützungen und sonstigen
Hilfskonstruktionen etc.
  des AN,
- alle Geräte des AN,
- Medienversorgung aller Geräte und Maschinen des AN,
- für die eigenen Leistungen benötigte Baustrom- und
  Bauwasseranschlüsse mit zugehörigen Zählern für den
nicht
  vom AG übernommenen Verbrauch für
Aufenthaltscontainer
des
  AN und Verbrauchsablesungen mit der
Objektüberwachung.

Die Ausführung ist mit der Objektüberwachung
abzustimmen.

Es wird darauf hingewiesen, dass sämtliche Konzepte
des AN
zur Einrichtung der Baustelleneinrichtung des AN und
zum
Rückbau dieser Baustelleneinrichtungen (v. a. bzgl.
Containern)
entsprechend der unterschiedlichen Bauzustände etc. zu
berücksichtigen sind.

Die Vergütung zum Einrichten der Baustelle erfolgt
erst nach
tatsächlich umfänglicher Ausführung; als Zeitpunkt
wird die
funktionsfähige Errichtung der stationären Kräne
definiert.
Menge: 1,000 St

**13.52 Bestandspläne auf Papier und Datenträger in 3-facher Ausfertigung**
Bestandspläne auf Papier und Datenträger

für alle verlegten und vermessenen:
   - Schmutzwassergrundleitungen
   - Leerrohre
   - Kühlwasserleitungen
   - Druckleitungen
   - Zisternen-Zu- und Ableitungen
   - usw.

Die Bestandspläne sind wie folgt in 3-facher
Ausfertigung mit
der Bestandsdokumentation abzugeben:

-  Vermessene Bestandspläne über Führung von
  Leitungen, Kanälen und Trassen auf Papier

-  Vermessene Bestandspläne wie vor beschrieben,
jedoch  als
cad - file im Format *.dwg und *.pdf auf
  Datenträger (USB-Stick).
  Die Struktur der Ausführungspläne muss beibehalten
  werden, insbesondere die Layerstruktur, externe
  Referenzen, Zeichnungseinheit, Einfügepunkt und
  die Dateinamenskonvention

-  Bestandspläne auf Papier und als PDF-Datei (auf
  USB-Stick) mit eingearbeiteter Fotodokumentation,
  von allen verlegten TGA-Leitungen, welche in der
  Bodenplatte, der Betonvoute oder im Erdreich verlegt
wurden, zur eindeutigen Dokumentation in Bezug auf
  Lage sowie Verlegung.
  Die auf den Fotos verwendete Nummerierung
  ist in den Plänen zu übernehmen und dort
  einzutragen.
Menge: 1,000 St

**13.53 Fotodokumentation der erdverlegten Schmutzwassergrundleitungen**
Fotodokumentation

der erdverlegten Schmutzwassergrundleitungen, zur
eindeutigen Dokumentation in Bezug auf Lage sowie
Verlegung.

An folgenden Stellen sind im offenen Graben u.a.
zwingend
Fotos zu erstellen:
- an allen Grundleitungsanschlüssen
- an allen Einbauteilen
- an allen Abweigen
- an allen Abstürzen

Die Bilder sind an den jeweiligen Positionen in die
vermessenen
Bestandspläne einzuarbeiten.
Die Fotos sind zusätzlich auf Datenträger und auf
Fotopapier
der Dokumentation beizulegen.
Menge: 1,000 St

**13.54 Veranlassen und Mitwirken Grundleitungsprüfungen**
Veranlassen und Mitwirken Grundleitungsprüfungen

Sämtliche verlegten Grundleitungen werden umfassend
geprüft. Dies geschieht durch einen vom AG gestellten
externen Dienstleister.
Hierbei werden u.a. folgende Arbeiten durchgeführt:
- Dichtheitsprüfungen
- Spülen der Rohrleitungen
- Inspektion der Leitungen mittels Kamerabefahrung

Die Prüfungen sind zwingend nach dem Verfüllen der
Rohrleitungsgräben und vor den Betonierarbeiten
durchzuführen. Der AN ist hier eigenverantwortlich für
eine frühzeitige Terminabstimmung mit dem Bauherren
bzw. dessem Diestleister zuständig.

Die Position vergütet das Mittwirken bei allen
Prüfungen sowie die Veranlassung und
Terminkoordination.
Menge: 1,000 St

**13.55 Vermessung der erdverlegten Rohrleitungsstrassen**
Vermessung der Rohrleitungstrassen

aller erdverlegten Schmutzwasserleitungen unter der
Bodenplatte sowie im Außenbereich, einschließlich
anfertigen
von eingemessenen Bestandsplänen für Grundriss und
Höhenlage.
Die Einmesspläne sind an allen Eckpunkten zu
positionieren.
Alle Leitungseckpunkte sind bezogen auf das Bauwerk
einzumessen und zu bemaßen.
Als Grundlagenpläne sind die Ausführungspläne zu
verwenden.
Menge: 1,000 St

*Hinweis*
Vorbemerkungen zu Stundenlohnarbeiten
Mit der Angebotsunterschrift erklärt der Bieter, dass
die Verechnungssätze für die Stundenlohnarbeiten unter
Beachtung der preisrechtlichen Vorschriften ermittelt
wurden und unabhängig von der Zahl der abgerechneten
Stunden gelten.
In den Stundenverrechnungssätzen sind außer den Lohn-
und
Gehaltskosten und Gemeinkostenanteilen die
Sozialkassenbeiträge, vermögenswirksamen Leistungen,
sowie sämtliche Lohn- und Gehaltsnebenkosten enthalten.
Ferner beinhalten diese die Fahrt-, Wege- und
Reisekostenanteile, Auslösungen, Rüstzeit- und
Kleinwerkzeugkosten.
Aufwand- und Zeitkosten für Fahrten zwischen
Betriebsgelände und Baustelle können nur anerkannt
werden, wenn die betreffenden Fahrten ausschließlich
zur Ausführung von Stundenlohnarbeiten durchgeführt
wurden.
Polier-, bzw. Vorarbeiter-Einsatzstunden für Kontrolle,
Einweisung und Abrechnungsbearbeitung von
Stundenlohnarbeiten werden nicht vergütet.
Stundenlohnarbeiten gelten grundsätzlich als "Leistung
nach besonderer Anordnung des AG"

**13.56 Stundensatz Vorarbeiter**
Arbeiten, welche nicht in den Positionen erfasst sind
und gegen
Nachweis und auf Anweisung der örtlichen Bauleitung zur
Ausführung kommen.
Die Regiestunden sind spätestens am nächsten
Arbeitstag zur
Unterschrift vorzulegen.
Menge: 5,000 Std

**13.57 Stundensatz Facharbeiter**
Arbeiten, welche nicht in den Positionen erfasst sind
und gegen
Nachweis und auf Anweisung der örtlichen Bauleitung zur
Ausführung kommen.
Die Regiestunden sind spätestens am nächsten
Arbeitstag zur
Unterschrift vorzulegen.
Menge: 5,000 Std

**13.58 Stundenlsatz Montagehelfer**
Arbeiten, welche nicht in den Positionen erfasst sind
und gegen
Nachweis und auf Anweisung der örtlichen Bauleitung zur
Ausführung kommen.
Die Regiestunden sind spätestens am nächsten
Arbeitstag zur
Unterschrift vorzulegen.
Menge: 5,000 Std

### Titel 14 Regenwasserzisterne (HLS)

*Hinweis*
Erdarbeiten außen

**14.1 Boden Graben lösen lagern geböschte Wände Sohlen-B 0,9-1m T bis 3m SU**
STLB-Bau 2025-10 002
Boden der Gräben, profilgerecht lösen, seitlich
lagern, Abfall ist
nicht gefährlich, Werte gemäß Ersatzbaustoffverordnung
2023
sind eingehalten, Charakterisierung Bodenmaterial
Klasse BM-0
Lehm, Schluff nach EBV 2023, Anlage 1, Tabelle 3, mit
geböschten Wänden, Breite der Sohle über 0,9 bis 1 m,
Aushubtiefe bis 3 m,
Homogenbereich 1, mit einer Bodengruppe, Bodengruppe 1
SU
DIN 18196 (Sand-Schluff-Gemisch), Tiefe oberer
Horizont des
Homogenbereiches von 0 m, Tiefe unterer Horizont des
Homogenbereiches bis 2 m,
Baumaßnahme der Geotechnischen Kategorie 1 DIN 4020,
Mengenermittlung nach Aufmaß an der Entnahmestelle.
Menge: 50,000 m3

**14.2 Rohrgraben verfüllen und verdichten maschinell**
Verfüll- und Verdichtungsarbeiten,
lagenweises Verfüllen von Gräben,
vollständig maschinell eingefüllt und verdichtet.
profilgerecht, mit Liefermaterial,
Mineralgemisch 0/32-0/45,
lagenweise verdichten, Verdichtungsgrad DPr 100%,
Einbauhöhen bis 0,50 m.
Vergütung erfolgt nur dann, wenn die ausdrückliche,
schriftliche
Zustimmung der Objektüberwachung vorliegt.

Der Nachweis der Verdichtungsqualität ist vom AN
mittels
Lastplattenversuch zu führen und anschließend der
Objektüberwachung vorzulegen.
Die Abrechnung dieser Verdichtungsnachweise erfolgt
über
eine gesonderte Position.
Menge: 30,000 m3

**14.3 Sand Leitungszone Rohr einbauen verdichten D 20cm Sohlen-B 0,9-1m**
STLB-Bau 2025-10 002
Sand, natürliche Gesteinskörnung TL Gestein, liefern,
für
Leitungszone von Rohrleitungen, bestehend aus Bettung,
Seitenverfüllung und Abdeckung, DIN EN 1610,
profilgerecht
einbauen und verdichten, in Graben für
Wasserversorgungsleitung, Schichtdicke 20 cm, Breite
der
Sohle über 0,9 bis 1 m.
Menge: 30,000 m

**14.4 Baugrube für Regenwasserzisterne herstellen**
Aushub für Schachtbauwerke Regenwasserzisterne
in 0,00  3,50 m Tiefe in Böden, Durchmesser 2,5 - 3,00
m, gem.
DIN 18300, VOB, Teil C,
neueste Fassung, Homogenbereiche B1  B5 (Bodenklassen
14), einschließlich Aushub und Planum.

Herstellen einer Bettungsschicht gem. Herstellervorgabe
auf der Baugrubensohle ist einzurechnen.

Mengenermittlung nach Aufmaß an der Entnahmestelle,
nicht
gelockert.
Menge: 1,000 St

**14.5 Wasserhaltung durchführen**
Wasserhaltung zur Sicherstellung trockener Baugruben
während sämtlicher Erdarbeiten herstellen, vorhalten,
betreiben
und zurückbauen. Einschließlich aller erforderlichen
Maßnahmen zur Absenkung, Ableitung und ggf. Reinigung
von
Grund-, Schichten- und Oberflächenwasser.

Ausführung gemäß den anerkannten Regeln der Technik
sowie
unter Beachtung der einschlägigen Normen und
Vorschriften,
insbesondere:
DIN 18305 Wasserhaltungsarbeiten
DIN 4124 Baugruben und Gräben

Die Leistung umfasst insbesondere:
Einrichten der Wasserhaltungsanlage mit erforderlichen
Pumpen, Leitungen, Filtern, Brunnen oder
Wellpointanlagen je
nach örtlichen Gegebenheiten.
Kontinuierlicher Betrieb und Überwachung der Anlage
über die
gesamte Dauer der Erdarbeiten.
Ableitung des geförderten Wassers entsprechend den
behördlichen Vorgaben und wasserrechtlichen
Bestimmungen.
Sicherstellung der Funktionsfähigkeit auch bei
wechselnden
Wasserständen und Witterungsverhältnissen.
Vorhalten von Reserveaggregaten zur Gewährleistung
eines
unterbrechungsfreien Betriebs.
Rückbau und Entfernung sämtlicher Anlagen nach
Beendigung
der Maßnahme.
Menge: 5,000 d

*Hinweis*
Zu- und Ablaufleitungen

**14.6 PP-MD Rohr DN 100 (SN 10)**
PP-MD Rohr DN 100

Abwasserkanal DIN EN 1610 für Schmutzwasser,
aus mineralverstärkten Polypropylen-Rohren (PP-MD),
Vollwandrohr nach DIN EN 14758,
mit Muffenverbindung, DN 100,
Nenn-Ringsteifigkeit SN 10, DIN EN ISO 9969.
Geeignet für das Einleiten von heißen, flüssigen
Medien mit
folgender Temperaturbeständigkeit:
dauerhaft bis +90°C,
Verlegung DIN EN 1610, in vorh. Gräben abgeböscht,
Bettung wird gesondert vergütet, Form- und
Verbindungsstücke
werden gesondert vergütet.
Menge: 30,000 m

**14.7 PP-MD Abzweig, DN 100**
Abzweig DN 100

Einfachabzweig
Nennweite Hauptrohr
DN 100
Nennweite Abzweig
DN 100, 45°,
mit zwei Muffen mit Gummiring,
für vorab angebotene Rohrleitung aus PP.
Menge: 2,000 St

**14.8 PP-MD Bogen DN 100**
PP-MD Bogen DN 100

bis 45°,
mit einer Muffe mit Gummiring,
für vorab beschriebene Rohrleitung
aus PP-MD, DN 100.
Menge: 20,000 St

**14.9 PP-MD Passtück DN 100**
PP-MD Passtück DN 100

für vorab beschriebene Rohrleitung aus PP-MD,
für Leitungslängen kleiner 50cm,
für Passlängen, DN 100.
Menge: 5,000 St

**14.10 PP-MD Muffenstopfen DN 100**
PP-MD Muffenstopfen DN 100

für vorab beschriebene Rohrleitung
aus PP-MD, DN 100.
Menge: 2,000 St

**14.11 Anschluss an bestehende Rohrleitungsspitze DN 100/160 (SN10)**
Anschluss an bestehenden Rohrleitungsspitze aus PP-MD
(SN
10)
DN 160, mit vorab angebotenen PP-MD (SN10) Rohr DN 100,
einschließlich aller erforderlichen Form-, Übergangs-
und
Verbindungsstücke.
Menge: 2,000 St

*Hinweis*
Einbau Bauwerke

**14.12 Regenwasserzisterne im Außenbereich liefern und setzen**
Zisterne in offener Baugrube einsetzen, ausrichten und
verfüllen.

Regenwasserzisterne aus Stahlbetonfertigteilen,
bestehend aus
- monolithischem Grundkörper nach DIN 4034 T2
  mit werkseitig einbetonierter Auslaufmuffe DN/DA 110
  Beton C 40/50, Wandstärke 10 cm, Bodenstärke 12 cm
- Konus SH-F, Bauhöhe 600 mm, Einstiegsöffnung 625 mm
  mit zwei Zulaufmuffen und einer Versorgungsmuffe
  jeweils DN/DA 110 mm
- Schachtabdeckung Klasse B ohne Lüftung
- zwei Ausgleichsringen verschiebesicher 100 mm
- Filterkorb mit Zulaufrohr
- Überlaufsiphon mit Tierschutz

liefern frei Baustelle und gemäß Herstellervorgabe
komplett
versetzen und montieren,
inkl. aller Nebenarbeiten

Nutzvolumen: ca. 10.500 ltr.
Außendurchmesser: ca. 2.700 mm
Innendurchmesser: ca. 2.500 mm
Einbautiefe: ca. 3.000 mm
Gesamtgewicht: ca. 8.250 kg

Fabrikat/Typ:
FUCHS Aqualith Simplex mit Zubehör
oder gleichwertig
Menge: 1,000 St

**14.13 Kabelschutzrohr PE-HD-Verbundrohr flexibel AD 110mm Ringbunde**
Kabelschutzrohr als Verbundrohr aus PE-HD DIN 8075,
Maße
DIN 16961-1 in Sandwich-Bauweise, flexibel,
Nenn-Außendurchmesser 110 mm, in Ringbunden, Ausführung
gemäß Einzelbeschreibung,
Einzelbeschreibungs-Nr
Verlegung Wasserdicht 0,5 bar
Verlegung in
Einzelrohrlänge ca. 4 bis 10m
Menge: 30,000 m

*Hinweis*

**14.14 Suchschachtung zur Freilegung von Bestandsleitungen**
Herstellen einer punktuellen Suchschachtung außerhalb
des
Gebäudes zur Freilegung von Bestandsleitungen
einschließlich Aushub, Freilegen der Leitung,
Zwischenlagerung, Verfüllung und Verdichtung sowie
Abtransport und Entsorgung des Materials.

Tiefe bis 1 m unter Standnivau, Sohlenbreite über 0,5
bis 1,0 m
Menge: 2,000 St

**14.15 Kopfloch 1,5 x 1,5 m**
Erstellung und Verfüllen eines Kopfloches
(BxTxH ca.1,5 x 1,5 x 2,5 m) in einer Grünfläche inkl.
Entfernung des Bewuchses und fachgerechter
Bodenwiederherstellung
Menge: 2,000 St

**14.16 Erschwernisse bei Kreuzungen**
Erschwernisse bei Kreuzungen der Baugrube bzw.
Unterfahren
von Versorgungsleitungen und Kabel gleich welcher
Werkstoff,
wenn hierfür Sicherungsarbeiten wie Durchbohren des
Erdmaterials unter der Rohrsohle einschl. erforderlich
sind.
Unterholz oder Aufhängen der Rohre notwendig werden.
Leistung einschließlich Wiedereinfüllen der
Kreuzungsstelle und
Wiederherstellen des Zustandes,
sowie Lieferung der erforderl. Materialien.
Schräg verlaufende Leitungen zählen bis 5,0 m freie
Länge als
eine Kreuzung, bis 10,0 m als zwei Kreuzungen usw.
Mehrere Leitungen innerhalb einer Breite und Höhe von
50 cm
zählen als eine Kreuzung.
Menge: 5,000 St

**14.17 Fotodokumentation der erdverlegten Zisternenleitungen**
Fotodokumentation

der erdverlegten Zisternenleitungen, zur eindeutigen
Dokumentation in Bezug auf Lage sowie  Verlegung.

An folgenden Stellen sind im offenen Graben u.a.
zwingend
Fotos zu erstellen:
- an allen Grundleitungsanschlüssen
- an allen Einbauteilen
- an allen Abweigen
- an allen Abstürzen

Die Bilder sind an den jeweiligen Positionen in die
vermessenen
Bestandspläne einzuarbeiten.
Die Fotos sind zusätzlich auf Datenträger und auf
Fotopapier
der Dokumentation beizulegen.
Menge: 1,000 St

**14.18 Veranlassen und Mitwirken Grundleitungsprüfungen**
Veranlassen und Mitwirken Grundleitungsprüfungen

Sämtliche verlegten Grundleitungen werden umfassend
geprüft. Dies geschieht durch einen vom AG gestellten
externen Dienstleister.
Hierbei werden u.a. folgende Arbeiten durchgeführt:
- Dichtheitsprüfungen
- Spülen der Rohrleitungen
- Inspektion der Leitungen mittels Kamerabefahrung

Die Prüfungen sind zwingend nach dem Verfüllen der
Rohrleitungsgräben und vor den Betonierarbeiten
durchzuführen. Der AN ist hier eigenverantwortlich für
eine frühzeitige Terminabstimmung mit dem Bauherren
bzw. dessem Diestleister zuständig.

Die Position vergütet das Mittwirken bei allen
Prüfungen sowie die Veranlassung und
Terminkoordination.
Menge: 1,000 St

**14.19 Vermessung der erdverlegten Rohrleitungsstrassen**
Vermessung der Rohrleitungstrassen

aller erdverlegten Zisternenleitungen im Außenbereich,
einschließlich anfertigen von eingemessenen
Bestandsplänen
für Grundriss und Höhenlage.
Die Einmesspläne sind an allen Eckpunkten zu
positionieren.
Alle Leitungseckpunkte sind bezogen auf das Bauwerk
einzumessen und zu bemaßen.
Als Grundlagenpläne sind die Ausführungspläne zu
verwenden.
Menge: 1,000 St

### Titel 15 Stundenlohnarbeiten - Baumeister -

*Hinweis*
Stundenlohnarbeiten

Stundenlohnarbeiten kommen nur zur Abrechnung, wenn sie
vorher mit dem AG vereinbart wurden.

Stundennachweise sind dem Bauleiter innerhalb 1 Woche
zur Anerkennung vorzulegen. Die Rechnung erfolgt nur
auf Grund von anerkannten Stundennachweisen. Mit den
angebotenen Stundensätzen sind auch alle Zulagen
abgegolten. An-und Abfahrtszeiten sind in die Preise
einzurechnen.
Vergütet werden nur die reinen Einsatzzeiten auf der
Baustelle.

Zuschläge zu den Verrechnungssätzen für vom
Auftraggeber
angeordnete oder zu vertretende Nacht-, Sonntags-,
Feiertags-
und Mehrarbeit (Überstunden) sind gesondert
nachzuweisen;
sie werden in Höhe der tariflichen Vereinbarung
vergütet.
Für Nacht-, Sonntags- und Feiertagsarbeit wird als
Zuschlag nur
der Beitrag zur gesetzlichen Unfallversicherung
vergütet. Für
Mehrarbeit werden zusätzlich die Sozialkosten vergütet.
Beschäftigt der Bieter bei einer der nachstehenden
Lohn-/Berufsgruppen keine Arbeitskräfte, hat er dies
anzugeben
und statt dessen den Einsatz möglichst gleichwertiger
Arbeitskräfte anzubieten.

*Hinweis*

**15.1 Stundensatz Polier/Schachtmeister**
Stundenlohnarbeiten durch Arbeitskräfte auf Anordnung
des AG ausführen.
Der Verrechnungssatz für die jeweilige Arbeitskraft
umfasst sämtliche Aufwendungen, insbesondere den
tatsächlichen Lohn, einschließlich vermögenswirksamer
Leistungen mit den Zuschlägen für Gemeinkosten,
Sozialkassenbeiträge, Winterbauumlage und desgleichen,
sowie Lohn- und Gehaltsnebenkosten und Zuschläge für
Überstunden sind einzurechnen. Zuschläge für Nacht-,
Sonntags- und Feiertagsarbeit werden gesondert
vergütet.

Polier/Schachtmeister
Menge: 20,000 h

**15.2 Stundensatz Facharbeiter**
Stundenlohnarbeiten wie vor,

jedoch Spezialbaufacharbeiter
Menge: 50,000 h

**15.3 Stundensatz Bauhelfer**
Stundenlohnarbeiten wie vor,

jedoch Bauhelfer
Menge: 50,000 h

*Hinweis*

**15.4 LKW einsetzen, Nutzlast über 1 bis 3,5t**
LKW, mit Fahrer/-in,
auf Anordnung des AG einsetzen,
der Verrechnungssatz für die jeweilige Arbeitskraft
umfasst sämtliche Aufwendungen wie Lohn- und
Gehaltskosten, Lohn- und Gehaltsnebenkosten, Zuschläge,
lohngebundene und lohnabhängige Kosten, sonstige
Sozialkosten, Gemeinkosten, Wagnis und Gewinn.
Der Verrechnungssatz für das Gerät umfasst sämtliche
Aufwendungen für den Betrieb, Gemeinkosten, Wagnis und
Gewinn,

LKW, mit Pritsche, Nutzlast 1 bis 3,5 t.
Menge: 5,000 h

**15.5 LKW einsetzen, Nutzlast über 8 bis 10t**
LKW, mit Fahrer/-in,
wie vor, jedoch

LKW mit Kipper, Nutzlast 8 bis 10 t.
Menge: 5,000 h

**15.6 LKW einsetzen, Nutzlast über 12 bis 17t**
LKW, mit Fahrer/-in,
wie vor, jedoch

Allrad-LKW mit Kipper, Nutzlast 12 bis 17 t.
Menge: 10,000 h

**15.7 Radlader einsetzen, Leistung 18-37kW**
Radlader, mit Fahrer/-in,
auf Anordnung des AG einsetzen,
der Verrechnungssatz für die jeweilige Arbeitskraft
umfasst sämtliche Aufwendungen wie Lohn- und
Gehaltskosten, Lohn- und Gehaltsnebenkosten, Zuschläge,
lohngebundene und lohnabhängige Kosten, sonstige
Sozialkosten, Gemeinkosten, Wagnis und Gewinn.
Der Verrechnungssatz für das Gerät umfasst sämtliche
Aufwendungen für den Betrieb, Gemeinkosten,
Wagnis und Gewinn,

Radlader mit Klappschaufel, Motorleistung 18 bis 37 kW.
Menge: 5,000 h

**15.8 Minibagger einsetzen, Einsatzgewicht 2,5 bis 5t**
Baumaschine einsetzen wie vor, jedoch

Minibagger mit Gummikettenlaufwerk,
Grabgefäß nach Bedarf,
Einsatzgewicht 2,5 - 5t
Menge: 5,000 h

**15.9 Mobil-Hydraulikbagger einsetzen, Einsatzgewicht 12 - 15t**
Baumaschine einsetzen wie vor, jedoch

Hydraulikbagger mit Mobilfahrwerk,
Grabgefäße nach Bedarf,
Einsatzgewicht 17 - 25t.
Menge: 5,000 h

**15.10 Ketten-Hydraulikbagger einsetzen, Einsatzgewicht 27 - 35t**
Baumaschine einsetzen wie vor, jedoch

Hydraulikbagger mit Kettenfahrwerk,
Grabgefäße nach Bedarf,
Einsatzgewicht 27 - 35t.
Menge: 10,000 h

**15.11 Zulage Abbruchhammer**
Zulage zum Hydraulikbagger der Vorposition
für den Einsatz eines Hydraulikhammers mit
Abbruchmeisel.
Menge: 5,000 h

**15.12 Zulage Betonzange**
Zulage zum Hydraulikbagger der Vorposition
für den Einsatz einer hydraulischen Abbruchzange
Menge: 5,000 h

**15.13 Kompressor einsetzen, bis 3m3/min**
Baugerät einsetzen wie vor, jedoch

Mobil-Kompressor,
Luftleistung bis 3 m3/min,
mit 20 m Schlauch und einem Bohr- oder Abbauhammer.
Menge: 5,000 h

**15.14 Rüttelplatte einsetzen**
Baugerät einsetzen wie vor, jedoch

Rüttelplatte, reversierbar,
Dieselantrieb,
Gewicht bis 350 kg
Menge: 5,000 h

**15.15 Stampfer einsetzen**
Baugerät einsetzen wie vor, jedoch

Stampfer,
mit Verbrennungsmotor,
Gewicht bis 50 kg
Menge: 5,000 h

**15.16 Trennschleifer einsetzen, Stein oder Metall**
Baugerät einsetzen wie vor, jedoch

Trennschleifer einschl. Trennscheiben,
für Stein oder Metall,
Scheibendurchmesser 230 mm,
inkl. PSA für Bedienpersonal.
Menge: 10,000 h

**15.17 Bohr-/Meiselhammer einsetzen bis 0,25kW**
Baugerät einsetzen wie vor, jedoch

Bohr-/ Meiselhammer
einschl. Werkzeug,
Elektromotor,
Leistung bis 0,25 kW.
Menge: 10,000 h

**15.18 Mobilhydraulikkran einsetzen bis 100to-Klasse**
Baugerät einsetzen wie vor, jedoch

Mobilhydraulikkran,
einschl. Haken, Gehänge und Hebebändern
Menge: 5,000 h

USt %: 19,00
